# RSAG_Brandschadensanierung_Sperrmuellsortieranlage
Angebotsaufforderung (GAEB DA XML 3.1, DA83)
Projekt: tro2526434
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Bieterkommentare zugelassen: ja
Erstellt mit: GXML Toolbox V3.3 R20230829, iTWO_64 V24.0.1022, 13.05.2026

## DIN 18299 - Allgemeine Regelungen für Bauarbeiten
ATV
Allgemeine Regelungen für die Bauarbeiten jeder Art
(DIN 18299 VOB/C)

Die folgenden Regelungen sind bei allen Titeln des Leistungsverzeichnisses zu beachten.

Im Weiteren wird explizit auf die Ausführungen in der Leistungsbeschreibung hingewiesen.

Soweit in der Leistungsbeschreibung auf technische Spezifikationen, z. B. nationale Normen, mit denen europäische Normen umgesetzt werden, europäische technische Zulassungen, gemeinsame technische Spezifikationen, internationale Normen, Bezug genommen wird, werden auch ohne den ausdrücklichen Zusatz "oder gleichwertig" immer gleichwertige technische Spezifikationen in Bezug genommen.

0.1  Angaben zur Baustelle

0.1.1  Lage der Baustelle, Umgebungsbedingungen, Zufahrtsmöglichkeiten und Beschaffenheit  der Zufahrt sowie etwaige Einschränkungen bei ihrer Benutzung.

  Die Baustelle befindet sich auf dem Gelände der Entsorgungsanlage der Rhein-Sieg  Abfallwirtschaftsgesellschaft mbh (RSAG) in 53840 Troisdorf, Josef-Kitz-Straße 1.
  Die im Jahr 2011 fertiggestellte Halle zur Sortierung von Sperr- und Gewerbemüll  wurde durch einen Brand im September 2025 schwer beschädigt und muss wiederhergestellt werden. Die Tragkonstruktion aus Stahl ist weitestgehend intakt, es müssen jedoch Schraubverbindungen erneuert und die gesamte Dach- und Wandverkleidung muss demontiert und ersetzt werden.

0.1.2  Besondere Belastungen aus Immissionen sowie besondere klimatische oder betriebliche  Bedingungen.

  Die Baumaßnahme findet auf dem Gelände der Entsorgungsanlage in Troisdorf, während der  üblichen Betriebszeiten der Anlage statt.

Der Bau findet im laufenden Betrieb statt. Die Verkehrsströme dürfen während der Öffnungszeiten nicht unterbrochen werden. Unter Berücksichtigung dieser betrieblichen Belange ist der AN ange- halten, bei Bedarf auf Wochenenden und Zeiten außerhalb der Öffnungszeiten auszuweichen. Die hieraus resultierenden Erschwernisse und Anforderungen an Baustellenorganisation, Sicherung, Materialtransport, Arbeitsabläufe und Abstimmungen mit dem Betreiber sind in die Kalkulation einzubeziehen.

0.1.3  Art und Lage der baulichen Anlagen, z.B. auch Anzahl und Höhe der Geschosse.

  Die hier betreffende Sperrmüllsortierhalle wurde am 3. September 2025 durch ein Großbrander- eignis stark beschädigt. Den Vergabeunterlagen sind zur Einordnung des aktuellen Zustands u. a. auch gutachterliche Unterlagen zum Schaden sowie eine entsprechende Fotodokumentation beigefügt.

Die Halle ist unter Einbeziehung des Zustandes nach dem Brandereignis grundsätzlich so wieder- herzustellen, wie sie vorher dem Brandereignis bestand. Insofern sind den Vergabeunterlagen unter anderem die relevanten Ausführungsunterlagen und Bestandsplanung der Ersterrichtung als Grundlage beigefügt (insbesondere Ausführungsplanung, Statik und Werkplanung Tore und Halle).

Diese beigefügten Unterlagen dienen als technische Grundlage für die vom Bieter/Auftragnehmer vorzunehmende Kalkulation und Werkplanung. Die Ausführungsplanung der Ersterrichtung bildet die übergeordnete Gesamtplanung der Halle ab und umfasst das gesamte Bauwerk einschließlich des zugehörigen statischen Gesamtnachweises. Die vom Auftragnehmer gem. Leistungsverzeichnis zu erstellende Werkplanung ist hiervon abzuleiten und bezieht sich auf einzelne Gewerke / Bauteile (insbesondere Dach-, Wand- und Toranlagen). Maßgeblich und vorrangig für Kalkulation, Preisbildung und Ausführung der Leistung sind die Anforderungen und Regelungen des Leistungsverzeichnisses. Bei Abweichungen oder Widersprüchen zwischen Ausführungsplanung der Ersterrichtung und Leistungsverzeichnis gilt das Leistungsverzeichnis.

Abweichend von der ursprünglichen Ausführung entfallen sämtliche Öffnungsflügel in den Glas-Lichtbändern. Im genannten Bereich stimmen die beigefügten Ausführungsunterlagen nicht mit dem ausgeschriebenen Leistungsumfang überein. Maßgeblich für Kalkulation, Mengenansatz und Ausführung sind auch hier die im Leistungsverzeichnis beschriebenen Leistungen und angegebenen Massen.

Für alle weiteren Abbruch-, Rückbau- und Wiederherstellungsleistungen gelten die Vorgaben des Leistungsverzeichnisses gleichermaßen. Leistungen der technischen Gebäudeausrüstung werden gesondert beauftragt und sind bei der Bauabwicklung zu berücksichtigen.

Wichtiger Hinweis zum zwingend wahrzunehmenden Besichtigungstermin
In dem vorgenannten Kontext und zur ordnungsgemäßen Einordnung des Zustandes nach dem Brandereignis müssen die Bieter, die ein Angebot abgeben, vor Angebotsabgabe zwingend einen Besichtigungstermin wahrnehmen. Diesbezüglich gelten die Regelungen der Bewerbungs- und Angebotsbedingungen (siehe dort insbesondere Ziff. 2.1.3).
Bieter, die einen solchen Besichtigungstermin nicht wahrnehmen, werden vom Vergabe- verfahren ausgeschlossen.
Bauwerk
Die bestehende Halle ist eingeschossig mit einer Traufhöhe von ca. 12,55 m und einer Firsthöhe von ca. 14,70 m errichtet. Angrenzend an die Halle ist ein 2-geschossiges Technik- und Büro- gebäude  in Massivbauweise gebaut. Bei den Arbeiten sind die vorhandenen Bauteile und deren Abmessungen zu berücksichtigen.

Die Stahlkonstruktion der Halle ist weitestgehend intakt. Jedoch sind die Schraubverbindungen teilweise defekt und müssen traufseitig im Bereich von D8 bis D11 und entlang des gesamten Firstes erneuert werden. Weiterhin wird die Stahl-Tragkonstruktion nach Rückbau der Dach- und Wandelemente komplett gereinigt. Der zeitliche Mehraufwand für diese Vorab-Reinigung ist einzuplanen und zu kalkulieren.

0.1.4  Verkehrsverhältnisse auf der Baustelle, insbesondere Verkehrsbeschränkungen

Die Fahrflächen auf dem Gelände sind befestigt. Als Zufahrt zum Objekt ist die Werkszufahrt zu nutzen (siehe Punkt 0.2.2).
Die Verkehrswege werden von Kunden und für den Werksverkehr genutzt.

0.1.5  Für den Verkehr freizuhaltende Flächen

Alle Wege und Betriebsflächen innerhalb des Geländes sind für den Werks- und Kundenverkehr und -betrieb freizuhalten. Es wird darauf hingewiesen, dass während der Baumaßnahme der Werksbetrieb unverändert fortgeführt wird und dieser vom AN nicht behindert werden darf.
Die zu sanierende Sperrmüllsortierhalle wird mittels Bauzaun vom laufenden Betrieb getrennt.
Die für die Baummaßnahme vorgesehenen Lagerflächen sind in der Halle nach Abstimmung mit den weiterhin am Bau Beteiligten einzurichten. Weitere Lagerflächen stehen auf dem Gelände nicht zur Verfügung. Insgesamt hat der AN von beengten Verhältnissen auszugehen, die einen erhöhten Dispositionsaufwand erfordern.

0.1.6  Art, Lage, Maße und Nutzbarkeit von Transporteinrichtungen und Transportwegen, z. B.  Montageöffnungen.

  siehe 0.1.4. und 0.1.5.

0.1.7  Lage, Art, Anschlusswert und Bedingungen für das Überlassen von Anschlüssen für  Wasser, Energie und Abwasser.

Strom- und Wasseranschluss
Ein Stromanschluss ist im Bestandsgebäude im Bereich der Trennwand zwischen Bürogebäude und Halle, Achse 8 A bis B, vorhanden. Der Sanitärcontainer steht neben dem Bürogebäude, parallel zur Hallenfassade in Achse B. Die Strecke bis zum Sanitärcontainer beträgt ca. 25 m. Die Verteilung des Bau- stroms bis zum Baufeld ist Sache des AN.
Wasser kann an einer Entnahmestelle an der Südfassade des Bürogebäudes entnommen werden. Die Strecke bis zum Container beträgt ca. 15 m. Die Verteilung des Bauwassers bis zum Baufeld ist Sache des AN.
Abwasser
Eine Einleitung in die vorhandene Straßenentwässerung ist nicht zulässig, da es sich um einen Regenwasserkanal handelt. Für die Baustelleneinrichtung ist daher ein Sanitärcontainer mit geschlossenem Schmutzwassertank vorzusehen; das hieraus resultierende Schmutzwasser ist turnusmäßig vom Container-Service abzupumpen und zu entsorgen. Das Abwasser aus der Vorab-Reinung der Stahl-Bauteile hingegen wird vom AN zur Entsorgung durch den AG bereitgestellt.

0.1.8  Lage und Ausmaß der dem Auftragnehmer für die Ausführung seiner Leistungen zur  Benutzung oder Mitbenutzung überlassenen Flächen, Räume.

Für die Baustelleneinrichtung des AN werden von der RSAGmbH (im folgendem AG) in begrenztem Umfang Flächen zur Verfügung gestellt. Siehe Punkt 0.1.5

0.1.9  Bodenverhältnisse, Baugrund und seine Tragfähigkeit. Ergebnisse von  Bodenuntersuchungen.

entfällt

0.1.10  Hydrologische Werte von Grundwasser und Gewässern. Art, Lage, Abfluss,  Abflussvermögen und Hochwasserverhältnisse von Vorflutern, Ergebnisse von Wasseranalysen.

siehe 0.1.9.

0.1.11  Besondere umweltrechtliche Vorschriften.

keine

0.1.12  Besondere Vorgaben für die Entsorgung, z. B. besondere Beschränkungen für die  Beseitigung von Abwasser und Abfall.

Der AG übernimmt die Entsorgung von Abwasser und Abfall.
Der AN stellt die Stoffe - sauber stofflich getrennt und in den jeweils passenden, vom AG gestellten Behältnissen - lediglich zur Entsorgung bereit.

0.1.13  Schutzgebiete oder Schutzzeiten im Bereich der Baustelle, z. B. wegen Forderungen des  Gewässer-, Boden-, Natur-, Landschafts- oder Immissionsschutzes; vorliegende Fachgutachten oder dergleichen.

  keine

0.1.14  Art und Umfang des Schutzes von Bäumen, Pflanzenbeständen, Vegetationsflächen,  Verkehrsflächen, Bauteilen, Bauwerken, Grenzsteinen und dergleichen im Bereich der Baustelle.

  kein besonderer Schutz vorgesehen

0.1.15  Im Baugelände vorhandene Anlagen, insbesondere Abwasser- und Versorgungsleitungen.

  siehe 0.1.7

0.1.16  Bekannte oder vermutete Hindernisse im Bereich der Baustelle, z. B. Leitungen, Kabel,  Dräne, Kanäle, Bauwerksreste, und, soweit bekannt, deren Eigentümer.

  keine

0.1.17  Vermutete Kampfmittel im Bereich der Baustelle, Ergebnisse von Erkundungs- oder  Beräumungsmaßnahmen.

  keine

0.1.18  Ggf. gemäß der Baustellenverordnung getroffene Maßnahmen.

  Stellung eines SiGe-Koordinators durch den Bauherrn

0.1.19  Besondere Anordnungen, Vorschriften und Maßnahmen der Eigentümer (oder der anderen  Weisungsberechtigten) von Leitungen, Kabeln, Dränen, Kanälen, Straßen, Wegen, Gewässern, Gleisen, Zäunen und dergleichen im Bereich der Baustelle.

  entfällt

0.1.20  Art und Umfang von Schadstoffbelastungen, z. B. des Bodens, der Gewässer, der Luft, der  Stoffe und Bauteile; vorliegende Fachgutachten oder dergleichen.

  Rußbelastete Materialien durch Brand / Anlagen zum Leistungsverzeichnis

0.1.21  Art und Zeit der vom Auftraggeber veranlassten Vorarbeiten.

  entfällt

0.1.22  Arbeiten anderer Unternehmer auf der Baustelle.

  Ab Mitte Januar 2027 beginnen im Innenbereich der Halle die Installationsarbeiten des tech- nischen Ausbaus. Diese Arbeiten sind im Arbeitsablauf des AN zu berücksichtigen und die Innenbereiche der Wand- und Deckenflächen dafür freizuhalten.
  Ausnahme:
  Nach Gerüststellung und Sicherung des Hallendachs mittels Schutznetz erfolgt vor dem Rückbau  der Dachhaut zunächst bauseits der Abbau der im Fremdbesitz befindlichen Photovoltaik-Anlage. Mit der PV-Firma ist eine terminliche Abstimmung herbeizuführen.

0.2  Angaben zur Ausführung

0.2.1  Vorgesehene Arbeitsabschnitte, Arbeitsunterbrechungen und -beschränkungen nach Art, Ort  und Zeit sowie Abhängigkeit von Leistungen anderer.

Der AN hat bei der Abstimmung seiner gesamten Leistung mit anderen Gewerken aktiv und konstruktiv mitzuwirken. Der Aufwand zur Schnittstellenabstimmung ist Teil der Leistung des AN und wird nicht extra vergütet.
Den Ausschreibungsunterlagen ist ein Rahmenterminplan beigefügt. Die Ausführenden erstellen auf Basis dieses Rahmenterminplans jeweils einen detaillierten Bauzeitenplan, der mit den anderen Gewerken abgestimmt werden muss. Die Abstimmung führen die AN selbständig durch und legen die endgültigen Bauzeitenpläne dem AG vor Ausführung zur Freigabe vor.
Durchführung von direkten Abstimmungen mit den AN der anderen Gewerke und Abstimmung des eigenen Bauablaufes in Abhängigkeit von den Leistungen der anderen Gewerke etc.

Der AN hat ständig einen entscheidungsbefugten, Deutsch sprechenden Ansprechpartner zur Abstimmung vor Ort bereit zu halten. Der AN hat sich für die auszuführende Leistung fortlaufend, aktiv und konstruktiv sowohl mit dem AG und dessen Beauftragten abzustimmen.

Die Demontage der PV-Anlage erfolgt bauseits, nachdem das in der Leistungsbeschreibung beschriebene Gerüst gestellt und das Hallendach unterseitig abgenetzt wurde. Für den Zeitraum der Demontage kann es zu Arbeitsunterbrechungen der eigenen Leistungen kommen. Dies ist zu berücksichtigen und einzukalkulieren.

0.2.2  Besondere Erschwernisse während der Ausführung, z.B. Arbeiten in Räumen, in denen der  Betrieb weiterläuft, Arbeiten im Bereich von Verkehrswegen, oder bei außergewöhnlichen äußeren Einflüssen.

  Die Entsorgungsanlage bleibt während der gesamten Bauzeit in Betrieb.
Der Anliefer- und Werksverkehr dürfen nicht behindert werden.
Eine Abstimmung mit dem Auftraggeber ist daher täglich durchzuführen.

Die Entsorgungsanlage ist für die Anlieferung von Abfällen zu folgenden Zeiten geöffnet:

  montags - freitags  07:00 bis 17:00 Uhr
  samstags  08:00 bis 15:00 Uhr

Beabsichtigt der AN, Arbeiten über die oben angegebenen Öffnungszeiten hinaus durchzuführen und benötigt er hierfür die Zuwegung über die Zufahrt und die Toranlagen im Eingangsbereich, ist der Erhalt von Torschlüsseln grundsätzlich möglich.
Der AN verpflichtet sich in diesem Falle, das Tor vor und nach den Öffnungszeiten geschlossen zu halten und nach Feierabend alle Tore zu schließen.

Die Höchstgeschwindigkeit in dem Gelände beträgt 10 km/h.

0.2.3  Besondere Anforderungen für Arbeiten in kontaminierten Bereichen, ggf. besondere  Anordnungen für Schutz- und Sicherheitsmaßnahmen.

  entfällt

0.2.4  Besondere Anforderungen an die Baustelleneinrichtung und Entsorgungseinrichtungen,
  z.  B.  Behälter für die getrennte Erfassung.

  keine

0.2.5  Besonderheiten der Regelung und Sicherung des Verkehrs, ggf. auch, inwieweit der  Auftraggeber die Durchführung der erforderlichen Maßnahmen übernimmt.

  Der Werksverkehr auf dem Gelände darf nicht beeinträchtigt werden. Eventl. Sicherungs- und  Absperrmaßnahmen sind in die Baustelleneinrichtung mit einzurechnen.

0.2.6  Besondere Anforderungen an das Auf- und Abbauen sowie Vorhalten von Gerüsten.

  keine

0.2.7  Mitbenutzung fremder Gerüste, Hebezeuge, Aufzüge, Aufenthalts- und Lagerräume,  Einrichtungen und dergleichen durch den Auftragnehmer.

  entfällt

0.2.8  Wie lange, für welche Arbeiten und ggf. für welche Beanspruchung der Auftragnehmer seine  Gerüste, Hebezeuge, Aufzüge, Aufenthalts- und Lagerräume, Einrichtungen und dergleichen für andere Unternehmer vorzuhalten hat.

  siehe Leistungsverzeichnis

0.2.9  Verwendung oder Mitverwendung von wiederaufbereiteten (Recycling-) Stoffen.

  keine

0.2.10  Anforderungen an wiederaufbereitete (Recycling-) Stoffe und an nicht genormte Stoffe und Bauteile.

  entfällt

0.2.11  Besondere Anforderungen an Art, Güte und Umweltverträglichkeit der Stoffe und Bauteile,  auch z.B. an die schnelle biologische Abbaubarkeit von Hilfsstoffen.

  keine

0.2.12  Art und Umfang der vom Auftraggeber verlangten Eignungs- und Gütenachweise.

  Nach den entsprechenden Richtlinien und Regelwerken, wenn im Leistungsverzeichnis nichts  anders angegeben ist.

0.2.13  Unter welchen Bedingungen auf der Baustelle gewonnene Stoffe verwendet werden dürfen  bzw. müssen oder einer anderen Verwertung zuzuführen sind.

Alle bei den Rückbau und Abbrucharbeiten angefallenen Stoffe werden vom AG entsorgt. Die Abbruchmaterialien sind in transportierbare Größe zu zerkleinern, zu separieren, auf dem Gelände der RSAG zu vertragen (bis zu 200 m) oder in bauseits gestellte Container oder LKW zu verladen.
Dämmungen sind in bauseits gestellte BigBags zu verpacken
Die Entscheidung, ob die Materialien zwischengelagert oder abtransportiert werden, fällt der AG / die Bauleitung. Bestellung und Beschickung der Container und LKW sowie die Separation der Abbruchmassen sind vor Ort mit dem Betreiber bzw. dem AG mind. 2 AT vor Durchführung der geplanten Arbeiten abzustimmen.

0.2.14  Art, Zusammensetzung und Menge der aus dem Bereich des Auftraggebers zu entsorgenden  Böden, Stoffe und Bauteile; Art der Verwertung bzw. bei Abfall die Entsorgungsanlage; Anforderungen an die Nachweise über Transporte, Entsorgung und die vom Auftraggeber zu tragenden Entsorgungskosten.

siehe Leistungsverzeichnis

0.2.15  Art, Menge, Gewicht der Stoffe und Bauteile, die vom Auftraggeber beigestellt werden sowie  Art, genaue Bezeichnung des Ortes und Zeit ihrer Übergabe.

keine

0.2.16  In welchem Umfang der Auftraggeber Abladen, Lagern und Transport von Stoffen und  Bauteilen übernimmt oder dafür dem Auftragnehmer Geräte oder Arbeitskräfte zur Verfügung stellt.

keine

0.2.17  Leistungen für andere Unternehmer.

keine

0.2.18  Mitwirken beim Einstellen von Anlageteilen und bei der Inbetriebnahme von Anlagen im Zusammenwirken mit anderen Beteiligten, z. B. mit dem Auftragnehmer für die Gebäudeautomation.

entfällt

0.2.19  Benutzung von Teilen der Leistung vor der Abnahme.

nach Abstimmung

0.2.20  Übertragung der Wartung während der Dauer der Verjährungsfrist für die Mängelansprüche  für maschinelle und elektrotechnische / elektronische Anlagen oder Teile davon, bei denen die Wartung Einfluss auf die Sicherheit und die Funktionsfähigkeit hat (vergleiche § 13 Nr. 4, Abs. 2 VOB/B), durch einen besonderen Wartungsvertrag.

siehe Leistungspositionen

0.2.21  Abrechnung nach bestimmten Zeichnungen oder Tabellen.

entfällt

0.3  Einzelangaben bei Abweichungen von den ATV

siehe Leistungspositionen

0.4  Einzelangaben zu Nebenleistungen und Besonderen Leistungen

siehe Leistungspositionen

0.5  Abrechnungseinheiten

siehe Leistungspositionen

## 100A Wiedererrichtung Sperrmüllsortierhalle Troisdorf
Datum: 13.05.2026

*Hinweis: DIN 18335 - Stahlbauarbeiten*
VOB Teil C:
Allgemeine Technische Vertragsbedingungen für Bauleistungen (ATV)
Stahlbauarbeiten - DIN 18335

0.1  Angaben zur Baustelle

0.1.1  Art und Beschaffenheit, insbesondere Tragfähigkeit der Unterlage (z. B. Untergrund, Unterbau, Tragschicht, Tragwerk)

siehe ATV zu Allgemeinen Regelung für Bauarbeiten

0.1.2  Art, Lage, Maße, Zugänglichkeit, Beschaffenheit und Tragfähigkeit von Lager- und Montageflächen sowie Einschränkungen der Arbeitshöhe, getrennt nach Bauphasen

siehe ATV zu Allgemeinen Regelung für Bauarbeiten

0.1.3  Gründungstiefen, Gründungsarten und Lasten sowie Konstruktion benachbarter Bauwerke

  keine

0.1.4  Ausbildung von Baugruben

  keine

0.1.5  Art, Lage, Maße und Ausbildung sowie Termine des Auf- und Abbaues von bauseitigen Gerüsten

  siehe Leistungspositionen

0.2  Angaben zur Ausführung

0.2.1  Anzahl/Menge, Art, Lage, Maße, Stoffe und Ausbildung (Werkstoffgüte) herzustellender Bauteile

  siehe Leistungspositionen

0.2.2  Bauteilfertigung/Ausführung nach Ausführungsplan oder nach örtlichem Aufmaß

Aufmaß

0.2.3  Art der Vorbehandlung des Untergrundes (z. B. Reinigen, Hochdruckreinigen, Aufrauen, Abschlagen von Altuntergründen, Verfestigen des Untergrundes)

siehe Leistungspositionen

0.2.4  Anzahl, Art, Lage, Maße und Ausbildung von Abschlüssen und von Anschlüssen an angrenzende Bauteile (z. B. mit Ankerplatte, Stoßlasche, Gabelhülse, Trennstreifen)

  siehe Leistungspositionen

0.2.5  Anzahl, Art, Lage, Maße und Ausbildung von Lagern, Stützenfüßen, Gelenken, Stößen

  siehe Leistungspositionen

0.2.6  Anzahl, Art, Lage, Maße und Ausbildung von Bewegungs-, Bauwerks- und Bauteilfugen

  siehe Leistungspositionen

0.2.7  Zulässige Fugenpressungen an Lagern und Stützenfüßen; Verlauf und Ausmaß von Setzungen

  entfällt

0.2.8  Anzahl, Art, Lage, Maße von herzustellenden oder zu schließenden Aussparungen

  siehe Leistungspositionen

0.2.9  Anzahl, Art, Lage, Maße und Massen von Installations- und Einbauteilen

  siehe Leistungspositionen

0.2.10  Anforderungen an den Brand-, Schall-, Wärme-, Feuchte- und Strahlenschutz sowie an die Luftdichtheit und elektrische Leitfähigkeit, akustische sowie licht- und lüftungstechnische Anforderungen

  entfällt

0.2.11  Erhöhte Anforderungen an Ebenheit und Maßtoleranzen nach DIN 18202 „Toleranzen im Hochbau — Bauwerke“, z. B. zu Fassaden, Anlageteilen

entfällt

0.2.12  Ausgleichen von größeren Unebenheiten und Maßabweichungen des Untergrundes als nach DIN 18202 zulässig, z. B. bei Auflager- und Anschlusspunkten

gemäß Bestand

0.2.13  Besondere Einschränkungen der Formänderungen

entfällt

0.2.14  Wahl oder Ausschluss bestimmter Verbindungsarten (z. B. Schweißen, Schrauben, Nieten)

  siehe Leistungspositionen

0.2.15  Erfordernis besonderer Bearbeitung der Schweißnähte

entfällt

0.2.16  Vorgaben, die aus Sachverständigengutachten resultieren

siehe Ausschreibungsunterlagen

0.2.17  Vorgezogenes oder nachträgliches Herstellen von Teilen der Leistung

Blitzschutz Dach nach Errichtung PV-Anlage

0.2.18  Anzahl, Art und Maße von Mustern/Oberflächen und Farbmustern/Musterkonstruktionen, Ort der Anbringung/des Aufbaues

entfällt

0.2.19  Schutz von Bau- und Anlagenteilen, Einrichtungsgegenständen und dergleichen

entfällt

0.2.20  Angaben für die Erstellung der Werkstattzeichnungen mit allen Bauteilen, Anschlüssen und Verbindungen, z. B. Querschnitte, Materialien, Blechdicken, Schrauben, Schweißnähte

siehe Ausschreibungsunterlagen

0.2.21  Ausführungsunterlagen, welche vom Auftragnehmer auf der Basis der vom Auftraggeber übergebenen Ausführungsunterlagen erstellt werden (Herstellungsunterlagen), z. B.:

- Werkstattzeichnungen
-
- statische Nachweise Befestigungen (Dach und Fassaden)

- Montageübersichten
-
- Stücklisten
-
- Arbeitsanweisungen

0.2.22  Für welche Ausführungsunterlagen die Genehmigung des Auftraggebers erforderlich ist

Fassadenfarben, Toranlagen, Türen

0.2.23  Art und Umfang von Bauteil- oder Werkstoffprüfungen, die über die Anforderungen der Bauregelliste und der Liste der technischen Baubestimmungen hinausgehen

entfällt

0.2.24  Art und Umfang eventuell erforderlicher Probebelastungen

entfällt

0.2.25  Weitere Prüfungen über die Festlegungen nach Abschnitt 3.1.1 hinaus

entfällt

0.2.26  Vorgaben für den Austausch von Daten auf elektronischem Wege

Zeichnungen im DWG / DXF und PDF-Fromat

0.2.27  Angaben zu Korrosionsschutzarbeiten nach ATV DIN 18364 „Korrosionsschutzarbeiten an Stahlbauten“

siehe Leistungspositionen

0.2.28  Besondere physikalische und chemische Beanspruchungen, denen Stoffe und Bauteile nach dem Einbau ausgesetzt sind

entfällt

0.3  Einzelangaben bei Abweichungen von den ATV

entfällt

0.4  Einzelangaben zu Nebenleistungen und Besonderen Leistungen

entfällt

0.5  Abrechnungseinheiten

siehe Leistungspositionen

*Hinweis: DIN 18338 - Dachdeckungs- u. Dachabdichtungsarbeiten*
VOB Teil C:
Allgemeine Technische Vertragsbedingungen für Bauleistungen (ATV)
Dachdeckungs- und Dachabdichtungsarbeiten - DIN 18338

0.1  Angaben zur Baustelle

0.1.1  Art des Daches, Dachform, Dachneigung und Traufhöhe sowie Anzahl, Lage und Maße der Einzelflächen

siehe Leistungspositionen

0.1.2  Art, Beschaffenheit und Festigkeit des Untergrundes, z. B. Unterlage, Unterbau, Tragschicht, Tragwerk, Pfetten- und Sparrenabstände

siehe ATV zu Allgemeinen Regelung für Bauarbeiten und Leistungspositionen

0.1.3  Zulässige Belastungen der Dachfläche oder Tragkonstruktion

siehe Leistungspositionen

0.1.4  Art, Lage und Tragfähigkeit von Anschlagpunkten, z. B. für Schutznetze

siehe Leistungspositionen

0.1.5  Art, Lage, Maße und Ausbildung sowie Termine des Auf- und Abbaus von bauseitigen Gerüsten

siehe Leistungspositionen

0.2  Angaben zur Ausführung

0.2.1  Anforderungen an Schutzgerüste. Schutzmaßnahmen

siehe Leistungspositionen

0.2.2  Art der Bekleidung, Dachdeckung, Befestigung, Überdeckungen und Ausführungsarten

siehe Leistungspositionen

0.2.3  Art, Güte und Farbe der Dachdeckungs- und Dachabdichtungsstoffe sowie der Stoffe und Bauteile für die verschiedenen Schichten

siehe Leistungspositionen

0.2.4  Anzahl, Art, Lage, Maße und Ausbildung von Abschlüssen, Anschlüssen an angrenzende Bauteile, Durchdringungen und dergleichen

siehe Leistungspositionen

0.2.5  Anzahl, Art, Lage und Maße von Sicherheitsdachhaken, Anschlagpunkten, Schneefanggittern, Lüftern, Laufstegen, Dachflächenfenstern, Lichtkuppeln und dergleichen

siehe Leistungspositionen

0.2.6  Anzahl, Art, Lage, Leistung und Maße von Solartechnischen Anlagen und dergleichen

siehe Leistungspositionen / PV-Anlage Fremdgewerk

0.2.7  Anzahl, Art, Lage und Maße von Dach- und Notentwässerungen

siehe Leistungspositionen

0.2.8  Art und Umfang der Leistungen zur Sicherung gegen Windsog und Winddruck

siehe Leistungspositionen

0.2.9  Anforderungen an den Brand-, Schall-, Wärme-, Feuchte- und Strahlenschutz sowie an die Luftdichtheit

siehe Leistungspositionen

0.2.10  Art, Maße, Güte und Ausbildung der Wärmedämmstoffschichten

siehe Leistungspositionen

0.2.11  Art, Maße und Ausbildung der Belüftung des Dachraumes, der Dachkonstruktion oder der Außenwandbekleidung

entfällt

0.2.12  Art und Umfang der Leistungen zum Erfüllen erhöhter Anforderungen an die Dachdeckung,
  z. B. gegen Eindringen von Staub, Flugschnee

entfällt

0.2.13  Besondere physikalische und chemische Beanspruchungen, denen Stoffe und Bauteile nach dem Einbau ausgesetzt sind

entfällt

0.2.14  Bedingungen des Auftraggebers für das Aufstellen von Schmelzkesseln

entfällt

0.2.15  Art, Lage, Maße und Ausbildung von Bewegungs-, Bauwerks- und Bauteilfugen.

entfällt

0.2.16  Art, Stoffe und Ausbildung der Abdeckung von Fugen.

siehe Leistungspositionen

0.2.17  Anzahl, Art, Lage, Maße und Ausführungsart von provisorischen Abdeckungen
oder Abdichtungen und deren Beseitigung.

entfällt

0.2.18  Anzahl, Art, Lage und Maße von Musterflächen, Mustermontagen, Stoffmustern
und Proben.

entfällt

0.2.19  Art des Holz- und Korrosionsschutzes.

siehe Leistungspositionen

0.2.20  Gestaltung und Einteilung von Flächen, besondere Verlegeart, Raster- und
Fugenausbildung sowie Struktur, Farbe und Oberflächenbehandlung.

siehe Leistungspositionen

0.2.21  Anzahl, Art, Lage, Maße und Beschaffenheit von gekrümmten oder andersartig
geformten Flächen.

entfällt

0.2.22  Besonderer Schutz der Leistungen, z. B. Verpackung, Kantenschutz,
Abdeckungen.

entfällt

0.2.23  Schutz von Bau- oder Anlagenteilen, Einrichtungsgegenständen und
dergleichen bei der Öffnung von Dachflächen.

entfällt

0.2.24  Vorgezogenes oder nachträgliches Herstellen von Teilflächen.

entfällt

0.2.25  Art, Umfang und Anforderungen an Verlege- und Montagepläne.

siehe Leistungspositionen

0.3  Einzelangaben bei Abweichungen von den ATV

siehe Leistungspositionen

0.3.1  Wenn andere als die in dieser ATV vorgesehenen Regelungen getroffen
werden sollen, sind diese in der Leistungsbeschreibung eindeutig und im Einzelnen
anzugeben.

siehe Leistungspositionen

0.3.2  Abweichende Regelungen können insbesondere bei den Abschnitten 3.2 bis 3.3
in Betracht kommen.

entfällt

0.4  Einzelangaben zu Nebenleistungen und Besonderen Leistungen
  Keine ergänzende Regelung zur ATV DIN 18299, Abschnitt 0.4.

entfällt

0.5  Abrechnungseinheiten
  Im Leistungsverzeichnis sind die Abrechnungseinheiten wie folgt vorzusehen:

siehe Leistungspositionen

*Hinweis: DIN 18339 - Klempnerarbeiten*
VOB Teil C:
Allgemeine Technische Vertragsbedingungen für Bauleistungen (ATV)
Klempnerarbeiten - DIN 18339

0.1  Angaben zur Baustelle

  Windzone gemäß örtlicher Lage

0.2  Angaben zur Ausführung

siehe Leistungspositionen

0.2.1  Art, Beschaffenheit und Festigkeit des Untergrundes

siehe ATV zu Allgemeinen Regelung für Bauarbeiten

0.2.2  Ausbildung der Anschlüsse an Bauwerke

siehe Leistungspositionen

0.2.3  Art und Anzahl der geforderten Musterflächen, Mustermontagen und Proben

siehe Leistungspositionen

0.2.4  Zulässige Belastungen der Dachfläche oder Tragkonstruktion

siehe Leistungspositionen

0.2.5  Sicherung von Deckungen und Bekleidungen gegen Abheben durch Windlasten mit mechanischen Befestigungen oder Auflast auf der Unterkonstruktion

siehe Leistungspositionen

0.2.6  Dachneigung und Dachform

siehe Leistungspositionen

0.2.7  Gauben, Erker, Dachausbauten und dergleichen sowie gekrümmte Teil- oder Kleinflächen

entfällt

0.2.8  Anzahl, Art und Ausbildung von Dachdurchdringungen, Dachfenstern, Lichtkuppeln

siehe Leistungspositionen

0.2.9  Abdeckung und Bekleidung von Schornsteinen

entfällt

0.2.10  Bauseitig vorhandene Sättel oberhalb von Durchdringungen

entfällt

0.2.11  Art und Lage von Dachentwässerungen

siehe Leistungspositionen

0.2.12  Zuschnittbreite oder Richtgröße der Dachrinnen. Anzahl, Art und Maße der Rinnenhalter, Regenfallrohre, Traufbleche und dergleichen in Zuschnittbreite (gegebenenfalls größte abgewickelte Bauteilbreite) und deren Dicke

siehe Leistungspositionen

0.2.13  Art und Ausbildung von Anschlagpunkten, Leiterhaken, Schneefangsystemen und Wasserabweisern

siehe Leistungspositionen

0.2.14  Bauseitig vorhandene Gefällestufen

entfällt

0.2.15  Besondere mechanische, chemische und thermische Beanspruchungen, denen Stoffe und Bauteile nach dem Einbau ausgesetzt sind

entfällt

0.2.16  Maßnahmen zur provisorischen Sturmsicherung

nach Erfordernis

0.2.17  Anforderungen an den Brand-, Schall-, Wärme- und Feuchteschutz sowie lüftungstechnische Anforderungen

siehe Leistungspositionen

0.2.18  Art und Dicke der Dämmstoffschichten

siehe Leistungspositionen

0.2.19  Art, Umfang und Ausbildung der Hinterlüftung sowie Abdeckung ihrer Öffnungen

siehe Leistungspositionen

0.2.20  Gestaltung und Einteilung von Flächen, Raster- und Fugenausbildung, Struktur, Farbe, Oberflächenbehandlung. Besondere Verlegeart

siehe Leistungspositionen

0.2.21  Abdichtung und Abdeckung von Fugen

siehe Leistungspositionen

0.2.22  Art, Stoffe und Maße der Bauteile für die Dachdeckungen und Art und Ausbildung ihrer Befestigung

siehe Leistungspositionen

0.2.23  Art und Stoffe der Bekleidungen, Maße der Einzelteile sowie Art und Ausbildung ihrer Befestigung, z. B. sichtbar oder nicht sichtbar

siehe Leistungspositionen

0.2.24  Art und Ausbildung von Trennschichten

siehe Leistungspositionen

0.2.25  Art des Korrosionsschutzes sowie Art und Farbe des Oberflächenschutzes oder der Beschichtung

siehe Leistungspositionen

0.2.26  Art des konstruktiven und chemischen Holzschutzes

entfällt

0.2.27  Ausführung von zusätzlichem Korrosionsschutz

entfällt

0.2.28  Scharenbreiten und Achsabstände

entfällt

0.2.29  Liefern von Verlege- oder Montageplänen

siehe Leistungspositionen

0.2.30  Befestigungen bei besonderen Dachformen oder Vorliegen der Windzone 4

entfällt

0.2.31  Art und Ausbildung der Unterkonstruktion und ihrer Verankerung

siehe Leistungspositionen

0.2.32  Art und Anzahl der Dübel, Dübelleisten, Traufbohlen und dergleichen, die zur Verankerung bauseitig vorhanden sind

siehe Leistungspositionen

0.2.33  Art und Ausführung der Wandanschlüsse

siehe Leistungspositionen

0.2.34  Bewegungsausgleicher nach Art oder Typ und Anzahl

nach Fachregeln des DDH als Nebenleistung einzurechenen

0.2.35  Art und Ausführung von provisorischen Abdeckungen und Abdichtungen sowie deren Beseitigung

entfällt

0.2.36  Besonderer Schutz der Leistungen, z. B. Verpackung, Kantenschutz und Abdeckungen

entfällt

0.3  Einzelangaben bei Abweichungen von den ATV

entfällt

0.4  Einzelangaben zu Nebenleistungen und Besonderen Leistungen

entfällt

0.5  Abrechnungseinheiten

siehe Leistungspositionen

*Hinweis: DIN 18360 - Metallbauarbeiten*
VOB Teil C:
Allgemeine Technische Vertragsbedingungen für Bauleistungen (ATV)
Metallbauarbeiten - DIN 18360

0.1  Angaben zur Baustelle

0.1.1  Art, Lage, Maße, Zugänglichkeit, Beschaffenheit und Tragfähigkeit von Lagerund
  Montageflächen, Hauptwindrichtung sowie Einschränkungen der Arbeitshöhe,
  getrennt nach Bauphasen.

siehe ATV zu Allgemeinen Regelung für Bauarbeiten

0.1.2  Art, Lage, Maße und Ausbildung sowie Termine des Auf- und Abbaues von
  bauseitigen Gerüsten.

siehe Leistungspositionen

0.1.3  Art, Lage, Maße, Zugänglichkeit und Tragfähigkeit der Transportwege.
  Einschränkungen durch die Gebäudegeometrie, Öffnungsmaße. Montageöffnungen,
  Absetzbühnen oder andere Baubehelfe. Aufstellflächen für Hebe- und Zugangstechnik.

siehe ATV zu Allgemeinen Regelung für Bauarbeiten

0.2  Angaben zur Ausführung

0.2.1  Art, Beschaffenheit, Gestaltung und Belastbarkeit der Bauwerksteile, an oder in
  welche die Bauteile eingebaut werden sollen, z. B. bei Türen und Fenstern innerer oder
  äußerer Anschlag, glatte Leibung, Art des Sturzes, Putz.

siehe Leistungspositionen und Bestand

0.2.2  Anzahl, Art, Lage, Maße und Ausbildung von Abschlüssen und von
  Anschlüssen an angrenzende Bauwerke oder Bauteile.

siehe Leistungspositionen

0.2.3  Anzahl, Art, Lage und Maße von Aussparungen für Befestigungsanker, Art der
  Befestigung, z. B. Schweißen, Bolzen, Dübel.

siehe Leistungspositionen

0.2.4  Zu erwartende zeit- und lastabhängige Verformungen, auch aus Temperatur,
  z. B. Durchbiegung von Decken, Bimetalleffekt von wärmegedämmten Bauteilen.

entfällt

0.2.5  Besondere Beanspruchungen, z. B. erhöhte Windlasten, Temperaturen, Bewegungen
  und Schwingungen des Bauwerks oder einzelner Bauwerksteile, starker Verkehr
  und andere dynamische Belastungen.

entfällt

0.2.6  Besondere Anforderungen bei höheren Windlastklassen als Klasse 2 für Tore in
  Gebäudefassaden.

entfällt

0.2.7  Art und Umfang von Sicherheitseinrichtungen, z. B. bei kraftbetätigten Toren
  und kraftbetätigten Türen.

siehe Leistungspositionen

0.2.8  Art, Maße und Form der Profile für Rolltore, der Gitterteile für Rollgitter, der
  Torflügel oder Torsegmente sowie Art der Umlenkung bei Sektionaltoren.

siehe Leistungspositionen

0.2.9  Verfügbare Sturzhöhe bei Rolltoren, Rollgittern und Sektionaltoren, Maße des
  Rollraumes.

siehe Leistungspositionen und Bestandspläne

0.2.10  Anzahl, Art, Lage, Maße und Ausbildung der Abdichtung von Fugen.

siehe Leistungspositionen

0.2.11  Anforderungen an Wärmedämmung, Schalldämmung, Entdröhnung, Luftdurchlässigkeit,
  Brandschutz, Strahlenschutz, Einbruch- und Durchschusshemmung,
  Feuchteschutz und dergleichen.

siehe Leistungspositionen

0.2.12  Erstellen und Liefern von Prüfelementen einschließlich der erforderlichen
  Prüfungen, z. B. hinsichtlich eines erhöhten Schallschutzes.

entfällt

0.2.13  Anforderungen an die Barrierefreiheit, z. B. Bedienkräfte bei Fenstern und
  Türen, Schwellenausbildung.

entfällt

0.2.14  Lage der glatten Seiten einwandiger Türen und Tore.

siehe Leistungspositionen

0.2.15  Flügelart, Öffnungsrichtung, Öffnungsbegrenzung und Bedienkräfte von
  Fenstern und Türen.

siehe Leistungspositionen

0.2.16  Anforderungen an die Ausführung von Schwellen an Türen und Fenstertüren.

siehe Leistungspositionen und Bestand

0.2.17  Bauform, Profilierung und Bodeneinstand von Zargen.

siehe Leistungspositionen und Bestand

0.2.18  Erstellen und Liefern von Konstruktionszeichnungen, Beschreibungen und
  statischen Berechnungen durch den Auftragnehmer.

siehe Leistungspositionen

0.2.19  Art und Dicke des Glases. Art der Verglasung, z. B. Dichtstoff, Dichtprofile,
  Falzleisten innen oder außen.

siehe Leistungspositionen

0.2.20  Anzahl, Art, Stoff und Form der Beschläge.

siehe Leistungspositionen

0.2.21  Belastbarkeit feststehender Sonnenschutzeinrichtungen, z. B. Widerstand
  gegen Windlast.

entfällt

0.2.22  Besondere Anforderungen an Kunststoffe, z. B. UV-Beständigkeit.

siehe Leistungspositionen

0.2.23  Art und Umfang des Korrosionsschutzes und der Vorbehandlung von
  Aluminiumbauteilen, z. B. Voranodisation.

siehe Leistungspositionen

0.2.24  Art und Zeitpunkt der Oberflächenbehandlung.

siehe Leistungspositionen

0.2.25  Besondere Schutzmaßnahmen bei endbehandelten Oberflächen, z. B. durch
  Holzverkleidungen, nochmaliges Aus- und Einbauen von Fenster- und Türflügeln.

entfällt

0.2.26  Angaben zu rutschhemmenden Eigenschaften von begehbaren Bauteilen.

entfällt

0.2.27  Zeitpunkt der Montage von Beschlägen und Falzdichtungen.

siehe Leistungspositionen

0.2.28  Art und Anzahl der geforderten Muster.

entfällt

0.2.29  Grenzmuster für Farbe und Glanz bei endbehandelten Oberflächen.

entfällt

0.3  Einzelangaben bei Abweichungen von den ATV

siehe Leistungspositionen

0.3.1  Wenn andere als die in dieser ATV vorgesehenen Regelungen getroffen werden
  sollen, sind diese in der Leistungsbeschreibung eindeutig und im Einzelnen anzugeben.

siehe Leistungspositionen

0.3.2  Abweichende Regelungen können insbesondere in Betracht kommen bei
  Abschnitt 3.4.3, wenn die Scheiben bei Schaukästen und Vitrinen nicht hinterlüftet
  sein sollen,
  Abschnitt 3.7.1, wenn die Blechdicke von Zargen weniger als 1,5 mm betragen soll,
  Abschnitt 3.8.2, wenn die Blechdicke von Türblättern bei einwandiger Ausführung
  weniger als 2 mm und bei doppelwandiger Ausführung ohne
  Füllstoff weniger als 1,5 mm betragen soll.

entfällt

0.4  Einzelangaben zu Nebenleistungen und Besonderen Leistungen
  Keine ergänzende Regelung zur ATV DIN 18299, Abschnitt 0.4.

siehe Leistungspositionen

0.5  Abrechnungseinheiten
  Im Leistungsverzeichnis sind die Abrechnungseinheiten wie folgt vorzusehen:

siehe Leistungspositionen

0.5.1  Flächenmaß (m2), getrennt nach Bauart und Maßen, für
. Bühnen, Stege, Abdeckungen, Roste,
. Bleche,
. Fassaden,
  . Bekleidungen, abgehängte Decken und dergleichen,
. Unterkonstruktionen.

siehe Leistungspositionen

0.5.2  Längenmaß (m), getrennt nach Bauart und Maßen, für
. Geländer, Gitter, Leitern, Roste, Abdeckungen,
. Profile,
. Unterkonstruktionen.

siehe Leistungspositionen

0.5.3  Anzahl (Stück), getrennt nach Bauart und Maßen, für
. Fenster,
. Türen,
. Fassaden,
. Tore,
. Bühnen,
. Schaukästen, Vitrinen und dergleichen,
. Geländer, Gitter, Leitern, Roste, Abdeckungen,
. Profile,
. Unterkonstruktionen.

siehe Leistungspositionen

0.5.4  Nach Gewicht (kg), getrennt nach Bauart und Maßen, für Bleche, Bänder, Profile,
  Kleineisenteile.

siehe Leistungspositionen

*Hinweis: DIN 18384 - Blitzschutzanlagen*
VOB Teil C:
Allgemeine Technische Vertragsbedingungen für Bauleistungen (ATV)
Blitzschutzanlagen - DIN 18384

0.1  Angaben zur Baustelle

0.1.1  Art und Lage der technischen Anlagen der beteiligten Gewerke.

siehe ATV zu Allgemeinen Regelung für Bauarbeiten

0.1.2  Art und Lage sowie Bedingungen für das Überlassen von Anschlüssen und
  Einrichtungen der Telekommunikation zur Datenfernübertragung.

siehe ATV zu Allgemeinen Regelung für Bauarbeiten

0.1.3  Art, Lage, Maße und Ausbildung sowie Termine des Auf- und Abbaus von
  bauseitigen Gerüsten.

siehe Leistungspositionen

0.2  Angaben zur Ausführung

siehe Leistungspositionen

0.2.1  Bauseitiges Beistellen von Gerüsten, Hebebühnen und dergleichen.

siehe Leistungspositionen

0.2.2  Bauart des Gebäudes, z. B. Art der Wandbausteine, Holz, Stahl oder
Stahlbetonskelett, Außenputz, Dacheindeckung, sowie Dicke der Außenwände und
Decken.

siehe Leistungspositionen und Anlagen zum Leistungsverzeichnis

0.2.3  Anzahl, Art und Umfang der vom Auftraggeber beigestellten Planungsunterlagen
  einschließlich Schnittstellenliste.

siehe Leistungspositionen und Anlagen zum Leistungsverzeichnis

0.2.4  Vorgaben für den Austausch von digitalisierten Daten und Dokumenten.

siehe Leistungspositionen

0.2.5  Art und Umfang der brandschutztechnischen Anforderungen, auch negative
  Anforderungen.

siehe Leistungspositionen

0.2.6  Art und Umfang technischer Daten der Netze und Anlagen.

siehe Leistungspositionen und Bestand

0.2.7  Art, Lage und Umfang der Anschlussstellen und Anschlussbedingungen der
  Netze und Anlagen.

siehe Leistungspositionen und Bestand

0.2.8  Art, Umfang, Lage und Maße von Leitungen und Komponenten sowie Art ihrer
  Verlegung und Montage.

siehe Leistungspositionen

0.2.9  Ausbildung der Anschlüsse an Bauwerke.

siehe Leistungspositionen und Bestand

0.2.10  Art, Umfang und Lage größerer Metallteile am und im Gebäude, z. B.
Abdeckungen, Oberlichter, Entlüfter, Regenrinnen und Regenrohre, Kehlbleche,
Dachständer, Heizungs-, Gas- und Wasserleitungen und elektrische Leitungen im
Dachgeschoss bzw. unmittelbar unter dem Dach mit Entfernungsangabe vom First,
elektrisch leitende Dachkonstruktionen, Aufzugsanlagen, Antennenanlagen.

siehe Leistungspositionen und Bestand

0.2.11  Art und Umfang der metallenen Wasser- und Gasrohre im Erdreich, einschließlich
Verlegetiefe und Verlauf, unter Angabe der Art der Verbindung der einzelnen
Rohrlängen, z. B. Verschweißung und Muffe.

entfällt

0.2.12  Art, Umfang und Lage vorhandener Starkstromanlagen unter, auf oder über
  dem Gebäude.

siehe Bestand

0.2.13  Art, Umfang und Lage vorhandener Blitzschutz-, Überspannungs- und Erdungsanlagen,
  unter Angabe des verwendeten Werkstoffes.

siehe Leistungspositionen und Bestand

0.2.14  Art und Umfang der Erdungsmöglichkeiten, z. B. Fundamenterdung, Oberflächenerdung,
  Tiefenerdung, Plattenerdungen unter Angabe der Bodenverhältnisse.

siehe Leistungspositionen und Anschlüsse an Bestand

0.2.15  Anzahl, Art und Umfang der Montage- und Werkplanung nach der Richtlinie
VDI 6026 Blatt 1 „Dokumentation in der Technischen Gebäudeausrüstung — Inhalte
und Beschaffenheit von Planungs-, Ausführungs- und Revisionsunterlagen“1).

siehe Leistungspositionen

0.2.16  Angabe von Maßstäben für Detailpläne.

siehe Leistungspositionen

0.2.17  Prüfanforderungen, soweit diese von DIN-EN-, DIN-VDE- und DIN-IEC-Normen
  und Bestimmungen abweichen.

entfällt

0.2.18  Anzahl, Art und Umfang der geforderten Messungen.

siehe Leistungspositionen

0.2.19  Art und Umfang der Einweisungen.

siehe Leistungspositionen

0.2.20  Anzahl, Art und Umfang der Revisionsunterlagen/Dokumentationen.

siehe Leistungspositionen

0.2.21  In einem besonderen Instandhaltungsvertrag festzulegende Anforderungen an
Art und Umfang der vom Auftragnehmer anzubietenden Instandhaltung während der
Dauer der Verjährungsfrist für die Mängelansprüche.

4 Jahre

0.2.22  Angabe, ob ein Instandhaltungsvertrag über den Ablauf der Verjährungsfrist
  hinaus mit angeboten werden soll.

entfällt

0.2.23  Vorgaben, die aus den Sachverständigengutachten resultieren.

entfällt

0.3  Einzelangaben bei Abweichungen von den ATV

siehe Leistungspositionen

0.3.1  Wenn andere als die in dieser ATV vorgesehenen Regelungen getroffen
werden sollen, sind diese in der Leistungsbeschreibung eindeutig und im Einzelnen
anzugeben.

siehe Leistungspositionen

0.3.2  Keine abweichenden Regelungen.

entfällt

0.4  Einzelangaben zu Nebenleistungen und Besonderen Leistungen
  Keine ergänzende Regelung zur ATV DIN 18299, Abschnitt 0.4.

siehe Leistungspositionen

0.5  Abrechnungseinheiten
  Im Leistungsverzeichnis sind die Abrechnungseinheiten wie folgt vorzusehen:

siehe Leistungspositionen

0.5.1  Flächenmaß (m2), getrennt nach Werkstoff, Bauart und Maßen, für
  . Plattenerdung und
  . Schutzabdeckungen.

siehe Leistungspositionen

0.5.2  Längenmaß (m), getrennt nach Werkstoff, Bauart und Maßen, für
  . Querschnitt oder Durchmesser für Runddrähte, Bänder, Seile, Ableitungen, Kabel
  und Leitungen,
  . Verlegeart der Ausführung.
..................................................................................................................................................................................................................................................................................................................................

0.5.3  Anzahl (St), getrennt nach Werkstoff, Bauart und Maßen, für
. Komponenten, z. B. Fangstangen, Verbinder, Klemmen, Anschlüsse, Ableiter,
Erdeinführung, Überspannungsschutzgeräte,
. Datenpunkte, Funktionen und Software,
. Messpunkte,
. Revisionsunterlagen,
. Schulungen und Einweisungen.

siehe Leistungspositionen

0.5.4  Masse (kg, t), getrennt nach Bauart und Maßen für
. Vergussmasse,
. Unterkonstruktionen,
. Brandabschottungen.
siehe Leistungspositionen

0.5.5  Kombinierte Abrechnung (md, mWo, mMt, Std (Stück × Tage), StWo, StMt) für
  . Vorhalten, Instandhalten, Betreiben, z. B. Provisorien und Schutzabdeckungen.

siehe Leistungspositionen

*Hinweis: DIN 18459 - Abbruch- und Rückbauarbeiten*
VOB Teil C:
Allgemeine Technische Vertragsbedingungen für Bauleistungen (ATV)
Abbruch- und Rückbauarbeiten - DIN 18459

0.1  Angaben zur Baustelle

0.1.1  Art, Baujahr, Historie der ehemaligen Nutzungen und Kontaminationen der abzubrechenden oder rückzubauenden baulichen und technischen Anlagen

siehe Leistungspositionen und Anlagen zum Leistungsverzeichnis

0.1.2  Statische Systeme und Konstruktionen der abzubrechenden oder rückzubauenden baulichen und technischen Anlagen

siehe Leistungspositionen und Anlagen zum Leistungsverzeichnis

0.1.3  Gründungstiefen, Gründungsarten und Lasten benachbarter Bauwerke

entfällt

0.1.4  Standsicherheit verbleibender und benachbarter Bauwerke, Bauteile und Flächen und deren Nutzung

siehe Leistungspositionen und Anlagen zum Leistungsverzeichnis

0.1.5Art, Lage, Maße und Ausbildung sowie Termine des Auf- und Abbaus von bauseitigen Gerüsten

siehe Leistungspositionen

0.1.6  Betriebsabläufe, die während der Ausführung aufrechterhalten werden müssen

siehe Leistungspositionen und Heinweis zur Bauausführung

0.2  Angaben zur Ausführung

0.2.1  Abbruch- oder Rückbaugrenzen

siehe Leistungspositionen

0.2.2  Zulässige Abweichungen und Ausbildung der Abbruchkanten

siehe Leistungspositionen

0.2.3  Anzahl, Art, Lage, Maße, Stoffe und Ausbildung abzubrechender oder rückzubauender baulicher und technischer Anlagen

siehe Leistungspositionen

0.2.4  Ausbildung von Baugruben zum Abbruch von baulichen und technischen Anlagen unter Gelände

entfällt

0.2.5  Art, Umfang und Zeitdauer von Beweissicherungsmaßnahmen

entfällt

0.2.6  Sachverständigengutachten und inwieweit sie bei der Ausführung zu beachten sind, z. B. Schadstoffkataster, Lärm- und Erschütterungsgutachten

siehe Leistungspositionen und Anlagen zum Leistungsverzeichnis

0.2.7  Anzahl, Art, Lage, Maße und Ausbildung von Abschlüssen und Anschlüssen an angrenzende Bauteile

siehe Leistungspositionen

0.2.8  Anzahl, Art, Lage, Maße und Massen von zu bergenden oder zu sichernden Bauteilen und Stoffen

siehe Leistungspositionen und Anlagen zum Leistungsverzeichnis

0.2.9  Anzahl, Art, Lage und Maße von herzustellenden Aussparungen, z. B. Öffnungen

entfällt

0.2.10  Anzahl, Art, Lage, Maße und Beschaffenheit von Installations- und Einbauteilen

siehe Leistungspositionen und Anlagen zum Leistungsverzeichnis

0.2.11  Art und Umfang von Brand- und Emissionsschutzmaßnahmen, insbesondere Lärmschutz- und Staubminderungsmaßnahmen. Einschränkungen beim Einsatz von Wasser

siehe Leistungspositionen und Anlagen zum Leistungsverzeichnis

0.2.12  Schutz von Bau- oder Anlagenteilen, Einrichtungsgegenständen und dergleichen sowie von benachbarten Grundstücken und Bauwerken

siehe Leistungspositionen und Anlagen zum Leistungsverzeichnis

0.2.13  Art und Umfang von Leistungen zur Aufrechterhaltung des Betriebes

siehe Leistungspositionen und Hinweis zur Bauausführung

0.2.14  Vorgezogenes oder nachträgliches Abbrechen oder Rückbauen von baulichen und technischen Anlagen

siehe Leistungspositionen

0.2.15  Einschränkungen in Hinblick auf das Überschneiden der Ecken bei Sägearbeiten

entfällt

0.2.16  Einschränkungen hinsichtlich der Abbruch- oder Rückbauverfahren

siehe Leistungspositionen

0.3  Einzelangaben bei Abweichungen von den ATV

siehe Leistungspositionen

0.4  Einzelangaben zu Nebenleistungen und Besonderen Leistungen

siehe Leistungspositionen

0.5  Abrechnungseinheiten

siehe Leistungspositionen

*Hinweis: Hinweis zur Bauausführung*
Hinweise zur Bauausführung

Die Arbeiten finden auf dem Gelände der RSAG statt.
Der Betrieb der RSAG auf dem gesamten Gelände muss während der Baumaßnahme aufrecht erhalten werden.
Die Beeinträchtigungen und Störungen des Betriebsablaufes der RSAG sind auf ein Minimum zu reduzieren.
Unter Berücksichtigung dieser betrieblichen Belange ist der AN angehalten, bei Bedarf auf Wochenenden und Zeiten außerhalb der Öffnungszeiten auszuweichen.

Besonders ist zu beachten
- Das Baufeld und die entsprechenden Arbeitsbereiche sind stark eingegrenzt, da der Betrieb auf dem Gelände der RSAG aufrecht erhalten werden muss.
- Die Zufahrt zum Objekt erfolgt durch die Werkzufahrt. In begrenztem Ausmaß ist eine Befahrung außerhalb der Öffnungszeiten möglich. Der AN verpflichtet sich in diesem Falle, das Tor vor und nach den Öffnungszeiten geschlos- sen zu halten und nach Feierabend alle Tore zu schließen.
- Alle den Betrieb der RSAG beeinträchtigen Maßnahmen, wie größere Transporte, Aufstellen von Kranfahrzeugen, Zwischenlagern von Materialien sind mind. 5 AT vor Durch- führung detailliert mit dem Betreiber abzustimmen.
- Die Arbeiten sind mit den Demontage- und Wiedermontag- earbeiten einer bauseitig installierten großflächigen PV-Anlage zu koordinieren (Vermietung der Dachfläche durch die RSAG an eine externen Erzeuger). Nach Erstellung der Absturzsicherungen (fassadenseitige Sicherung und Abnetzung) durch den AN wird die Anlage bauseits demontiert. Die zeitliche Unterbrechung (ca. 1 Woche Stillstand) der eigenen Arbeiten ist in die Einheitspreise einzurechen. Nach Fertigstellung der  Sanierungsarbeiten des AN bleibt die fassadenseitige Absturzsicherung bis zur Beendigung der PV-Anlagenmontage stehen (ca. 2 weitere Wochen). Die Vorhaltekosten für die Absturzsicherung werden dem AN vergütet.

Ein Besichtigungstermin der Entsorgungsanlage Troisdorf ist vor Angebotsabgabe unter Berücksichtigung der Bewerbungs- bedingungen mit dem AG abzustimmen und durchzuführen, um alle Zwänge, Beeinträchtigungen, Behinderungen, Erschwernis- zulagen, Mehraufwendungen etc. mit in die Preisbildung ein- fließen zu lassen.

Die Sprache auf der Baustelle ist deutsch. Es wird voraus- gesetzt, dass der Bauleiter und der Polier auf der Baustelle der deutschen Sprache in Wort und Schrift mächtig sind. Sämtlicher Schriftverkehr, Abrechnungen und Aufmaße sind in deutscher Sprache zu führen.

### Bereich 1 Vorbereitende Arbeiten / Baustelleneinrichtung

*Hinweis: Vorbemerkungen*
Leistungsumfang
Die Baustelleneinrichtungen erfassen alle zur betriebsfertigen Leistungserstellung des Objektes erforderlichen Leistungen der Baustelleneinrichtungen, Koordinationsleistungen und Baustellenlogistik.

Vorbemerkungen
Die Baustelleneinrichtung ist nach Massgabe der entspre- chenden Hinweise der Baubeschreibung auszulegen und hat alle erforderlichen Massnahmen für eine termingerechte Fertigstellung der ausgeschriebenen Leistungen zu berück- sichtigen. Der AN ist verpflichtet während der gesamten Bauzeit Schutt und Abfälle in bauseits bereitgstellte Container zu ver- laden und ggf. im Vorfeld zu zerkleinern. Die Entsorgung wird durch den AG übernommen. Die Kosten der Baustellen- einrichtung sind in den nachfolgenden Positionen für alle Leistungen der vorliegenden Ausschreibung zu berücksichtigen.
Die Aufteilung der Fläche sowie die Installation der Krananlage, inkl. erforderlicher Gründungsmaßnahmen, ist  Angelegenheit des AN. Der beiliegende BE-Plan zeigt einen Vorschlag zur Umsetzung der Flächenaufteilung, jedoch ohne Gewähr.

Reinigen der durch den Baustellenverkehr verschmutzten Straßen und der Baustraßen unabhängig vom Verursacher während der gesamten Bauzeit, im gesamten Einzugsgebiet der Baumaßnahme. Die Verschmutzung innerhalb des Einfluss- bereiches der gesamten Baumaßnahme, Baufelder, Baustellen- einrichtungsflächen und Bodenlager sind mittels selbstauf- nehmenden Kehrwagen aufzunehmen, Umfang nach Bedarf, jedoch mindestens 1 x täglich, Flächen aus Asphalt, anfallende Stoffe entsorgen, einschl. Entsorgungskosten.

Das Firmengelände ist an die öffentliche Wasserversorgung und an das Stromnetz angeschlossen. Die Übergabepunkte für Strom und Wasser befinden sich im Übergang von Büroge- bäude zu Halle in Achse A-B VIII. Hier ist  der vom AN zu liefernde Hauptverteiler anzuschließen. Die Anschlüsse werden vom AG auf Anfrage kostenfrei für die Baustelleneinrichtung zur Verfügung gestellt. Anfallendes Schmutzwasser aus dem Sanitärcontainer muss in sinnvollen Intervallen abgepumpt werden.

Mit der Technischen Bearbeitung, der Beschaffung von Bau- behelfen, der Materialbeschaffung und der Bauvorbereitung ist sofort nach Auftragserteilung zu beginnen.

Zu den vorbereitenden Leistungen gehört ebenfalls die
Vorlage eines detaillierten Bauzeitenplans (BZP). Die Kosten sind einzukalkulieren.

Der BZP ist nach der Auftragserteilung und vor der Bauaus- führung zu erstellen sowie im Zuge der Bauausführung mindestens monatsweise fortzuschreiben. Die Vorabzugs-fassung des BZPs ist innerhalb von 2 KW  nach Auftrags- erteilung vorzulegen. Nach Prüfung ist der Plan ggf. anzupassen und erneut zur Prüfung vorzulegen. Jede Fortschreibung des BZP ist ebenso zur Prüfung und Freigabe vorzulegen. Der erstmals abgestimmte Terminplan wird nach vollständiger Vorlage und schriftlicher Freigabe Vertrags- grundlage.

Die Ausführung des BZPs muss folgende Aspekte detailliert beinhalten:

- Einzeltermine
- Vertragsfristen
- Gegenseitige Abhängigkeiten
- Schnittstellen und Abhängigkeiten zu anderen  Baubeteiligten
- Pufferzeiten
- Kritischer Weg
- Bauunterbrechungen

#### Abschnitt 1.1 Baustelleneinrichtung

*Hinweis: Leistungsumfang Baustelleneinrichtung*
Baustelle einrichten
Einrichten der Baustelle für den kompletten Leistungsumfang mit mindestens folgenden in den Pauschalpreis einzurechnen- den Leistungen, soweit sie nicht in nachfolgenden Einzel- positionen separat erfasst sind:
- Sämtliche zur vertraglichen Leistungserbringung notwendige Geräte, Maschinen, Betriebsstoffe sowie erforderliche Baustoff- und Werkzeugdepots
- An- und Abreise, auch mehrmalig, des Personals
- Herstellen, Vorhalten, Unterhalten und Rückbau der erforderlichen temporären Versorgungsanschlüsse (Baustrom und Bauwasser), erforderliche Etagenverteiler, etc. für die Dauer der eigenen Ausführungszeit (inkl. benötigter Materialien, Genehmigungen, Verbrauchskosten, Gebühren)
- Baustellenbeleuchtung der eigenen Arbeitsbereiche
- Tagesunterkünfte für den eigenen Leistungsbereich nebst zugehörigen Versorgungsanschlüssen nach Erfordernis
- Sanitäreinrichtungen siehe gesonderte Position
- Koordination der Anlieferung, Transporte, Schwertransporte, Sondergenehmigungen, Sperrungen öffentlicher Bereiche (einschl. Beantragung und möglicher Gebühren)
- Klärung, Abstimmung, Erstellung und Erlangung erforderlicher Verkehrsregelungen für die Ein- und
- Ausfahrten oder Sperrungen (einschl. möglicher Gebühren)
- Erforderliche Bauzäune, mobile Absperrelemente, Warnschilder, Beleuchtungen zur Verkehrs- und Gefahrenabsicherung der angrenzenden Flächen und eigener Leistungsbereiche (nach UVV) sowie Passantenschutz nach örtlicher Erfordernis
- Treppengeländer sowie Treppenpodest-Umwehrungen in Teillängen aus Holz oder Metall provisorisch herstellen, vorhalten und beseitigen
- Absturzsicherung in Teillängen als Seitenschutz nach DIN 4420-1 herstellen, für die Dauer der Bauarbeiten vorhalten und entfernen, an Verkehrswegen
- Erforderliche Verkehrsregelungen und Verkehrszeichen nach StVO für die Ein- und Ausfahrten oder Sperrungen sind vom AN eigenverantwortlich mit den Behörden zu klären und auf seine Kosten auszuführen (inkl. eventueller Gebühren und hierfür erforderlicher Materialien, Geräte, Einrichtungen)
- Verkehrssicherungseinrichtung einschl. Leistungen zur Verkehrssicherung
- Baustellensicherung gegenüber der öffentlichen Bereiche
- Prüfung der örtlichen Situation sowie Abstimmung der räumlichen Möglichkeiten und Erstellung eines Baustelleneinrichtungsplans zur Freigabe durch die Bauleitung
- Erstellung von Gefährdungsbeurteilungen nach § 5 ArbSchG und auf der Baustelle zur Einsichtnahme bereithalten
- Anfallende Bauschutt- und Sondermüllentsorgung sowie Deponiegebühren
- Zulagen für Überstunden, Erschwernisse, Wochenend- und Feiertagseinsätze, sowie sonstige über die Regellohnkosten hinausgehenden Aufwendungen
- Anmietung von Flächen für Baustelleneinrichtungen
- Straßensperrungen, Transportgenehmigungen, inkl. Beantragung und entstehender Gebühren
- Das durch die einzelnen Bauabschnitte erforderliche Umsetzen von Schutz- und Absperrmaßnahmen, Materialien, Maschinen und Geräten
- Sämtliche Baubehelfe, wie z. B. Gerüste, Arbeitsbühnen
- Traggerüste, Hilfsgründungen oder Schutzeinrichtungen gegen Witterung und zum Schutz der Umgebung für die Erbringung der eigenen Leistungen
- Schließdienste (Arbeitsanfang, Arbeitsende)
- Erforderlicher Oberflächenschutz angrenzender Verkehrs- flächen für schweres Arbeitsgerät, inkl. Dokumentation der Flächen vor und nach Ausführung der Arbeiten
- Alle notwendigen Maßnahmen, wie Absturzsicherungen, Geländer etc., entsprechend den Vorschriften der UVV, BBG sofern nicht in nachfolgenden Positionen anders genannt
- Aufstellflächen für Kräne und erforderliche Gründungen, inkl. Herstellen des Ursprungszustandes
- Erforderliche Maßnahmen zum Schutz vor Frost (Winterbau- maßnahmen)
- Erstellung und Fortschreibung des Bauzeitenplans

Der vom AN zu erstellende Baustelleneinrichtungsplan ist rechtzeitig vor Baubeginn mit der Bauleitung abzustimmen.

Baustelle vorhalten
Vorhalten der vorbeschriebenen Baustelleneinrichtung und Flächen für die gesamte Nutzungsdauer.
Kosten für Vorhalten, Unterhalten und Betreiben der Geräte, Anlagen  und Einrichtungen, die zur Erbringung des vertraglich vereinbarten Liefer- und Leistungsumfangs erforderlich sind einschl. Mieten, Pacht, Gebühren.

Baustelle räumen
Räumen der Baustelle, Geländeflächen, auf denen sich Baustelleneinrichtungen befunden haben, dem früheren Zustand entsprechend herstellen, Baustraßen und Befestigungen der Lager- und Arbeitsplätze beseitigen, im Baugrund befindliche Teile der Baustelleneinrichtung (z. B. Fundamente, Pfähle, Leitungen, Kanäle, etc.) beseitigen.

Endreinigung, der kompletten Anlage nach Fertigstellung der Arbeiten, einschl. aller benötigten Materialien und Hilfsstoffe in Abstimmung mit dem AG, Beseitigung von Staub und Verschmutzungen, Abfegen, Entfernen von Verunreinigungen.

Arbeits- und Schutzgerüste
Aufstellen, Vorhalten, Umbau, Umsetzen und Abbauen von Arbeits-, Dachfang- und Schutzgerüsten sowie der Einsatz von mobilen Gerüsten, / Hubsteigern u. ä., für die Erstellung sämtlicher Leistungen, einschließlich erforderlicher Verankerungen, Schutzwände und netzen, Erschwernisse für Befestigungen, fachgerechtes Verschließen von Ankerlöchern, statischen Berechnungen.

Straßenreinigung
Reinigen der durch den Baustellenverkehr verschmutzten Straßen und der asphaltierten Baustraßen unabhängig vom Verursacher während der gesamten Bauzeit, im gesamten Einzugsgebiet der Baumaßnahme. Die Verschmutzung innerhalb des Einflussbereiches der gesamten Baumaßnahme, Baufelder, Baustelleneinrichtungsflächen und Bodenlager sind mittels selbstaufnehmenden Kehrwagen aufzunehmen, Umfang nach Bedarf, jedoch mindestens 1 x täglich, an sehr trockenen Tagen alle zwei Stunden, Flächen aus Asphalt, anfallende Stoffe entsorgen, einschl. Entsorgungskosten.

Bauzaun
Die gesamte Baustellenfläche ist durch Schutzzäune zu sichern. Die einzelnen Bauzaunelemente sind mittels Verbindungsschellen gegen unbefugtes Umsetzen und durch schräge Absteifungen mit Gerüststäben gegen Windwurf zu schützen. Ggf. erforderliche Vorprofilierungen zur Stellung des Zaunes sind einzurechnen.

Schutzzaun, versetzbar, auf unbefestigtem Untergrund, aus Einzelelementen mit verzinktem Stahlrohrrahmen und Vergitterung, inkl. Verbindungsschellen, Fußbeschwerung bzw. Verankerung gegen Umkippen, Zaunoberkante über Oberfläche Gelände ca. 2,00 m, aufstellen, vorhalten, nur nach Vorankündigung und ausdrücklicher Anordnung durch den AG und räumen.

Tor
Behelfsmäßiges Tor, abschließbar, im Bauzaun, Ausführung entsprechend Bauzaun, liefern und einbauen, für die Dauer der vertraglichen Ausführungsfrist vorhalten und beseitigen, Toroberkante über Gelände 2,00 m, lichte Breite 4,00 m, Abrechnung nach Stück über den Zeitraum der Leistungserbringung.

Bautagesberichte
Führen von arbeitstäglichen Bautagesberichten mit allen für die Ausführung relevanten Angaben wie:
- Art und Umfang der ausgeführten Bauleistungen
- Art und Umfang der eingesetzten Arbeitskräfte und Geräte (einschl. Nachunternehmereinsatz)
- Menge der angelieferten Baustoffe
- Art und Umfang von durchgeführten Prüfungen
- äußere Einflüsse auf die Bauleistungen (Temperatur, Witterung)
- sonstige wichtige, den Baufortschritt betreffende Ereignisse (z. B. Planübergaben vom AG, Behinderungen und sonstige Vorkommnisse)
- Abgefahrene Materialien / Schadstoffe und Deponierung
- Besprechungen und besondere Vorkommnisse sowie getroffene Vereinbarungen
- Angelieferte Baustoffe und deren Verbrauch
- Zwischengelagerte Materialien / Schadstoffe

Die unterzeichneten Bautagesberichte sind arbeitstäglich, jeweils bis Mittag des Folgetages, an die örtliche Bauüberwachung zu übergeben.

**1.1.10 Baustelle einrichten / räumen**
*** Pauschalposition
Gesamtpreis für alle zur betriebsfertigen Leistungserstellung
erforderlichen vorbereitenden Arbeiten wie unter Titel Baustelleneinrichtung beschrieben.

Pauschale für das Einrichten und vollständige Räumen der Baustelle zur betriebsfertigen Ausführung sämtlicher Leistungen dieses Leistungsverzeichnisses.

Leistungsumfang wie vorab im Leistungsumfang Baustelleneinrichtung beschrieben.
- Einrichtung der Baustelle mit allen erforderlichen Geräten, Anlagen und Einrichtungen
- Vollständiger Rückbau und Abtransport sämtlicher Baustelleneinrichtungen nach Abschluss der Arbeiten
  Räumung der Baustelle einschließlich Beseitigung von Verunreinigungen
- Wiederherstellung der in Anspruch genommenen Flächen und Wege in den ursprünglichen Zustand unter Berücksichtigung landschaftspflegerischer Belange

Das Räumen der Baustelle ist ausschließlich über diese Position abzurechnen. Separate Positionen hierfür sind nicht vorgesehen.

Abrechnungsvereinbarung:
70 % des EP nach kompletter Herstellung der BE
30 % des EP nach kompletter Räumung der BE
Menge: 1,000 psch
DIN276: 391
Kostengruppe DIN 276 2018-12: 391

**1.1.20 Vorhalten Baustelleneinrichtung**
Vorhalten der vorbeschriebenen Baustelleneinrichtung und Flächen für die gesamte Nutzungsdauer.

Abrechnung nach Arbeitstagen (Mo - Fr) der Vorhaltung
Menge: 200,000 d
DIN276: 391
Kostengruppe DIN 276 2018-12: 391

**1.1.30 Zulage für Bauzeitverlängerung**
Zulage für alle für den AN entstehende Kosten durch eine Bauzeitverlängerung, die nicht von AN zu vertreten ist, einschl. Vorhaltung, Unterhaltung und Betreiben der  Baustellen- einrichtung während der Bauzeitverlängerung

Teilzeiten werden nach Tagen zu 1/30 des Einheitspreises vergütet.

Abrechnung nur nach vorausgegangener Anmeldung der Kosten
Menge: 2,000 StMt
DIN276: 391
Kostengruppe DIN 276 2018-12: 391

**1.1.40 Bauablaufplan**
*** Pauschalposition
Vorlage eines detaillierten Bauablaufplanes vor Baubeginn mit Angaben zum Personal- und Geräteeinsatz, Baubeginn, Bauabfolge, Fertigstellungstermin, Zwischenfristen in Ab- hängigkeit von den anderen Losen

Der Bauablaufplan ist 2 Wochen nach Auftragsvergabe vorzu- legen und mit der Bauüberwachung und dem AG abzustimmen. Weiterhin ist ein Zahlungsplan vorzulegen, der die geschätzten Summen der jeweiligen Abschlagszahlungen aufweisen muss. Der Bau- ablaufplan ist nach Bedarf und auf Aufforderung des AG zu aktualisieren und erneut vorzulegen.

Abrechnung erst nach Freigabe und Zustimmung durch den AG

Die Pläne sind digital (pdf- oder MS-Project-Format) zu übergeben, lediglich der freigegebene Bauablaufplan ist zusätzlich 2-fach in Papierform vorzulegen.
Menge: 1,000 psch
DIN276: 391
Kostengruppe DIN 276 2018-12: 391

#### Abschnitt 1.2 Bauzaun, Baustrom, Bauwasser, WC-Container

**1.2.10 Bauzaun Stahlrohrrahmen verz Vergitterung H 2,00 m aufstellen räumen**
Bauzaun, auf unbefestigtem Untergrund, aus Einzelelementen mit verzinktem Stahlrohrrahmen und Vergitterung, verschraubt, mit Standfüßen, Zaunoberkante über Oberfläche Gelände 2,00 m, aufstellen und räumen.
Menge: 205,000 m
Leistungsbereichkatalog: 000
DIN276: 391
Kostengruppe DIN 276 2018-12: 391

**1.2.20 Bauzaun Stahlrohrrahmen verz Vergitterung H 2,00 m vorhalten**
Bauzaun, auf unbefestigtem Untergrund, aus Einzelelementen mit verzinktem Stahlrohrrahmen und Vergitterung, verschraubt, mit Standfüßen, Zaunoberkante über Oberfläche Gelände 2,00 m, vorhalten.
Menge: 8200,000 mWo
Leistungsbereichkatalog: 000
DIN276: 391
Kostengruppe DIN 276 2018-12: 391

**1.2.30 Absperrgitter**
Mobile Absperrgitter aus Stahl oder Kunststoff, rot-weiß markiert, Stützfüße aus Beton, inkl. sämtlicher Verbindungen, Kupplungen etc. aufstellen, vorhalten, und nach Abschluss aller Bauarbeiten abbauen

Höhe: 0,80-1,00 m
Vorhaltezeit: über die Gesamtbauzeit

Umsetzarbeiten während der Baumaßnahme
sind im EP enthalten.
Menge: 50,000 m
DIN276: 393
Kostengruppe DIN 276 2018-12: 393

**1.2.40 WC-Container aufstellen**
Damen- und Herren-WC-Container zur Nutzung durch alle AN liefern, aufstellen und betriebsfertig anschließen
Standort
Der Sanitärcontainer soll im Bereich der Außentreppe des Büro- gebäudes parallel zur Hallenfassade in Achse B aufgestellt werden.

Anschlüsse
Stromanschluss im Bereich der Trennwand zwischen Büro- gebäude und Halle, Achse VIII A bis B, Leitungslänge ca. 25 m

Wasser-Entnahmestelle an der Fassade des Bürogebäudes, Leitungslänge ca. 15 m

Da der Anschluss an ein Abwassersystem ist nicht möglich ist, muss die Entsorgung des Abwassers in einen in den Container integrierten Schmutzwassertank erfolgen.

Sanitärausstattung gemäß ASR A4.1 für bis zu 10 Beschäftigte

Ausstattung
1 WC-Kabine Damen, 1 WC-Kabine Herren, 1 Urinal, 2 Handwaschbecken mit Spiegel; Handwaschbecken mit Mischbatterie für Kalt- und Warmwasser sowie 5-Liter-Untertischgerät; Elektro-Wandheizlüfter

Der Container ist gegen Schäden durch Feuer (inkl. Blitz und Explosion), Leitungswasser, Sturm und Hagel, Diebstahl, Vandalismus, Einbruch oder Einbruchversuch zu versichern.
Menge: 1,000 St
Kostengruppe DIN 276 2018-12: 391

**1.2.50 WC-Container vorhalten**
Damen- und Herren-WC-Container inkl. Ausstattung vorhalten, und reinigen; inkl. Auffüllen der Verbrauchsmaterialien und Leerung des Schmutzwassertanks nach Erfordernis

Reinigung mind. 1 Mal  je Woche, Auffüllen von Verbrauchsmaterialien (Toilettenpapier, Papierhandtücher, Handwaschmittel, Desinfektionsmittel, etc.) und Entsorgung der anfallenden Abfälle.
Menge: 40,000 StWo
Kostengruppe DIN 276 2018-12: 391

**1.2.60 WC-Container räumen**
*** Pauschalposition
WC-Container räumen und Versorgungsanschlüsse rückbauen

Standplatz nach Ende der Vorhaltezeit in den ursprünglichen Zustand versetzen.
Menge: 1,000 psch
Kostengruppe DIN 276 2018-12: 391

**1.2.70 Baustromanschluss – Hauptanschluss und Unterverteiler**
*** Pauschalposition
Baustromanschluss herstellen, vorhalten (auch für Fremdfirmen nutzbar) und nach Fertigstellung des Bauwerks abbauen

Herstellen eines zentralen Baustrom-Hauptanschlusses einschließlich Zählereinrichtung, Anschlusskabel sowie Haupt- verteilereinrichtung mit abschließbarem Verteilerschrank.

Herstellen und Vorhalten von Unterverteilern innerhalb der Baustelle zur flächendeckenden Versorgung der Arbeitsbe- reiche. Für die Hallengröße sind mindestens drei Unterverteiler vorzusehen, sinnvoll über die Baufläche verteilt.

Zählereinrichtung, Anschlusskabel, Haupt- und Unterverteiler- schränke mit Schloss sowie alle erforderlichen Zuleitungen sind einzukalkulieren.

Die regelmäßige Überprüfung der elektrischen Sicherheits- einrichtungen (insbesondere FI-Schalter) sowie das Ersetzen beschädigter Sicherungen ist in den Einheitspreis einzurechnen.
Menge: 1,000 psch
DIN276: 391
Kostengruppe DIN 276 2018-12: 391

**1.2.80 Bauwasseranschluss**
*** Pauschalposition
Herstellen eines Bauwasseranschlusses für die Dauer der Bauzeit einschließlich Anschluss an das öffentliche Versorgungsnetz bzw. an bauseits vorgegebene Übergabepunkte

Der Bauwasseranschluss ist frostsicher auszuführen und mit einer funktionsfähigen Begleitheizung zu versehen. Die Ausführung hat so zu erfolgen, dass ein ganzjähriger Betrieb ohne Frostschäden gewährleistet ist.

Leistungsumfang
- Herstellung des Bauwasseranschlusses inkl. erforderlicher Leitungen und Armaturen
- frostsichere Ausführung inkl. Begleitheizung (dauerhaft betriebsbereit)
- Absicherung gegen Rückfluss und geeignete Absperrorgane
  Vorhaltung während der gesamten Bauzeit inkl. regel- mäßiger Funktionskontrolle
- Rückbau nach Fertigstellung der Baumaßnahme einschließlich Wiederherstellung des Ausgangszustands

Alle erforderlichen Nebenleistungen, Befestigungen, Dämmungen und Schutzmaßnahmen sind einzukalkulieren.

Der Bauwasseranschluss erfolgt ebenfalls in Achse VIII, am Übergang zum Bürogebäude.
Menge: 1,000 psch
Kostengruppe DIN 276 2018-12: 391

### Bereich 2 Gerüste

#### Abschnitt 2.1 Schutznetz

**2.1.10 Schutznetz unter Hallendach montieren**
Lieferung und Montage eines vollflächigen Auffangnetzes nach DIN EN 12631 und nach den berufsgenossenschaftlichen Regeln für Sicherheit und Gesundheit bei der Arbeit, Einsatz von Schutzneten BGR 179, unter der Gesamtfläche des Hallendaches zur Absturzsicherung von Personen und Gegenständen, Fläche unter des Auffangnetzes muss frei zugänglich sein

Höhe Traufe ca. 12,55 m über OK FFB
Höhe First  ca. 14,70 m über OK FFB

Ausführung
- Personenauffangnetz gemäß DIN EN 1263-1
- Montage an Hallendecke und Untergurten der Binder, ggf. Befestigung an Randbereichen durch Bohrungen
- geeignetes Befestigungsmaterial zum spannungsfreien und vollständigen Unterspannen des Hallendaches
Menge: 3200,000 m2
DIN276: 393
Kostengruppe DIN 276 2018-12: 393

**2.1.20 Vorhaltung Schutznetz**
Vorhaltung inklusive Kontrolle und Wartung des Schutznetzes

Die Abrechnung erfolgt je angefangene Woche der zusätzlichen Standzeit, inlusive aller erforderlichen Prüfungen gemäß DGUV Regel 101-011 während der verlängerten Mietzeit.
Menge: 64000,000 m2Wo
DIN276: 393
Kostengruppe DIN 276 2018-12: 393

**2.1.30 Schutznetz unter Hallendach demontieren**
Auffangnetz der Vorposition fachgerecht demontieren.
Menge: 3200,000 m2

#### Abschnitt 2.2 Arbeits- und Schutzgerüste

**2.2.10 Statische Berechnung Fassadengerüst**
Statische Berechnung DIN EN 12812 einschl. erforderlicher Ausführungszeichnungen für nachfolgend beschriebenes Fassadengerüst anfertigen
Menge: 1,000 St
Leistungsbereichkatalog: 001

**2.2.20 Aufbauen längenorientiert Standgerüst Arbeitsgerüst 2kN/m2 SW06**
Aufbauen längenorientiertes Standgerüst, Fassadengerüst DIN EN 12810-1, als Arbeitsgerüst DIN EN 12811-1, Lastklasse 3 (2 kN/m2), Breitenklasse SW06, Höhenabstand der Gerüstlagen 2,00 m, alle Gerüstlagen genutzt, Verankerung am Bauwerk nicht möglich, Standfestigkeit herstellen, Einrüstung für Abbrucharbeiten und Dacharbeiten, an senkrechten Bauwerks- flächen, außen, aufstellen auf Gelände, Höhe oberste Gerüst- lage 14,00 m, Standfläche waagerecht, über Lastverteiler belastbar
Menge: 3000,000 m2
Leistungsbereichkatalog: 001
DIN276: 392
Kostengruppe DIN 276 2018-12: 392

**2.2.30 Gebrauchsüberlassung längenorientiert Standgerüst Arbeitsgerüst 2kN/m2 SW06**
Gebrauchsüberlassung für längenorientiertes Standgerüst, Fassadengerüst DIN EN 12810-1, als Arbeitsgerüst DIN EN 12811-1, Lastklasse 3 (2 kN/m2), Breitenklasse SW06, Höhenabstand der Gerüstlagen 2,00 m, alle Gerüstlagen genutzt, Einrüstung für Abbrucharbeiten und Dacharbeiten, an senkrechten Bauwerksflächen, außen, Höhe oberste Gerüst- lage 14,00 m, über Lastverteiler belastbar.
Menge: 120000,000 m2Wo
Leistungsbereichkatalog: 001
DIN276: 392
Kostengruppe DIN 276 2018-12: 392

**2.2.40 Abbauen längenorientiert Standgerüst Arbeitsgerüst 2kN/m2 SW06**
Abbauen längenorientiertes Standgerüst, Fassadengerüst DIN EN 12810-1, als Arbeitsgerüst DIN EN 12811-1, Lastklasse 3 (2 kN/m2), Breitenklasse SW06, Höhenabstand der Gerüstlagen 2,00 m, alle Gerüstlagen genutzt, an senkrechten Bauwerks- flächen, außen, Höhe oberste Gerüstlage 14,00 m, über Lastverteiler belastbar.
Menge: 3000,000 m2
Leistungsbereichkatalog: 001
DIN276: 392
Kostengruppe DIN 276 2018-12: 392

**2.2.50 Aufbauen Dachfanggerüst Netz B bis 0,30 m**
Aufbauen von Schutzeinrichtungen an Standgerüst, als Dachfanggerüst DIN 4420-1, Schutzwand aus Netzen, Breite des Dach-/Deckenüberstandes bis 0,30 m.
Menge: 250,000 m
Leistungsbereichkatalog: 001
DIN276: 392
Kostengruppe DIN 276 2018-12: 392

**2.2.60 Gebrauchsüberlassung Dachfanggerüst Netz B bis 0,30 m**
Gebrauchsüberlassung für Schutzeinrichtungen an Standgerüst, als Dachfanggerüst DIN 4420-1, Schutzwand aus Netzen, Breite des Dach-/Deckenüberstandes bis 0,30 m.
Menge: 10000,000 mWo
Leistungsbereichkatalog: 001
DIN276: 392
Kostengruppe DIN 276 2018-12: 392

**2.2.70 Abbauen Dachfanggerüst Netz B bis 0,30 m**
Abbauen von Schutzeinrichtungen an Standgerüst, als Dachfanggerüst DIN 4420-1, Schutzwand aus Netzen, Breite des Dach-/Deckenüberstandes bis 0,30 m.
Menge: 250,000 m
Leistungsbereichkatalog: 001
DIN276: 392
Kostengruppe DIN 276 2018-12: 392

**2.2.80 Einbauen Gerüstträger zur Überbrückung von Tordurchfahrten**
Einbauen von Gerüstträgern zur Überbrückung von Tordurchfahrten innerhalb der bestehenden Gerüstkonstruktion, einschließlich aller erforderlichen Anpassungen der Gerüstkonstruktion sowie der notwendigen Befestigungs- und Verbindungsmittel

Das Gerüst ist so anzupassen, dass die Durchfahrtsöffnung freigehalten wird und die Tragfähigkeit des Arbeitsgerüstes erhalten bleibt.

Gerüst als Fassadengerüst nach DIN EN 12810-1 und Arbeitsgerüst nach DIN EN 12811-1, Gerüstgruppe 3

Leistungsumfang
- Lieferung und Einbau der Gerüstträger in Gitterkonstruktion
- Ausbildung der Überbrückung für Durchfahrten bis 5,00 m Öffnungsbreite
- Anpassung der angrenzenden Gerüstfelder und Beläge
- Herstellen der Gerüstlage über der Überbrückun
- zusätzlicher innerer Seitenschutz im Leibungsbereich
Menge: 50,000 m
DIN276: 392
Kostengruppe DIN 276 2018-12: 392

**2.2.90 Gebrauchsüberlassung Gerüstträger f. Durchfahrt**
Gerüstträger in Gerüstkonstruktion, Gebrauchsüberlassung
je Kalenderwoche

40 Wochen
Menge: 2000,000 mWo
DIN276: 392
Kostengruppe DIN 276 2018-12: 392

**2.2.100 Abbauen Gerüstträger zur Überbrückung von Tordurchfahrten**
Abbauen von Gerüstträgern zur Überbrückung von Tordurchfahrten
Menge: 50,000 m
DIN276: 392
Kostengruppe DIN 276 2018-12: 392

**2.2.110 Aufbauen Treppenaufgang H 14 m Lauf-B 0,75-1 m H 2 m**
Aufbauen Treppenaufgang

Verankerung am Gerüst, Treppenaufgang von Standfläche bis zur obersten Gerüstlage, Höhe oberste Gerüstlage 14,00 m, Laufbreite (Stufenlänge) über 0,75 bis 1 m, mit Podesten alle 2 m Höhe und Übergangspodest auf die Dachfläche
Menge: 1,000 St
Leistungsbereichkatalog: 001
DIN276: 392
Kostengruppe DIN 276 2018-12: 392

**2.2.120 Gebrauchsüberlassung Treppenaufgang H 13-14 m Lauf-B 0,75-1 m H 2 m**
Gebrauchsüberlassung Treppenaufgang
Menge: 40,000 StWo
Leistungsbereichkatalog: 001
DIN276: 392
Kostengruppe DIN 276 2018-12: 392

**2.2.130 Abbauen Treppenaufgang H 13-14 m Lauf-B 0,75-1 m H 2 m**
Abbauen Treppenaufgang
Menge: 1,000 St
Leistungsbereichkatalog: 001
DIN276: 392
Kostengruppe DIN 276 2018-12: 392

**2.2.140 Aufbauen fahrbare Arbeitsbühne 2kN/m2 H 13-14 m**
Aufbauen fahrbare Arbeitsbühne DIN EN 1004-1, Lastklasse 3 (2 kN/m2), Höhe der Arbeitsplattform über 13 bis 14 m, im Gebäude
Menge: 1,000 St
Leistungsbereichkatalog: 001
DIN276: 392
Kostengruppe DIN 276 2018-12: 392

**2.2.150 Gebrauchsüberlassung fahrbare Arbeitsbühne 2kN/m2 H 13-14 m**
Gebrauchsüberlassung für fahrbare Arbeitsbühne
Menge: 40,000 StWo
Leistungsbereichkatalog: 001
DIN276: 392
Kostengruppe DIN 276 2018-12: 392

**2.2.160 Abbauen fahrbare Arbeitsbühne 2kN/m2 H 13-14 m**
Abbauen fahrbare Arbeitsbühne
Menge: 1,000 St
Leistungsbereichkatalog: 001
DIN276: 392
Kostengruppe DIN 276 2018-12: 392

**2.2.170 Aufbauen fahrbare Arbeitsbühne 2kN/m2 H 11-12 m**
Aufbauen fahrbare Arbeitsbühne DIN EN 1004-1, Lastklasse 3 (2 kN/m2), Höhe der Arbeitsplattform über 11 bis 12 m, im Gebäude
Menge: 1,000 St
Leistungsbereichkatalog: 001
Kostengruppe DIN 276 2018-12: 392

**2.2.180 Gebrauchsüberlassung fahrbare Arbeitsbühne 2kN/m2 H 11-12 m**
Gebrauchsüberlassung für fahrbare Arbeitsbühne
Menge: 40,000 StWo
Leistungsbereichkatalog: 001
Kostengruppe DIN 276 2018-12: 392

**2.2.190 Abbauen fahrbare Arbeitsbühne 2kN/m2 H 11-12 m**
Abbauen fahrbare Arbeitsbühne
Menge: 1,000 St
Leistungsbereichkatalog: 001
Kostengruppe DIN 276 2018-12: 392

**2.2.200 Aufbauen fahrbare Arbeitsbühne 2kN/m2 Abst. 2 m H 5-6 m**
Aufbauen fahrbare Arbeitsbühne DIN EN 1004-1, Lastklasse 3 (2 kN/m2), Höhe der Arbeitsplattform über 5 bis 6 m, im Gebäude
Menge: 3,000 St
Leistungsbereichkatalog: 001
DIN276: 392
Kostengruppe DIN 276 2018-12: 392

**2.2.210 Gebrauchsüberlassung fahrbare Arbeitsbühne 2kN/m2 Abst. 2 m H 5-6 m**
Gebrauchsüberlassung für fahrbare Arbeitsbühne
Menge: 60,000 StWo
Leistungsbereichkatalog: 001
DIN276: 392
Kostengruppe DIN 276 2018-12: 392

**2.2.220 Abbauen fahrbare Arbeitsbühne 2kN/m2 Abst. 2 m H 5-6 m**
Abbauen fahrbare Arbeitsbühne
Menge: 3,000 St
Leistungsbereichkatalog: 001
DIN276: 392
Kostengruppe DIN 276 2018-12: 392

### Bereich 3 Abbrucharbeiten

*Hinweis: Vorbemerkung und Hinweis Entsorgung*
Die in den nachfolgenden Positionen beschriebenen Abbruch- leistungen umfassen jeweils den vollständigen Rückbau der genannten Bauteile einschließlich aller zugehörigen Neben-, Anschluss- und Befestigungsteile.

Hierzu gehören insbesondere Rahmen- und Leibungselemente, Anschluss- und Abschlussprofile, Endstücke, Einfassungen, Abdeckungen, Unterkonstruktionen, Halterungen, Konsolen, Befestigungsmittel, Dichtstoffe, Abdichtungen sowie sonstige konstruktive Ergänzungsbauteile.

Ebenfalls eingeschlossen sind zugehörige Funktions- und Bedienelemente, z. B. Beschläge, Bänder, Schlösser, Schließ- und Verriegelungseinrichtungen, Tür- und Torantriebe, Füh- rungsschienen, Gegengewichte, Federn, Handkurbeln, Ketten- züge, elektrische Bedienelemente, motorgestützte Antriebe, Steuerungen sowie zugehörige Leitungen und Befestigungen.

Dies gilt insbesondere auch für Bauteile im Bereich von Öffnungen (z. B. Türen, Tore, Fenster, Lichtbänder, Lüftungs- elemente) einschließlich ihrer Anschlussbereiche an angren- zende Konstruktionen.

Der Rückbau aller vorgenannten Bauteile ist Bestandteil der jeweiligen Abbruchposition und wird nicht gesondert vergütet.

Alle zu demontierenden technischen Anlagen befinden sich an der Hallendecke und den Wänden in Höhen bis ca. 12,50 m über OK FFB. Für die Demontage sind geeignete Hebezeuge, Gerüste oder Hubarbeitsbühnen bereitzustellen. Alle Arbeiten sind unter Berücksichtigung der Arbeitssicherheit und der Vor- schriften für Arbeiten in großer Höhe auszuführen.

Ein vollflächig unter das Hallendach zu montierendes Schutz- netz zur Sicherung der Arbeiten wird in einer separaten Position ausgeschrieben.

Alle bei den Rückbau- und Abbrucharbeiten der Dach- und Fassadenflächen sowie Einbauten angefallenen Stoffe werden vom AG entsorgt. Die Abbruchmaterialien sind in transportier- bare Größe zu zerkleinern, zu separieren, auf dem Gelände der RSAG zu vertragen (bis zu 200 m) oder in bauseits gestellte Container oder LKW zu verladen. Dämmungen sind in bauseits gestellte BigBags zu verpacken. Die Entscheidung, ob die Mate- rialien zwischengelagert oder abtransportiert werden, fällt der Bauherr / Bauleitung. Die Absprache zur Bestellung und Beschickung der Container und LKW sowie zur Separation der Abbruchmassen sind vor Ort mit dem Betreiber bzw. dem Bauherrn zu treffen. Diese Absprache sind mind. 2 AT vor Durchführung der geplanten Arbeiten zu treffen.

#### Abschnitt 3.1 Abbruch Dach

**3.1.10 Lichtband auf First**
Lichtbandzarge und Lichtband demontieren und zur Entsorgung durch den AG gem. Vorbemerkungen bereitstellen

Lichtband flach gewölbt, doppelschalig; Lichtbandzarge, freitragend von Binder zu Binder, Stahlblech, beidseitig 275 g/m² bandverzinkt

Größe: ca. 52,00 m x 2,50 m

Die Verglasung ist nicht mehr vorhanden.
Menge: 130,000 m2
DIN276: 394
Kostengruppe DIN 276 2018-12: 394

**3.1.20 Lichtband-Klappen**
Lichtbandklappe mit CO2-Patrone für Rauch- und Wärmeabzug in vorgenanntem Lichtband demontieren und zur Entsorgung durch den AG gem. Vorbemerkungen bereitstellen

Verglasung aus staub- und regendichtverschlossenen
Polycarbonat-Hohlkammerplatten, thermisch getrennte Aluminiumsprossen, mit EPDM-Dichtung im Deckprofil

L x B:  ca. 2,50 x 2,00 m
Menge: 6,000 St
DIN276: 394
Kostengruppe DIN 276 2018-12: 394

**3.1.30 Lichtkuppel**
Rauch- und Wärmeabzug mit CO2-Patrone demontieren und zur Entsorgung durch den AG gem. Vorbemerkungen bereitstellen

Bestandteile
- Doppelschalige Lichtkuppel aus Acrylglas opak, mit Einfassrahmen aus Kunststoff und spezialgeformtem, verwindungssteifen Aluminiumrahmen
- Aufsatzkranz aus Aluminium, Höhe 30 cm, wärmegedämmt, ausgeführt als Oberschale

Größe: ca. 2,40 x 1,80 m
Menge: 13,000 St
DIN276: 394
Kostengruppe DIN 276 2018-12: 394

**3.1.40 Tragschale**
Trapezblech-Tragschale als 2- und 3-Feldträger zurückbauen und zur Entsorgung durch den AG gem. Vorbemerkungen bereitstellen

Profil T.135.1,  t = 0,75 mm

Die Setzbolzen der Dachbleche sind nach Demontage flächenbündig von den Trägern abzutrennen, die Trenn- / Schnittflächen sind nachträglich kaltzuverzinken.
Menge: 3450,000 m2
DIN276: 394
Kostengruppe DIN 276 2018-12: 394

**3.1.50 Dampfsperre**
Dampfsperre zurückbauen und zur Entsorgung durch den AG gem. Vorbemerkungen bereitstellen
Menge: 3450,000 m2
DIN276: 394
Kostengruppe DIN 276 2018-12: 394

**3.1.60 Wärmedämmung**
Mineralische Wärmedämmung, 2-lagig, zurückbauen und zur Entsorgung durch den AG gem. Vorbemerkungen bereitstellen

WLG 040
Dämmstärke 100 mm
Menge: 3450,000 m2
DIN276: 394
Kostengruppe DIN 276 2018-12: 394

**3.1.70 Deckschale**
Trapezblech-Deckschale zurückbauen und zur Entsorgung durch den AG gem. Vorbemerkungen bereitstellen

Profil T 35.1,  t = 0,75 mm
Menge: 3450,000 m2
DIN276: 394
Kostengruppe DIN 276 2018-12: 394

**3.1.80 Dunsthaube**
Dunsthauben DN 100 demontieren und zur Entsorgung durch den AG gem. Vorbemerkungen bereitstellen
Menge: 5,000 St
DIN276: 394
Kostengruppe DIN 276 2018-12: 394

**3.1.90 Rauchschürze quer Achse VI**
Rauchschürze inkl. Unterkonstruktion demontieren und zur Entsorgung durch den AG gem. Vorbemerkungen bereitstellen

Senkrechte, an der Hallendecke montierte Blechschürze, Höhe 0,50 bis 2,50 m, aus Trapezblech, Materialstärke 0,7 mm, Korrosionsschutzklasse III, beidseitig 25 μm Polyester- beschichtung;
Unterkonstruktion aus Stahl-C-Profil (C 105-20)

Position
In Hallenquerrichtung (Achse VI), parallel zur Dachneigung, Oberkante der Dachneigung folgend
Menge: 40,000 m
DIN276: 394
Kostengruppe DIN 276 2018-12: 394

**3.1.100 Rauchschürze längs Achse B**
Rauchschürze inkl. Unterkonstruktion demontieren und zur Entsorgung durch den AG gem. Vorbemerkungen bereitstellen

Senkrechte, an der Hallendecke montierte Blechschürze, Höhe 2,00 m, aus Trapezblech, Materialstärke 0,7 mm, Korrosions- schutzklasse III, beidseitig 25 μm Polyesterbeschichtung;
Unterkonstruktion aus Stahl-C-Profil (C 105-20)

Position
In Hallenlängsrichtung (Achse B), senkrecht zur Dachneigung, Oberkante waagerecht
Menge: 40,000 m
DIN276: 394
Kostengruppe DIN 276 2018-12: 394

**3.1.110 Hängedachrinne Größe 333 halbrund**
Hängedachrinne Dicke 0,8 mm, Nenngröße 333 mm, Titan-Zinkblech, halbrund, mit Rinnenhalter aus verzinktem Stahl, Rinnenhalterabstand 100 cm, und den Ablaufstücken demontieren und zur Entsorgung durch den AG gem. Vorbemerkungen bereitstellen
Menge: 120,000 m
Leistungsbereichkatalog: 022
DIN276: 394
Kostengruppe DIN 276 2018-12: 394

**3.1.120 Hängedachrinne Größe 400 halbrund**
Hängedachrinne Dicke 0,8 mm, Nenngröße 400 mm, Titan-Zinkblech, halbrund, mit Rinnenhalter aus verzinktem Stahl, Rinnenhalterabstand 100 cm, und den Ablaufstücken demontieren und zur Entsorgung durch den AG gem. Vorbemerkungen bereitstellen
Menge: 40,000 m
Leistungsbereichkatalog: 022
DIN276: 394
Kostengruppe DIN 276 2018-12: 394

**3.1.130 Fallrohr DN 100**
Fallrohr und -bögen DN 100 demontieren und zur Entsorgung durch den AG gem. Vorbemerkungen bereitstellen

Titan-Zinkblech, Bleckdicke 0,80 mm, Rohrschellen mit doppeltem Scharnier inkl. Zubehör- und Befestigungsteile
Menge: 130,000 m
DIN276: 394
Kostengruppe DIN 276 2018-12: 394

**3.1.140 Fallrohr DN 125**
Fallrohr und -bögen DN 125 demontieren und zur Entsorgung durch den AG gem. Vorbemerkungen bereitstellen

Titan-Zinkblech, Bleckdicke 0,80 mm, Rohrschellen mit doppeltem Scharnier inkl. Zubehör- und Befestigungsteile
Menge: 30,000 m
DIN276: 394
Kostengruppe DIN 276 2018-12: 394

**3.1.150 Regenstandrohr Gusseisen DN 100**
Regenstandrohr DN 100 verschließen und über die Bauzeit schützen

Gusseisen, Länge 1,00 m
Menge: 16,000 St
Leistungsbereichkatalog: 022
DIN276: 397
Kostengruppe DIN 276 2018-12: 397

**3.1.160 Regenstandrohr Gusseisen DN 125**
Regenstandrohr DN 125 verschließen und über die Bauzeit schützen

Gusseisen, Länge 1,00 m
Menge: 4,000 St
Leistungsbereichkatalog: 022
DIN276: 397
Kostengruppe DIN 276 2018-12: 397

#### Abschnitt 3.2 Abbruch Wand

**3.2.10 Toranlagen Waage**
Toranlagen an Waage inkl. Schlupftür demontieren und zur Entsorgung durch den AG gem. Vorbemerkungen bereitstellen

Toranlage bestehend aus einer tragenden Zarge und einem Sektionaltor mit Schlupftür, beidseitig 275 g/m² bandverzinkt

BxH:  4,15 m x 4,50 m
Menge: 2,000 St
DIN276: 394
Kostengruppe DIN 276 2018-12: 394

**3.2.20 Toranlage Durchfahrt**
Toranlage an Durchfahrt inkl. Notausgangstür demontieren und zur Entsorgung durch den AG gem. Vorbemerkungen bereit- stellen

Toranlage bestehend aus einer tragenden Zarge und einem Sektionaltor mit Notausgangstür, beidseitig 275 g/m² bandverzinkt

BxH:  4,15 m x 4,50 m
Menge: 1,000 St
DIN276: 394
Kostengruppe DIN 276 2018-12: 394

**3.2.30 Toranlage klein Südfassade**
Toranlage inkl. Schlupftür demontieren und zur Entsorgung durch den AG gem. Vorbemerkungen bereitstellen

Toranlage bestehend aus einer tragenden Zarge und einem Sektionaltor mit Schlupftür, beidseitig 275 g/m² bandverzinkt

BxH:  4,50 m x 6,00 m
Menge: 1,000 St
DIN276: 394
Kostengruppe DIN 276 2018-12: 394

**3.2.40 Toranlage groß Südfassade**
Toranlage demontieren und zur Entsorgung durch den AG gem. Vorbemerkungen bereitstellen

Toranlage bestehend aus einer tragenden Zarge und einem Sektionaltor, beidseitig 275 g/m² bandverzinkt

BxH:  10,00 m x 6,00 m
Menge: 1,000 St
DIN276: 394
Kostengruppe DIN 276 2018-12: 394

**3.2.50 Torrahmen klein Südfassade**
Torrahmen demontieren  und zur Entsorgung durch den AG gem. Vorbemerkungen bereitstellen

Torrahmen bestehend aus einer tragenden Zarge, beidseitig 275 g/m² bandverzinkt

BxH:  4,50 m x  6,00 m

Die Tore wurden bereits entfernt.
Menge: 3,000 St
DIN276: 394
Kostengruppe DIN 276 2018-12: 394

**3.2.60 Folien-Schnelllauftore Südfassade + Waage**
Folien-Schnelllauftore Südfassade + Waage demontieren und zur Entsorgung durch den AG gem. Vorbemerkungen bereit- stellen

Größen
2 x 4,15 x 4,50 m
4 x 4,50 x  6,00 m

Position
Südfassade + zu beiden Seiten der Waage
Menge: 6,000 St
DIN276: 394
Kostengruppe DIN 276 2018-12: 394

**3.2.70 Notausgangstür**
Notausgangstür demontieren und zur Entsorgung durch den AG gem. Vorbemerkungen bereitstellen

bestehend aus einer tragenden Zarge und einer Stahltür, beidseitig 275 g/m² bandverzinkt

BxH: 1,01  m x 2,01 m
Menge: 1,000 St
DIN276: 394
Kostengruppe DIN 276 2018-12: 394

**3.2.80 Fensterbankprofile**
3-fach gekantetet Fensterbankprofile der Lichtbänder demon- tieren und zur Entsorgung durch den AG gem. Vorbemerkungen bereitstellen

Alublech, d = 2,00 mm
pulverbeschichtet / einbrennlackiert
in Einzellängen bis zu 3,00 m
Tiefe 25-30 cm
Menge: 120,000 m
DIN276: 394
Kostengruppe DIN 276 2018-12: 394

**3.2.90 Lichtband in Fassade**
Lichtband aus Stahl, beidseitig 275 g/m² bandverzinkt demon- tieren und zur Entsorgung durch den AG gem. Vorbemerkungen bereitstellen, einschl. Dreh-Kippflügel und Auswechslung

Größe: ca. 60,00 m x 2,00 m

Öffnungsflügel
Höhe: 2,00 m
Größe: 1,00 x 1,90 m
Anzahl: ca. 20 St

Die Verglasung von Lichtband und Öffnungsflügeln ist nicht mehr vorhanden.
Menge: 240,000 m2
DIN276: 394
Kostengruppe DIN 276 2018-12: 394

**3.2.100 Wandinnenschale Stahlkassetten**
Wandinnenschale, bestehend aus Stahlkassetten mit einge- legten Dichtbändern und inkl. Befestigungsmittel, Verstärkungs-, Eck und Endprofile demontieren und zur Entsorgung durch den AG gem. Vorbemerkungen bereitstellen

Kassettenstärke:  1,00 mm
Kassettendicke:  100 mm
Kassettenhöhe:  600 mm

Die Setzbolzen der Wandbleche sind nach Demontage flächenbündig von den Trägern abzutrennen, die Trenn- / Schnittflächen sind nachträglich kaltzuverzinken.
Menge: 2250,000 m2
DIN276: 394
Kostengruppe DIN 276 2018-12: 394

**3.2.110 Wärmedämmung**
Mineralische Wärmedämmung aus vorgenannten Stahlkas- setten demontieren und zur Entsorgung durch den AG gem. Vorbemerkungen bereitstellen

WLG 040
Dämmstärke 100 mm
Menge: 2250,000 m2
DIN276: 394
Kostengruppe DIN 276 2018-12: 394

**3.2.120 Fassadenbahn**
Diffusionsoffene, winddichte Fassadenbahn demontieren und zur Entsorgung durch den AG gem. Vorbemerkungen bereit- stellen
Menge: 2250,000 m2
DIN276: 394
Kostengruppe DIN 276 2018-12: 394

**3.2.130 Wandaußenschale Trapezblech**
Wandaußenschale, bestehend aus Trapezblech, einschl. thermischen Trennstreifen demontieren und zur Entsorgung durch den AG gem. Vorbemerkungen bereitstellen

Wand-/ Deckenaußenschale, bestehend aus Trapezblech, einschl. thermischen Trennstreifen zwischen Trapezblechen und Unterkonstruktion sowie der Unterkonstruktionen demontieren, Befestigungsbolzen der Unterkonstruktion bündig entfernen und im Anschluss die Bolzenlöcher in den Stahlträgern kaltverzinken

Profil Trapezbleche  T.35.1,  t = 0,75 mm
Profil UnterkosntruktionU240x120x6
  U240x65x6
Menge: 2250,000 m2
DIN276: 394
Kostengruppe DIN 276 2018-12: 394

**3.2.140 Anprallschutz an freistehenden Stützen**
Anprallschutz aus gebogenem Stahlblech an den freistehenden Stahlstützen demontieren und zur Entsorgung durch den AG gem. Vorbemerkungen bereitstellen

Höhe:  2,00 m
Durchmesser:  1,00 m
Abwicklung:  3,14 m
Blechdicke:  8,00 mm

Position
in Achse B am Übergang zwischen hoher und niedriger Halle
Menge: 4,000 St
DIN276: 394
Kostengruppe DIN 276 2018-12: 394

**3.2.150 Füllung Anprallschutz**
Sand-Füllung Anprallschutz ausbauen und zur Entsorgung durch den AG gem. Vorbemerkungen bereitstellen
Menge: 4,000 m3
DIN276: 394
Kostengruppe DIN 276 2018-12: 394

#### Abschnitt 3.3 Abbruch Dachaufstiegsleitern

**3.3.10 Dachaufstiegsleiter hohes Dach**
Steigleiter mit Rückenschutz, an Außenfasssade montiert, Stahl, verzinkt, einschl. sämtlicher Befestigungs- und Verbindungs-mittel zerstörungsfrei demontieren und lagern

Aufstiegshöhe ca. 12,55 m mit oberem Geländerabschluss  und Haltevorrichtung zum Aufstieg auf das Trapezblechdach. Der Rückenschutz ragt 1,00 m über den oberen Ausstieg hinaus
Menge: 1,000 St
DIN276: 397
Kostengruppe DIN 276 2018-12: 397

**3.3.20 Dachaufstiegsleiter vom tiefen auf das hohe Dach**
Steigleiter mit Rückenschutz, an Außenfasssade montiert, Stahl, verzinkt, einschl. sämtlicher Befestigungs- und Verbindungs-mittel zerstörungsfrei demontieren und lagern

Aufstiegshöhe ca. 3,25 m mit oberem Geländerabschluss  und Haltevorrichtung zum Aufstieg auf das Trapezblechdach. Der Rückenschutz ragt 1,00 m über den oberen Ausstieg hinaus
Menge: 1,000 St
DIN276: 397
Kostengruppe DIN 276 2018-12: 397

#### Abschnitt 3.4 Abbruch Technik

**3.4.10 Abbruch Kabelbühnen**
Vollständiger Rückbau der Kabelbühne entlang der östlichen Innenfassade, Höhe ca. 12 m

Der Rückbau ist im Anschluss zu zerteilen und zur Entsorgung durch den AG gem. Vorbemerkungen bereitstellen
Menge: 70,000 m

**3.4.20 Abbruch Lüftungskanäle Entstaubung**
Vollständiger Rückbau der Lüftungskanäle der Entstaubungs- anlage entlang der Decke in der großen Halle, Arbeitshöhe bis
ca. 14,50 m

Die Lüftungskanäle sind bis zu den Wanddurchgängen an der Ostfassade zurückzubauen, die bestehenden Leitungen sind nach der Montage mit einer Folie oder ähnlichen Materialien abzukleben, um die Entstaubungsanlge vor anfallendem Schmutz und dem Eindringen von Tieren zu schützen.

Der Rückbau ist im Anschluss zu zerteilen und zur Entsorgung durch den AG gem. Vorbemerkungen bereitstellen
Menge: 230,000 m

**3.4.30 Blitzschutzanlage Stahl verz abbrechen nicht schadstoffbelastet v.Hand Stoffe**
*** Pauschalposition
Teilabbruch Blitzschutzanlage aus verzinktem Stahl inkl. Fangstangen, Standfuß, Leitungen, jeglicher Befestigungsmittel etc., auf gesamter Dachfläche

Der Rückbau ist im Anschluss zu zerteilen und zur Entsorgung durch den AG gem. Vorbemerkungen bereitstellen

Leistungsumfang Demontage

- ca. 360 m Fangdrahtsystem
- ca. 20 Fangstangen einschl. Betonfüße
- ca. 80 Fangdrrahtspitzen

Das Bestands-Fangdrahtsystem einschl. Fangstangen auf dem Dach des Bürogebäudes bleibt bestehen.
Menge: 1,000 psch
Leistungsbereichkatalog: 084

### Bereich 4 Rohbauarbeiten

#### Abschnitt 4.1 Betonarbeiten

**4.1.10 Ausbesserungen bestehende Frostschürze**
Ausbesserung mechanisch beschädigter Bereiche der bestehenden Frostschürze aus Stahlbeton

Leistungsumfang
- Entfernen von losem, geschädigtem und nicht tragfähigem Beton in den Schadbereichen
- Herstellen eines tragfähigen, sauberen und griffigen Untergrundes
- Rechtwinkliges Nachschneiden bzw. Herstellen tragfähiger Randbereiche der Ausbruchstellen
- Freilegen ggf. vorhandener Bewehrung sowie Reinigen der Bewehrungsoberflächen von anhaftenden Beton- und Korrosionsresten
- Aufbringen eines systemzugehörigen Korrosionsschutzes auf freigelegte Bewehrung, soweit erforderlich
- Aufbringen einer systemzugehörigen Haftbrücke
- Reprofilieren der Fehlstellen mit geeignetem Betoninstandsetzungsmörtel und Wiederherstellung der ursprünglichen Bauteilgeometrie der Frostschürze
- Nachbehandlung der instandgesetzten Bereiche

Eigenschaften Bestandsbeton:

  Normalbeton C 30/37
  Expositionsklasse Frostangriff  XF1,
  Expositionsklasse Bewehrungskorrosion XC2
Menge: 30,000 m
Leistungsbereichkatalog: 013

### Bereich 5 Fenster Bürogebäude

#### Abschnitt 5.1 Fenster Bürogebäude

*Hinweis: Festverglasung Büro / Hallentrennwände – Ersatz Verglasung*
Durch thermische Einwirkung infolge des Brandereignisses hat die im Scheibenzwischenraum vorhandene funktionsaktive Füllung bzw. Beschichtung der Isolierverglasung reagiert. Hier- durch ist es zu einer irreversiblen optischen Beeinträchtigung der Verglasung gekommen. Die Scheibenpakete sind voll- ständig zu ersetzen.

Die Leistung der Folgepositionen besteht aus 2 Teilen.

1. Demontage der geschädigten Festverglasung zwischen Büro- und Hallenbereich im Zuge der Neumontage der Verglasung.

Die Demontage erfolgt ohne Beschädigung der vorhandenen Rahmenkonstruktionen. Ausbauen und Zwischenlagern der demontierten Verglasungseinheiten. Eine Entsorgung ist nicht Bestandteil dieser Leistung.

2. Lieferung und Montage neuer Verglasungspakete in die bestehenden Rahmenkonstruktionen aus Aluminium. Die vorhandenen Rahmen- und Haltesysteme bleiben erhalten und werden weiterverwendet, sofern sie für die Aufnahme der neuen Verglasung geeignet sind.
Ausführung der Verglasung als hochschalldämmende und brandschutztechnisch geeignete Mehrscheibenverglasung ent- sprechend den noch festzulegenden Anforderungen (voraus- sichtlich EI-Klassifizierung bis EI120 sowie erhöhter Schall- schutz für Industriebereich, ≥ 50 dB). Endgültige Klassifizierung nach Vorgabe des AG.
Aufgrund des erhöhten Eigengewichts der neuen Verglasung sind Dichtungen, Auflager- und Haltebereiche im Bestand auf Eignung zu prüfen und ggf. anzupassen bzw. zu ersetzen. Aus- führung dauerhaft druck-, temperatur- und alterungsbeständig.

Wiederherstellung der optisch dichten und funktionsfähigen Verglasung zwischen Büro- und Hallenbereich einschließlich aller Nebenleistungen zur fachgerechten Montage im Bestands- system.

**5.1.10 Verglasung Fenster 1**
Demontage Bestands-Verglasung, Lieferung und Montage der neuen Verglasung für Fenster 1

Größe B x H: 2.010 / 1.260 mm
2-teilig mit mittlerem Pfosten
Menge: 1,000 St

**5.1.20 Verglasung Fenster 2**
Demontage Bestands-Verglasung, Lieferung und Montage der neuen Verglasung für Fenster 2

Größe B x H: 2.510 / 1.260 mm
2-teilig mit mittlerem Pfosten
Menge: 2,000 St

**5.1.30 Verglasung Fenster 3**
Demontage Bestands-Verglasung, Lieferung und Montage der neuen Verglasung für Fenster 3

Größe B x H: 3.010 / 1.260 mm
2-teilig mit mittlerem Pfosten
Menge: 1,000 St

### Bereich 6 Stahl- und Metallbau

#### Abschnitt 6.1 Stahlbau

*Hinweis: Stahlbau*
Die Stahlkonstruktion der Halle ist weitestgehend intakt. Die Schraubverbindungen sindteilweise defekt und müssen trauf- seitig im Bereich von Achse D8 bis D11 und entlang des ge- samten Firstes erneuert werden. Im Bereich des niedrigen Daches (Achse 1, Abschnitt A–B) ist ein Teil der Konstruktion (Stützen, Dachrandträger) auszutauschen. Alle übrigen Bauteile bleiben erhalten. Die Vorab-Reinigung der gesamten Stahl- konstruktion ist in einer separaten Leistungsposition erfasst.

Die Konstruktion besteht aus freitragenden Rahmen mit Stützen, Dachträgern, Riegeln und Windverbänden.

Abmessungen der Halle
Länge ca. 60 m, Breite ca. 58 m, Traufhöhe ca. 12,55 m, Firsthöhe ca. 14,70 m, Dachneigung ca. 6°

Statische Grundlage
Details zu Lastannahmen, Profilen, Rahmengeometrie und Windverbänden sind den beiliegenden Positionsplänen zu entnehmen.

Normen und Regelwerke
- DIN 4149 Teil 1 (Erdbebenzone 1, Bedeutungskategorie 2)
- DIN 1055 T1–T6, DIN 18800 T1–T7, DIN EN 1993-1-1, DIN EN 1993-1-8
- DIN EN 1090-1/-2, DIN EN 25817 (Schweißnahtgüte)
- DASt-Richtlinie 022, DSTV-Ringbuch

Werkstoffe / Verbindungsmittel
- Stahlgüte S355J2G3 und S235JR nach DIN EN 10025, Werkprüfzeugnisse DIN EN 10204 + Ü-Zeichen
- Hochfeste Verbindungsmittel nach DIN 6914, DIN EN 14399; alternativ Edelstahl nach DIN EN ISO 10684
- Schweißarbeiten nur durch Hersteller mit Eignungsnachweis gemäß DIN 18800 Teil 7, Tabelle 10 Klasse B

Korrosionsschutz
- Tragende Stahlteile feuerverzinkt nach DIN EN ISO 1461 und DIN EN ISO 14713
- Nachverzinken auf der Baustelle ist nicht zulässig
- Stahlblechprofile S320 GD, Bandverzinkung Z275, beidseitig Polyesterbeschichtung 25 µm, Korrosionsschutzklasse III

Dach- und Wandaufbau
- Quer zur Dachneigung gespannte Trapezbleche
- Horizontal gespannte Stahlkassettenwände

Sicherheits- und Hilfsmittel
Bereitstellung von Auffangnetzen, Gerüsten und Hebewerkzeugen ist gesondert in eigenen Positionen erfasst und wird nicht über die Einheitspreise dieser Positionen abgerechnet.

Leistungsumfang Stahlbau
- Teilweise Erneuerung der hochfesten Verbindungsmittel an Traufe und First
- Vollständige Kontrolle, Ausrichtung und Sicherstellung der Funktionstüchtigkeit der vorhandenen Bauteile

**6.1.10 Werkplanung Dach- und Fassadensystem**
*** Pauschalposition
Erstellung und Vorlage einer Werkplanung auf Grundlage der zur Verfügung gestellten Bestandsunterlagen und der statischen Vorgaben für die Gebäudehülle

Leistungsumfang
- Werkplanung der Dach- und Fassadenbekleidung einschließlich vollständiger konstruktiver Durchbildung der Außenhülle (Dach- und Wandtrapezbleche)
- Darstellung der gesamten Bekleidungskonstruktion in Grundrissen, Schnitten und Ansichten
- Ausarbeitung aller Anschlussdetails der Hülle an die bestehende Stahltragkonstruktion (Stützen, Pfetten, Riegel) ohne Änderung oder Neubemessung des Bestands
- Detailplanung sämtlicher Systemanschlüsse, Übergänge und Randbereiche einschließlich Dachränder, Wandabschlüsse, Öffnungen und Durchdringungen (Fensterbänder, Türen, Tore, Lichtbänder, RWA)
- Konstruktive Durchbildung der Befestigungs- und Anschluss- details der Bekleidungssysteme an die vorhandene Stahl- unterkonstruktion
- Darstellung aller Schichtaufbauten der Hülle einschließlich Befestigungssystematik

Die Lastannahmen erfolgen nach DIN EN 1991 in Verbindung mit dem Nationalen Anhang, soweit sie für die Gebäudehülle relevant sind.

Eine statische Neubemessung der bestehenden Stahltragkonstruktion ist nicht Bestandteil dieser Leistung.

Prüffähige Statik und Verlegepläne der Dach- und Wandbe- kleidungssysteme sind Bestandteil einer separaten Position.

Vorlage in prüffähiger Form in Papier (4-fach) und digital (dwg /  dxf).

Vorlage 4 Wochen nach Auftragserteilung zur Freigabe durch den Auftraggeber, einschl. Anpassung und erneuter Vorlage.

Die durch verspätete Vorlage oder mangelnde Koordination entstehenden Verzögerungen und daraus resultierenden Mehrkosten gehen zu Lasten des Auftragnehmers.
Menge: 1,000 psch

*Hinweis: Verbindungsmittel Dachfirst*
Die Belastbarkeit der Schraub- und Befestigungsmittel ist aufgrund des Brandereignisses nicht mehr gewährleistet.
Entsprechend sind sämtliche Schraub- und Verbindungsmittel der Stahlbauteile im Bereich des Dachfirstes zu erneuern.

Dachträger: HEA 500 / HEA 650
Giebelträger: HEA 160 / HEA 240
Höhe First: 14,70 m
Höhe Traufe: 12,50 m

Verbindunsgmittel gem. EN 14399

Hinweis
Die in den Positionen angegebene Anzahl der Verbindungsmittel gibt lediglich einen Anhalt. Die exakte Anzahl der Verbindungen je Knotenpunkt ist vom AN anhand der Werkpläne zu ermitteln.

**6.1.20 Austausch Verbindungsmittel Dachfirst**
Sämtliche Schraub- und Verbindungsmittel zwischen zwei Dachträgern am Dachfirst sind zu erneuern. Bestehende Verbindungsmittel demontieren, neue hochfeste Schrauben und Verbindungselemente gemäß Konstruktionsplänen einbauen und nach Herstellervorgaben anziehen, sodass die mechanische Funktionstüchtigkeit der Verbindung wiederhergestellt ist.

Träger: HEA 500 / HEA 650

Verbindungen
4 St M16 x 45
12 St HV M24 x 95

Abrechnung: je Verbindung zwischen zwei Dachträgern am First
Menge: 10,000 St

**6.1.30 Austausch Verbindungsmittel Giebel**
Sämtliche Schraub- und Verbindungsmittel zwischen zwei Dachträgern am Giebel sind zu erneuern. Bestehende Verbindungsmittel demontieren, neue hochfeste Schrauben und Verbindungselemente gemäß Konstruktionsplänen einbauen und nach Herstellervorgaben anziehen, sodass die mechanische Funktionstüchtigkeit der Verbindung wiederhergestellt ist.

Träger:  HEA 160 / HEA 240

Verbindungen
3 St M16 x 45
4 St M16 x 50
4 St HV M16 x 70

Abrechnung: je Verbindung zwischen zwei Trägern am Giebel
Menge: 2,000 St

**6.1.40 Austausch Verbindungsmittel Traufe**
Sämtliche Schraub- und Verbindungsmittel zwischen Stütze und Dachträger an der Traufe sind zu erneuern. Bestehende Verbindungsmittel demontieren, neue hochfeste Schrauben und Verbindungselemente gemäß Konstruktionsplänen einbauen und nach Herstellervorgaben anziehen, sodass die mechanische Funktionstüchtigkeit der Verbindung wiederhergestellt ist.

Träger: HEA 500 / HEA 650
Stütze: FL 350x25

Verbindungen
12 St HV M27x110

Abrechnung: je Verbindung zwischen Stütze und Träger an der Traufe
Menge: 10,000 St

*Hinweis: Windverbände*

**6.1.50 Austausch beschädigter Windverbände**
Beschädigte diagonale Windverbände aus Rund- bzw. Stabstahl, Ø 15–20 mm, werden demontiert und durch neue, statisch gleichwertige Bauteile ersetzt. Die Montage erfolgt fachgerecht an den vorhandenen Rahmen, inklusive aller erforderlichen Befestigungs- und Verbindungsmittel (hochfeste Schrauben, Muttern, ggf. Unterlegscheiben). Alle Arbeiten sind unter Einhaltung der einschlägigen DIN- und EN-Normen (DIN 18800, DIN EN 1993-1-1, DIN EN 1993-1-8) auszuführen.

Mengenansatz
ca. 50 m Windverband
Menge: 50,000 m

*Hinweis: Öffnungen*

**6.1.60 Toröffnung B/H 3,50 x 4,00 m**
Herstellen einer Toröffnung in der Hallenwand

Ausbildung der Öffnung mit tragender, statisch nachzu- weisender Stahleinrahmung (Zarge) zur Aufnahme der Toranlage

Stahlzarge nach statischen Erfordernissen dimensioniert, Nennblechdicke gemäß Nachweis; beidseitig bandverzinkt, Zinkauflage 275 g/m²

Anschluss- und Befestigungspunkte für Sektionaltor gemäß Herstellervorgaben, inklusive kraftschlüssiger Einbindung in die Wandkonstruktion

Torgröße: B x H: 3,50 m x  4,00 m

Position: an Durchfahrt
Menge: 1,000 St

**6.1.70 Toröffnung B/H 4,15 x 4,50 m**
Herstellen einer Toröffnung in der Hallenwand

Ausbildung der Öffnung mit tragender, statisch nachzu- weisender Stahleinrahmung (Zarge) zur Aufnahme der Toranlage

Stahlzarge nach statischen Erfordernissen dimensioniert, Nennblechdicke gemäß Nachweis; beidseitig bandverzinkt, Zinkauflage 275 g/m²

Anschluss- und Befestigungspunkte für Sektionaltor gemäß Herstellervorgaben, inklusive kraftschlüssiger Einbindung in die Wandkonstruktion

Torgröße B x H: 4,15 m x  4,50 m

Position: an Waage
Menge: 2,000 St

**6.1.80 Toröffnung B/H 4,50 x 6,00 m**
Herstellen einer Toröffnung in der Hallenwand

Ausbildung der Öffnung mit tragender, statisch nachzu- weisender Stahleinrahmung (Zarge) zur Aufnahme der Toranlage

Stahlzarge nach statischen Erfordernissen dimensioniert, Nennblechdicke gemäß Nachweis; beidseitig bandverzinkt, Zinkauflage 275 g/m²

Anschluss- und Befestigungspunkte für Sektionaltor gemäß Herstellervorgaben, inklusive kraftschlüssiger Einbindung in die Wandkonstruktion

Torgröße: B x H: 4,50 m x  6,00 m

Position:
4 x an Südfassade
1 x an Nordfassade
Menge: 5,000 St

**6.1.90 Toröffnung B/H 4,50 x 9,00 m**
Herstellen einer Toröffnung in der Hallenwand

Ausbildung der Öffnung mit tragender, statisch nachzu- weisender Stahleinrahmung (Zarge) zur Aufnahme der Toranlage

Stahlzarge nach statischen Erfordernissen dimensioniert, Nennblechdicke gemäß Nachweis; beidseitig bandverzinkt, Zinkauflage 275 g/m²

Anschluss- und Befestigungspunkte für Sektionaltor gemäß Herstellervorgaben, inklusive kraftschlüssiger Einbindung in die Wandkonstruktion

Torgröße: B x H: 4,50 m x  9,00 m

Position: an Nordfassade
Menge: 1,000 St

**6.1.100 Türöffnung B/H 1,01 x 2,01 m**
Herstellen einer Türöffnung in der Hallenwand

Ausbildung der Öffnung mit tragender, statisch nachzu- weisender Stahleinrahmung (Zarge) zur Aufnahme der Stahl-Notausgangstüren

Stahlzarge nach statischen Erfordernissen dimensioniert, Nennblechdicke gemäß Nachweis. Beidseitig bandverzinkt, Zinkauflage 275 g/m².

Anschluss- und Befestigungspunkte für Sektionaltor gemäß Herstellervorgaben, inklusive kraftschlüssiger Einbindung in die Wandkonstruktion

Türgrößen B x H: 1,01 m x  2,01 m

Position:
2 x an Nordfassade
1 x an Westfassade
Menge: 3,000 St

**6.1.110 Rahmen Lichtband Fassade**
Liefern und Herstellen von Rahmen in der Hallenwand,
zur Befestigung von Industrieverglasung, als waagerecht verlaufendes Stahlprofil oder Stahl-Kantblech
Nennblechdicke gem. statischen Erfordernissen,
beidseitig 275 g/m² bandverzinkt

Höhe: 2,00 m
Einbauort: Nord-, Ost- und Westfassade
Menge: 360,000 m2

**6.1.120 Rahmen Lichtband auf First**
Liefern und Herstellen eines Rahmens, freitragend von Binder zu Binder, zur Befestigung des Firts-Lichtbandes
Nennblechdicke gem. statischen Erfordernissen,
beidseitig 275 g/m² bandverzinkt

Größe: ca. 52,00 m x 2,50 m
Einbauort: mittig auf Satteldach-First
Menge: 130,000 m2

*Hinweis: Anprallschutz*

**6.1.130 Anprallschutz an Stützen in Achse B**
Anprallschutz an den freistehenden, ungeschützten Stahlstützen in Achse B als zylindrische Stahlblech-Konstruktion liefern und anbauen

Höhe:  2,00 m
Durchmesser  1,00 m
Umfang  3,14 m
Blechdicke  8,00 mm

Material: Stahlblech, feuerverzinkt nach DIN EN ISO 1461
einschl. gelb-schwarzer Markierung
Menge: 4,000 St

**6.1.140 Sandffüllung**
Sand 0/4 mm liefern und
in den Anprallschutz der Vorposition einbauen
Menge: 4,000 m3

**6.1.150 Betonfüllung**
unbewehrter Beton C 12/15
in den Anprallschutz der Vorposition einbauen
Menge: 4,000 m3

#### Abschnitt 6.2 Dacheindeckung / Dachentwässerung

*Hinweis: Vorbemerkung*
Vollständiges Dachsystem bestehend aus zweischaligem Stahltrapezprofil nach DIN 18807 mit innenliegender Dampfsperre und Wärmedämmung liefern und verlegen;
einschl. bauaufsichtlich zugelassener Edelstahlbefestigungen, Randverstärkungswinkeln und biegesteifer Stöße nach statischen Erfordernissen; inkl. Dicht-, Stoßprofilen und Dichtungsmitteln

Alle Elemente des Dachsystems müssen aufeinander abgestimmt und passend zur Fassade sein.

Farben nach Wahl AG aus der Standard-Farbkarte des Herstellers für Dachsysteme, RAL-Farben nach Wahl des AG für  First-, Ortgang- und Giebelblenden, Einfassbleche etc.

Angaben zu den Stahlblechprofilen
Werkstoff: S 320 GD und Bandverzinkung Z 275 gemäß DIN 10147, Korrosionsschutzklasse III beidseitig 25 μm Polyester- beschichtung, einschl. sämtlicher Verschnitte, sowie aller Längs-, Quer- und Schrägschnitte an den Stahltrapezprofilen auf der Baustelle mit geeigneten Schneidwerkzeugen ohne Funkenflug (unter Beachtung der IFBS-Montagerichtlinie).
Unteres Stahltrapezprofil
Stahltrapezprofil nach statischen Erfordernissen, Montage auf Stahlkonstruktion

Oberes Stahltrapezprofil
Stahltrapezprofil nach statischen Erfordernissen, alle Paneelstöße sind dauerhaft gedichtet und verschraubt

Firstausbildung
Firstkappe aus Stahlblech für Satteldach, mit Zahnblech und Profilfüllern bzw. profilerter Firstkappe, passend auf oberes Stahltrapezprofil, Blechdicke: 0,7 mm,  4 Kantungen,  RAL-Farbe wie Dach; Querstöße stumpf durch hinterlegte Stoß- profile, einschl. der Spaltabdichtung im First mit Montage- schaum PUR-M sowie Befestigungs- und Verbindungsmittel

Wandanschluss
Kantblech, mit Zahnleiste, passend auf oberes Stahltrapezprofil, Blechdicke: 0,7 mm, 3 Kantungen, RAL-Farbe wie Dach; die freien Ränder zur Dach- und Wandseite sind umzulegen, Quer- stöße stumpf durch hinterlegte Stoßprofile, obere Befestigung an den Kassetten der aufgehenden Wand, hinter der Wand- verkleidung; Profilabdichtung zum Dach mit passenden Sickenfüller, einschl. Befestigungs- und Verbindungsmittel

Ortgangabschluss
Ortgangblech aus Stahlblech, Blechdicke: 0,75 mm, 5 Kantungen, Zuschnitt ca. 500 mm, RAL-Farbe wie Dach, einschl. Z-Profile, Befestigungs- und Verbindungsmittel

Traufabschluss
Rinneneinlaufblech und Wasserleitblech aus Stahlblech,
Blechdicke: 0,75 mm,  2 Kantungen, RAL-Farbe wie Dach
schlagregendichte Ausführung, Schnitt ca. 500 mm,
einschl. Befestigungs-, Verbindungs- und Dichtungsmittel

Dampfsperre
Geeignete Dampfsperre als kaltselbstklebende Elastomer- bitumen-Dampfsperrbahn mit Aluminiumträgereinlage, Dicke ca. 1,5 mm, Diffusionswiderstand (sd-Wert ) ≥ 1.500 m

Auf den Untergrund aus Stahltrapezblechen vollflächig aufkleben; Naht- und Stoßbereiche dicht anrollen, Überlappungen entsprechend Herstellervorschriften ausführen und dauerhaft dampfdicht verkleben; ggf. zusätzliche Verschweißung der Nähte; Stöße versetzt anordnen; im Bereich von An- und Abschlüssen sowie Dachdurchdringungen ist die Dampfsperre dauerhaft luftdicht an die angrenzenden Bauteile anzuschließen und als durchgehende Luftdichtheitsebene auszubilden.

Distanzkonstruktion
Distanzkonstruktion nach Wahl des AN, Oberfläche verzinkt und beschichtet, Nennblechdicke gemäß Statik, Unterkonstruktion Stahl TRP, Halterhöhe passend zur Schichtstärke der Wärme- dämmung, Vormontage für oberes Stahltrapezprofil, Hohlräume sind auszudämmen; Thermokappe für Halter aus Polyamid mit geringer Wärmeleitfähigkeit, sowie hoher Feuchte- und Frost- beständigkeit, als Zwischenlage zwischen Halter und Distanz- profil bzw. Tragschale eingebaut; Dicke Thermokappe 15 mm

Wärmedämmung
nichtbrennbare, mineralische Wärmedämmung, Dicke 100 mm,
Wärmeleitfähigkeit  0,040 W/m²K
Wärmedämmung zwischen Haltern, der Distanzkonstruktion und Anschlusselementen so einpassen, dass keine Wärme- brücken entstehen; WD während der Montage vor Nässe schützen, dichtgestoßen, vollflächig unter der Dachhaut anliegend, auf dem Untergrund verlegen inkl. Aufwand für zweilagige Verlegung der WD mit versetzten Stößen

Trittfeste bzw. hochdruckfeste Wärmedämmung im First- und Traufbereich sowie im Bereich um die Oberlichter und die sämtlichen Dachdurchdringungen

Anwendungsgebiet DAA nach DIN V 4108-10, nichtbrennbar, Euroklasse A 1 nach DIN EN 13501-1

**6.2.10 Statik / Verlegeplan Dach- und Wandverkleidung**
*** Pauschalposition
Erstellung einer prüffähgen statischen Berechnung und Bemessung der Trapezbleche für Dach- und Wandverkleidung

Die Berechnung umfasst alle relevanten Lastannahmen, einschließlich Windlasten, Feldgrößen und weiterer statischer Anforderungen, wie sie in der bestehenden Planung vorgegeben sind. Der Unternehmer hat auf dieser Grundlage einen Verlegeplan oder eine Kombination aus Bemessung und Verlegeplan zu liefern, der die Position der Befestigungen und die Abstände der Elemente vorgibt.

Leistungsumfang
- Statik (Bemessung) der Wand- und Dachelemente
- Verlegeplan (oder kombinierter Plan)
Vorlage 4 Wochen nach Auftragserteilung zur Prüfung und Freigabe durch den Auftraggeber, einschl. Anpassung und erneuter Vorlage. Der Prüfingenieur wird vom Auftraggeber benannt. Für die Prüfung ist eine Bearbeitungszeit von mindestens 3 Wochen einzukalkulieren.

Die durch verspätete Vorlage oder mangelnde Koordination entstehenden Verzögerungen und daraus resultierenden Mehrkosten gehen zu Lasten des Auftragnehmers.
Menge: 1,000 psch

**6.2.20 Tragschale Halle**
Trapezblech als Tragschale, Profil T.135.1,  t = 0,75 mm,
als 2- und 3-Feldträger, Standard-Farbton nach Wahl AG
liefern, auf den Stahlträgern der Halle verlegen und befestigen
Menge: 3450,000 m2

**6.2.30 Zulage für erhöhten Montageaufwand auf Bestandsdachträgern**
Zulage für erhöhten Montageaufwand bei der Befestigung der Trapezblechbekleidung auf Bestandsdachträgern aufgrund vorhandener Bohr- und Bolzenlöcher

Die Leistung umfasst zusätzliche Aufwendungen für die Anpassung der Befestigungslage und erforderliche Ausweichpositionen der Befestigungspunkte.

Abrechnung nach Dachträgerlängen
Menge: 665,000 m

**6.2.40 Zulage Antikondensbeschichtung**
Zulage zur Vorposition für ein werkseitig kaschiertes Antikondensvlies aus Polyesterfasern auf der Unterseite der Trapezbleche

Flächengewicht ca. 100–300 g/m2
Stärke ca. 0,5–1 mm
Menge: 3450,000 m2

**6.2.50 Akustik-Sickenfüller**
Sickenfüller aus Mineralwolle, Baustoffklasse A1 mit schwarzen Glasvlies kaschiert liefern und dicht gestoßen in den Tiefsicken einbauen
Menge: 3450,000 m2

**6.2.60 Luftdichtheits- und diffusionsd. Schicht Bitumenbahn Al+KTGKSK3 punkt-streifenw kleben**
Dampfsperre als Luftdichtheits- und diffusionsdichte Schicht sd-Wert ≥ 1.500 m DIN 4108-3, DIN 4108-7, für nicht belüftetes Dach, aus Bitumenbahnen, kaltselbstklebende Polymerbitumen- bahn mit Aluminiumverbundeinlage DIN EN 13970 - Al + KTG KSK3 mit Aluminiumbandeinlage und Kombinationsträger- einlage, punkt- oder streifenweise kalt kleben, Nähte und Stöße verkleben, Untergrund Stahltrapezprofil
Menge: 3450,000 m2
Leistungsbereichkatalog: 021
Kostengruppe DIN 276 2018-12: 363

**6.2.70 Wärmedämmung**
nichtbrennbare, mineralische Wärmedämmung, Dicke 100 mm (im eingebauten Zustand) 2-lagig verlegt, Wärmeleitfähigkeit  0,040 W/m²K liefern und einbauen
Menge: 3450,000 m2

**6.2.80 Deckschale Halle**
Trapezblech als obere Deckschale, Profil T 35.1,  t = 0,75 mm,
Standard-Farbton nach Wahl AG liefern, auf der Unterkonstruktion verlegen und befestigen
Menge: 3450,000 m2

**6.2.90 Firstausbildung**
Zulage zur Dachposition für die Ausführung des Satteldachfirstes, wie beschrieben
Menge: 20,000 m

**6.2.100 Ortgangausbildung**
Zulage zur Dachposition für die Ausführung der Ortgänge,
wie beschrieben
Menge: 130,000 m

**6.2.110 Traufausbildung**
Zulage zur Dachposition für die Ausführung der Traufe,
wie beschrieben
Menge: 160,000 m

**6.2.120 Wandanschluss**
Zulage zur Dachposition für den Anschluss  des Daches an aufgehende Wand des höheren Hallenteils, wie beschrieben
Menge: 40,000 m

**6.2.130 Rauchschürze quer Achse IV**
Rauchschürze als senkrechte, an der Hallendecke montierte Blechschürze inkl. Unterkonstruktion liefern und montieren

Höhe 0,50 bis 2,50 m, aus Trapezblech, Materialstärke 0,7 mm, Korrosionsschutzklasse III, beidseitig 25 μm Polyester- beschichtung; seitlich an dem  Dachbinder befestigt und
dicht an der Tragschale angeschlossen; Unterkante der Rauchschürze waagerecht, Oberkante der Dachneigung folgend

Unterkonstruktion aus Stahl-C-Profil (C 105-20)

Position
In Hallenquerrichtung (Achse VI), parallel zur Dachneigung
Menge: 40,000 m

**6.2.140 Rauchschürzen längs Achse B**
Rauchschürze als senkrechte, an der Hallendecke montierte Blechschürze inkl. Unterkonstruktion liefern und montieren

Höhe 2,00 m, aus Trapezblech, Materialstärke 0,7 mm, Korrosionsschutzklasse III, beidseitig 25 μm Polyester- beschichtung; dicht an der Tragschale angeschlossen;
Ober- und Unterkante waagerecht

Unterkonstruktion aus Stahl-C-Profil (C 105-20)

Position
In Hallenlängsrichtung (Achse B), senkrecht zur Dachneigung
Menge: 40,000 m

**6.2.150 Anschluss an Lichtband, oben**
Zulage zur Dachposition für den oberen Anschluss der Dachfläche an das Lichtband

Einzurechnen sind sämtliche Erschwernisse bei der Verlegung und Herstellung der Randausbildung der einzelnen Schichten an das Lichtband, einschl. aller Kantteile, Befestigungs- und Verbindungsmittel.
Menge: 110,000 m

**6.2.160 Anschluss an Lichtband, seitlich**
Zulage zur Dachposition für den seitlichen Anschluss der Dachfläche an das Lichtband

Einzurechnen sind sämtliche Erschwernisse bei der Verlegung und Herstellung der Randausbildung der einzelnen Schichten an das Lichtband, einschl. aller Kantteile, Befestigungs- und Verbindungsmittel.
Menge: 10,000 m

**6.2.170 Verstärkung für Abhängung Tor**
Verstärkung- oder Wechselträger, verzinkt, für die Abhängung der Sektionaltore an das Trapezblech  liefern und von oben auf die Trapezbleche montieren

Statischer Nachweis durch den AN
Menge: 80,000 St

**6.2.180 Wechsel für RWA-Kuppel**
Wechsel, Stahl verzinkt, für RWA- und Lichtkuppelanlagen liefern und montieren

Statischer Nachweis durch den AN

Öffnungsmaß RWA-Kuppel: 2,00 x 2,50 m
Menge: 13,000 St

**6.2.190 Zulage RWA-Kuppel**
Zulage für das Herstellen der Öffnungen in der Trapezblech- schale und das Anpassen des gesamten Dachsystems an die Lichtkuppel / RWA

Erschwernisse bei der Verlegung und Herstellung der Randausbildung der einzelnen Schichten an die Lichtkuppel sind einzurechnen.

Einschl. aller Kantteile, Befestigungs- und Verbindungsmittel, Randbohlen etc.

Öffnungsmaß RWA-Kuppel: 2,00 x 2,50 m
Menge: 13,000 St

**6.2.200 Dachdurchführung Dachsystem 0,50 x 0,50 m**
Dachdurchführung für zweischaliges Dachsystem,
einschließlich Herstellung der Blechausschnitte, vollständige Abdichtung zur Dampfsperre und Dacheindeckung mit Dichtmanschette und Fugendichtstoff, einschl. geeigneter Befestigung, liefern und montieren
Abmessungen: BxL. ca. 0,50 x 0,50 m
Menge: 5,000 St

**6.2.210 Dachdurchführung Dachsystem 1,00 x 1,00 m**
Dachdurchführung für zweischaliges Dachsystem, einschl. Herstellung der Blechausschnitte, vollständige Abdichtung zur Dampfsperre und Dacheindeckung mit Dichtmanschette und Fugendichtstoff, einschl. geeigneter Befestigung, liefern und montieren

Größen: ca. 1,00 x 1,00 m
Menge: 5,000 St

**6.2.220 Dunsthauben**
Dunsthauben DN 100 liefern und montieren
Menge: 5,000 St

*Hinweis: Lage Absturzsicherung*
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
Die rot gestrichelten Polygonzüge markiert die Lage der Reling

*Hinweis: Dachentwässerung*

**6.2.230 Hängedachrinne Größe 333 halbrund**
Hängedachrinne DIN EN 612, mit Gefälle, Dicke 0,8 mm, Nenngröße 333 mm, Material: Titan-Zinkblech, halbrund, an Traufe von Dachaufbau (Stahltrapezprofil), befestigen mit Rinnenhalter aus verzinktem Stahl, Rinnenhalterabstand 100 cm liefern und einbauen
Menge: 120,000 m
Leistungsbereichkatalog: 022

**6.2.240 Hängedachrinne Größe 400 halbrund**
Hängedachrinne DIN EN 612 wie vor, jedoch Nenngröße 400 mm
Menge: 40,000 m
Leistungsbereichkatalog: 022

**6.2.250 Dehnungsausgleich**
Dehnungsausgleichstück, aus Titan-Zinkblech, Dicke 0,8 mm,
für halbrunde Dachrinnen, Größe 333 bis 400 mm.
Liefern und einbauen
Menge: 10,000 St

**6.2.260 Rinnenendstück**
Rinnenendstück (Rinnenboden) aus Titan-Zinkblech, Dicke 0,8 mm, für halbrunde Dachrinnen, Größe 333 bis 400 mm.
Liefern und einbauen
Menge: 8,000 St

**6.2.270 Rinnenablaufstutzen Größe 333 mm**
Rinnenablaufstutzen aus legiertem Zink DIN EN 988 (Titanzink), passend für halbrunde Hängedachrinne Größe 333 mm, passend zum Fallrohr DN 100 mm liefern und montieren.
Menge: 12,000 St
Leistungsbereichkatalog: 022

**6.2.280 Rinnenablaufstutzen Größe 400 mm**
Rinnenablaufstutzen aus legiertem Zink DIN EN 988 (Titanzink), passend für halbrunde Hängedachrinne Größe 400 mm sonst wie Pos. vor.
Menge: 5,000 St
Leistungsbereichkatalog: 022

**6.2.290 Fallrohr, rund, Titan-Zinkblech**
Fallrohr, rund, für Dachentwässerungsanlage, Rohrschellen mit doppeltem Scharnier,  sowie aller Zubehör- und Befestigungsteile zur Montage an Wandverkleidung auf äußeres Trapezblech oder Stahlprofil.
Material: Titan-Zinkblech
Bleckdicke: 0,80 mm
Nenngröße: DN 100
Liefern und fachgerecht montieren.
Menge: 130,000 m

**6.2.300 Fallrohr, rund, Titan-Zinkblech**
Fallrohr, rund, für Dachentwässerungsanlage, Rohrschellen mit doppeltem Scharnier,  sowie aller Zubehör- und Befestigungsteile zur Montage an Wandverkleidung auf äußeres Trapezblech oder Stahlprofil.
Material: Titan-Zinkblech
Bleckdicke: 0,80 mm
Nenngröße: DN 125
Ausführung: Klasse
Liefern und fachgerecht montieren.
Menge: 30,000 m

**6.2.310 Fallrohrreinigungsstück**
Fallrohrstück mit Reinigungsöffnung DN 100-125,
Material: Titan-Zinkblech
Bleckdicke: 0,80 mm
passend zum Fallrohr.
Nicht liefern und einbauen
Menge: 15,000 St

**6.2.320 Rohrbogen Titanzink D 0,8mm DN 100**
Rohrbogen, aus legiertem Zink DIN EN 988 (Titanzink),
Dicke 0,8 mm, DN 100
verschiedenen Krümmungen.
liefern und einbauen
Menge: 30,000 St
Leistungsbereichkatalog: 022

**6.2.330 Rohrbogen Titanzink D 0,8 mm DN 125**
Rohrbogen, aus legiertem Zink DIN EN 988 (Titanzink),
Dicke 0,8 mm, DN 125
verschiedenen Krümmungen.
liefern und einbauen
Menge: 15,000 St
Leistungsbereichkatalog: 022

#### Abschnitt 6.3 Lichtkuppel / RWA

**6.3.10 Lichtband mit Durchsturzgitter auf First**
Lichtband flach gewölbt, doppelschalig, aus Acrylglas opak liefern und montieren.

Größe: ca. 52,00 m x 2,50 m

Verglasung aus staub- und regendichtverschlossenen Polycarbonat-Hohlkammerplatten, Ausführung opak,
thermisch getrennte Aluminiumsprossen, mit EPDM-Dichtung im Deckprofil; Wärmedurchgangskoeffizient U < 1,80 W/m²K
Gesamtenergiedurchlass G > 52 %; empf. Lichttransmission: ca. 75 %

vorbereitet zum Einbau von 6 Stück RWA-Lüftungsklappen
(in getrennter Position)

Inklusive Durchsturzgitter DSG aus verschweißten Stahlmaschen, mit Aluminium-Zink-Legierung mit einer Maschenweite von maximal 100 mm, Tragstabstärke mit 4 mm Materialstärke.
Befestigung erfolgt mit flexiblen, unbeschichteten Edelstahl Haltelaschen.
Durchsturzsicherheit geprüft nach GS-BAU-18 für eine Stoßenergie von mindestens 400 J.
Montage auf die Zarge des Lichtbands.
Menge: 1,000 St

**6.3.20 Lichtband-Klappen als RWA**
Integrierte Lichtbandklappen als Rauch- und Wärmeabzug geprüft nach DIN 112101-2 als Zulage in vorgenanntes Lichtband liefern und einbauen

Größe: ca. 2,50 x 2,00 m

Aerodynamisch freie Rauchabzugsfläche je RWG: 3,25 m²
(ohne Einsatz von Eckspoilern oder Windleitwänden).

Aufstellaggregat mit Öffnungswinkel 172°, inkl. Pneumatikzylinder und Stoßdämpfer. C02-Thermoauslösung 70°/90°C; C02-Fernauslösung für manuelle Betätigung über C02-Alarmkasten, Wartungsvorrichtung (vom Dach aus bedienbar)

Bei Funktionsprobe oder Fehlauslösung über den Alarmkasten muss gewährleistet sein, dass die im RWG installierte CO2-Patrone der Thermoauslösung nicht beschädigt oder beein- trächtigt wird und die Lichtkuppel nicht auf das Dach schlägt.

Inkl. Windleitwände aus Aluminiumblech.
Menge: 6,000 St

**6.3.30 Lichtkuppel 2,40 x 1,80 m als RWA**
Rauch- und Wärmeabzug geprüft nach DIN 18232 liefern und montieren.

Doppelschalige Lichtkuppel aus Acrylglas opak, 2,40 x 1,80 m

Aerodynamisch freie Rauchabzugsfläche je RWG: 2,37 m²
(ohne Einsatz von Eckspoilern oder Windleitwänden);
mit Einfassrahmen aus Kunststoff, dauerelastischer Dichtung, Distanzprofil aus Kunststoff sowie spezialgeformtem, ver- windungssteifen Aluminiumrahmen mit Dichtlippe aus EPDM;
durchtrittsicher für die Bauzeit

Aufsatzkranz aus Aluminium, Höhe 30 cm, wärmegedämmt, Brandklasse DIN 4102 A1, nicht brennbar, passend für Dachsystem ausgeführt als Oberschale, profiliert, Aluminium natur

Aufstellaggregat mit Öffnungswinkel 172°, inkl. Pneumatik- zylinder und Stoßdämpfer; C02-Thermoauslösung 70°/90°C,
C02-Fernauslösung für manuelle Betätigung über C02-Alarmkasten, Wartungsvorrichtung (vom Dach aus bedienbar)

Bei Funktionsprobe oder Fehlauslösung über den Alarmkasten muss gewährleistet sein, dass die im RWG installierte CO2-Patrone der Thermoauslösung nicht beschädigt oder beeinträchtigt wird und die Lichtkuppel nicht auf das Dach schlägt.

Inklusive Durchsturzgitter DSG aus verschweißten Stahlmaschen, mit Aluminium-Zink-Legierung mit einer Maschenweite von maximal 100 mm, Tragstabstärke mit 4 mm Materialstärke.
Befestigung erfolgt mit flexiblen, unbeschichteten Edelstahl Haltelaschen.
Durchsturzsicherheit geprüft nach GS-BAU-18 für eine Stoßenergie von mindestens 400 J.
Montage auf die Zarge der Lichtkuppel.

Inkl. Windleitwände aus Aluminiumblech
Menge: 13,000 St

**6.3.40 Anschlagpunkt für PSA**
Anschlagpunkt für PSA zum Anschlagen eines Sicherheitssystems bzw. der persönlichen Schutzausrüstung an der Schürze der Lichtkuppel oder Lichtband
Menge: 25,000 St

**6.3.50 CO2-Alarmkasten**
CO2-Alarmkasten
zum netzunabgängigen Öffnen der insgesamt 3 RWA´s.
Mit Hebelanstechventil, inkl. aller Anschlussverschraubungen, abschließbar, mit Beschriftung "RAUCHABZUG", liefern und montieren
Menge: 4,000 St

**6.3.60 Einfachdruckleitung**
Einfachdruckleitung aus Kupfer, als Verbindungsleitung zwischen den CO2-Alarmkästen und den RWAs, liefern und in Kunststoffleerrohr verlegen, einschl. aller Verbindungs -und Befestigungsschrauben
Menge: 300,000 m

**6.3.70 Elektro-Öffner**
Zur manuellen Öffnen der Lichtkuppel bzw. / Klappen zu Lüftungszwecken liefern und einbauen

Die Verdrahtungspläne, elektrischen Anschlusswerte, etc.
sind vor Ausführung der Bauleitung bzw. dem beauftragten Elektriker 3-fach zu übergeben.
Menge: 18,000 St

**6.3.80 Steuerung**
Komplette Steuerung der Elektro-Motoren der Lichtkuppeln / Klappen für Lüftungszwecke mit Wind- und Regenwächter
mit Schaltmöglichkeit der Klappen / Kuppeln in mind. 3 Gruppen
liefern und montieren

Der elektrische Anschluss erfolgt bauseits. Die Verdrahtungs- pläne, elektrischen Anschlusswerte, etc. sind vor Ausführung der Bauleitung bzw. dem beauftragten Elektriker 3-fach zu übergeben.
Menge: 1,000 St

**6.3.90 Montagearbeiten**
*** Pauschalposition
Montage der Rauch- und Wärmeabzugseinrichtungen nach DIN 18 232 mit CO2-Fernauslösung, oder gleichwertig, bestehend aus:
- Aufstellaggregaten 172°
- CO2 Thermoauslösung 70°/90° mit CO2 Patrone
- CO2 Fernauslösung für Drucktasteranschluss
- pneumatische Wartungsvorrichtung
- CO2 Alarmkästen
- Funktionsprobe der kompletten RWA-Anlage mit Abnahme und Übergabe an den Auftraggeber bzw. dessen Beauftragten über die CO2-Alarmkästen und das Leitungssystem
Menge: 1,000 psch

**6.3.100 Konformitäts-Zertifikat**
*** Pauschalposition
Erstellen eines Zertifikates über die Konformität der RWA-Anlage gemäß DIN 18232 Teil 1 und Teil 2 oder DIN 18232 Teil1 und VdS 2159 oder VdS 2098 und VdS 2159 und den objekt- spezifischen Anforderungen und Auflagen, inkl. Überprüfung

- der risikogerechten Bemessung
- der DIN- bzw. VdS gerechten Gerätetechnik
- der fachgerechten Installation
- der Funktionstüchtigkeit der Gesamt-RWA sowie Bauabnahme durch den VdS (eine akkreditierte Prüfstelle für den Bereich `Brand- und Sicherungstechnik´) im
  Stichprobenverfahren in Anlehnung an DIN ISO 2859 und Vorlage eines Prüfbericht eines Prüfsachverständigen nach § 2 der Prüfverordnung
Menge: 1,000 psch

**6.3.110 Dokumentation / Einweisung**
*** Pauschalposition
Dokumentationspauschale für Erstellen von Bestands- und Revisionsplänen mit eingetragenen RWAs und Bedienungs-stellen inkl. Gruppenaufteilungen, Funktionsbeschreibungen und Bedienungsanleitung für die kpl. NRA-Anlage; einschl. Übersichtspläne in Verbindung mit Dokumentationspauschale Übersichtsplan in Schutzfolie (Größe abhängig vom jeweiligen Alarmkasten) für die NRA Anlage mit Zuordnung der einzelnen RWAs zu den Bedienungsstellen (Gruppenaufteilung);
Einweisung des Bauherren / Betreibers.
Vorlage eines Wartungsangebots.
Menge: 1,000 psch

**6.3.120 Wartung und Prüfung**
Jährliche Wartung und Prüfung aller Lichtband-Klappen, Lichtkuppeln und RWA-Anlagen nach den Prüfvorschriften

Abgerechnet wird die jährliche Wartung, nach Durchführung der Arbeiten.

Durchzuführen sind:
- Inspektion, Wartung und Sicherheitsprüfung
- Prüfen, Reinigen und Schmieren der mechanischen Teile
- Überprüfen der elektrischen Teile
- Einschl. Lieferung des erforderlichen Schmier- und Reinigungsmaterials
- Einschl. Stellung der eventl erforderlichen Hebezeuge und Gerüste
Menge: 4,000 St/J

#### Abschnitt 6.4 Fassade

*Hinweis: Vorbemerkung*
Die Halle erhält eine zweischalige Verkleidung aus Stahl- kassetten und  Trapezblechverkleidung. Die Fassade wird belüftet ausgeführt. Die Vorgaben und Richtlinien des GEG (Gebäudeenergiegesetz) sind zu beachten.

Stahlkassetten liefern und inkl. bauaufsichtlich zugelassenem Edelstahlbefestigungsmaterial nach statischen Erfordernissen
waagerecht an der Stahlkonstruktion der Halle montieren

Mineralische Wärmedämmung, dicht gestoßen in den Stahl--Kassetten einbauen

Stahltrapezblech, senkrechte Anordnung, als äußere Verkleidung der Halle an den Kassetten montieren

Farben nach Wahl AG aus der Standard-Farbkarte des Hersteller für Wandsystem, RAL-Farben nach Wahl des AG für Leibungs-, Sockel-, Sturzbleche etc.

Werkstoff: S 320 GD und Bandverzinkung Z 275 gemäß DIN 10147, Korrosionsschutzklasse III, beidseitig 25 μm Polyesterbeschichtung

Leistungsumfang
- sämtliche Bleche zur Eck- und Wandverkleidung
- Einbau der statisch erforderlichen Randverstärkungswinkel und evtl. erforderlichen biegesteifen Stöße
- sämtliche Verschnitte
- alle Längs-, Quer- und Schrägschnitte an den Stahltrapezprofiblechen und -kassetten auf der Baustelle mit geeigneten Schneidwerkzeugen ohne Funkenflug (unter Beachtung der IFBS-Montagerichtlinie)
- Lieferung und Montage aller erforderlichen bauaufsichtlich zugelassenen Edelstahlbefestigungsmaterialien nach statischen Erfordernissen
- Liefern und Einbau aller Dicht-, Stoßprofile, Dichtungsmittel
- Aufmaß und Anpassen in der Örtlichkeit, soweit erforderlich

Es ist ein vollständiges Wandsystem zu liefern und fachgerecht zu verlegen.
Alle Elemente des Systems müssen aufeinander abgestimmt und passend zur Dachfläche sein.

Die Zulage-Positionen für die Sturz- und Leibungsausbildung,
Eck-,  Sockel- und Traufanschlüsse, Öffnungen und Aussparungen etc. beziehen sich immer auf das komplette Wandsystem.

*Hinweis: Statik / Verlegeplan Dach- und Wandverkleidung*
Statik / Verlegeplan Dach- und Wandverkleidung
Die Leistungen sind bereits vollständig im Bereich Dacheindeckung / Dach- entwässerung enthalten.

*Hinweis: Hinweis zur Montage auf Bestandsstützen*
Montage auf Bestandsstützen

Die Flanschbereiche der Bestandsstützen weisen teilweise vorhandene Bohr- und Bolzenlöcher auf.

Die Befestigung der neuen Trapezblechbekleidung hat unabhängig hiervon zu erfolgen. Eine Nutzung vorhandener Bohr- oder Bolzenlöcher ist unzulässig.

Die Befestigungen sind vom  Auftragnehmer nach Fertigstellung vollumfänglich auf durchgehende Funktion und Belastbarkeit zu prüfen.

**6.4.10 Stahlkassetten**
Stahlkassetten, als Wandinnenschale, Verlegung mit eingelegten Dichtbändern nach Herstellervorschrift

Befestigung an Stahlstützen sowie untereinander mittels  bauaufsichtlich zugelassener gewindefurchender Schrauben oder Setzbolzen

Einschl. erforderlicher Winkelprofile etc. als Unterkonstruktion zur Befestigung der Kassetten in Eckbereichen, an Sockeln und Riegeln sowie erforderliche Randeinfassungen und Verstärkungen sowie Abschlusswinkel und evtl. erforderlicher Pass- und Ausgleichsschnitte etc.

Sichtbare Randeinfassungen sind im Farbton der Fassade zu beschichten.

Kassettenstärke:  1,00 mm
Kassettendicke:  100 mm
Kassettenhöhe:  600 mm
Menge: 1750,000 m2

**6.4.20 Zulage für erhöhten Montageaufwand an Bestandsstützen**
Zulage für erhöhten Montageaufwand bei der Befestigung der Trapezblechbekleidung an Bestandsstützen aufgrund vorhandener Bohr- und Bolzenlöcher

Die Leistung umfasst zusätzliche Aufwendungen für die Anpassung der Befestigungslage und erforderliche Ausweichpositionen der Befestigungspunkte.

Abrechnung nach Stützenlängen
Menge: 500,000 m

**6.4.30 Wärmedämmung in Stahlkassetten**
Mineralische Wärmedämmung, nichtbrennbar, zur Verlegung in vorgenannten Stahlkassetten liefern und montieren,einschl. Befestigung

Wärmedurchleitfähigkeit mind. 0,040  W/m²K
Einbaudicke im Endzustand: 100 mm
Menge: 1750,000 m2

**6.4.40 Fassadenbahn**
Diffusionsoffene Fassadenbahn als Sekundärregenschutz auf der kalten Seite der Dämmung anbringen; im Bereich von An- und Abschlüssen sowie Dachdurchdringungen luftdicht anschließen; an sämtlichen Stoßstellen entsprechend Herstellervorschriften überlappen und dicht verkleben
Menge: 1750,000 m2

**6.4.50 Stahl-Trapezblech, äußere Verkleidung an Kassettenwänden**
Stahl-Trapezblech senkrecht an den Kassettenwänden als äußere Verkleidung der Halle liefern und fachgerecht montieren

Trapezblech,  Profil T.35.1,  t = 0,75 mm

Farbton (RAL) nach Wahl des AG, einschl. thermischen Trennstreifen zwischen Trapezblech und Unterkonstruktion
Menge: 1750,000 m2

**6.4.60 Leibungsausbildung an Toren**
Anschluss der Wand im Bereich von Toröffnungen

Seitliche Befestigung unsichtbar an Unterkonstruktion mit eingelegter Dichtung, einschl. Ausbildung der Eckverbindung, dauer- elastischer Versiegelung der Fuge zwischen Rahmenprofil und Wandabschluss, Farbton nach Angabe; Eindichtung zum Wandsystem mit Abdeck- und Tropfprofilen, Beschichtung passend zum Wandsystem, einschl. Dicht- und Befestigungsmittel

Materialstärke: 1,00 mm
Menge: 160,000 m

**6.4.70 Sturzausbildung an Toren**
Anschluss der Wand im Bereich von Toröffnungen
oberhalb der Tore mit Tropf-Profil, sonst wie vor
Menge: 50,000 m

**6.4.80 Fensterbankprofile außen aus Alublech**
Fensterbankprofile der Industrieverglasung,
aus Alublech, d = 2,0 mm,
pulverbeschichtet / einbrennlackiert,
in Einzellängen bis zu 3,00 m,
Zuschnitt ca. 25-30 cm,
mit 3 Kantungen,
herstellen und montieren,
einschließlich aller Halter und Klemmprofile,
einschließlich der erforderlichen Dehnungsfugen, Randaufkantungen,
dauerelastischer Versiegelung an alle angrenzenden Materialien, Ausstopfen der Fuge unter der Bank mit Schaumstoffschlauch, Alublech unterseitig mit Antidröhn-Material beschichtet, einschließlich komplettem nichtrostenden Befestigungsmaterial.
Menge: 180,000 m

**6.4.90 Leibungsausbildung an Fenster**
Anschluss der Wand im Bereich von Fensteröffnungen der
Industrieverglasung seitlich
sonst wie vor
Menge: 20,000 m

**6.4.100 Sturzausbildung an Fenster**
Anschluss der Wand im Bereich von
Fensteröffnungen/Industrieverglasung
oberhalb der Fenster
mit Tropf-Profil
sonst wie vor
Menge: 180,000 m

**6.4.110 Senkrechter Wandabschluss**
Senkrechter Wandabschluss
als Außenecke oder Innenecke
Formteil als Eckabschlussprofil
Farbe und Beschichtung wie Fassade.
Materialstärke: 1,00 mm.
Menge: 130,000 m

**6.4.120 Senkrechter Wandanschluss an Wand**
Senkrechter Wandanschluss an die  Wände oder Betonstützen des Bürogebäudes
Formteil als Eckabschlussprofil,
mit Dichtband, Farbe und Beschichtung wie Fassade. Materialstärke: 1,00 mm.
Menge: 20,000 m

**6.4.130 Wandabschluss Sockelbereich**
Waagerechter unterer Wandabschluss in Sockelbereichen
bei aufgehenden Bauteilen mit Abschlussprofil, mit Tropfkante
(Zuschnitt abhängig von Unterkonstruktion nach Wahl des AN)
Nagetier sichere Ausführung
Farbe und Beschichtung wie Fassade.
Befestigung unsichtbar an Fassadenunterkonstruktion,  Stahlprofilen
Menge: 310,000 m

**6.4.140 Wandabschluss Giebelbereich**
Waagerechter  oder schräger oberer Wandabschluss
im Giebelbereich,
einschl. Schrägschnitt der Kassetten- und Trapezbleche
durch Einbau von gekanteten Abschlussblechen
Farbe und Beschichtung wie Fassade.
Befestigung unsichtbar an Fassadenunterkonstruktion,  Stahlprofilen
Menge: 190,000 m

**6.4.150 Wandabschluss Traufbereich**
Waagerechter oberer Wandabschluss
im Traufbereich
durch Einbau von gekanteten Abschlussblechen
Nagetier sichere Ausführung
Farbe und Beschichtung wie Fassade.
Befestigung unsichtbar an Fassadenunterkonstruktion,  Stahlprofilen
Menge: 120,000 m

**6.4.160 Aussparungen, eckig**
Herstellung von Aussparungen in der Außenfassade, einschl. der erforderlichen Auswechslungen, Verstärkungen und Einfassungen,
Nenngröße  bis 100 x100 cm.
Menge: 5,000 St

**6.4.170 Aussparungen, rund bis 100 mm**
Herstellung von Aussparungen in der Außenfassade, einschl. der erforderlichen Auswechslungen, Verstärkungen und Einfassungen,
für Rohrdurchführungen,
D bis 100 mm
Menge: 5,000 St

**6.4.180 Aussparungen, rund bis 500 mm**
Herstellung von Aussparungen in der Außenfassade, einschl. der erforderlichen Auswechslungen, Verstärkungen und Einfassungen,
für Rohrdurchführungen,
D bis 500 mm
Menge: 2,000 St

**6.4.190 Zulage RAL-Farbton**
*** Pauschalposition
Zulage für alle Kanteile, Einfassbleche, etc
für die Ausführung in RAL-Farbton nach Wahl AG
Menge: 1,000 psch

**6.4.200 Rohrdurchführung Fassade**
Rohrdurchführung durch Fassade
(Kassette, Wärmedämmung und Trapezblech),
einschließlich Herstellung der Blechausschnitte,
vollständige Abdichtung der Fassade
mit Dichtmanschette und Fugendichtstoff,
einschl. geeigneter Befestigung,liefern und montieren
Menge: 10,000 St

#### Abschnitt 6.5 Tore + Türen

*Hinweis: Sektionaltore*
Sektionaltore

Sektionaltore aus gelenkig miteinander verbundenen, waage- recht angeordneten Sektionen mit seitlichen Laufschienen liefern, dauerhaft wasser- und winddicht, betriebsfertig einbauen

Einschließlich Einweisung sowie Übergabe der Bedienungs- anleitungen und Prüfbücher

Torblatt
- Erste und letzte Sektion als Stahl-Paneel, 42 mm isoliert, außen strukturiert und gesickt
- Zwischensektionen in Aluminium-Rahmen-Sprossen- Kon- struktion mit thermisch getrenntem Profilsystem, Bautiefe entsprechend Herstellersystem für den vorgesehenen In- dustrieeinsatz, jedoch mindestens 46 mm, mit mehrschei- biger Kunststoff-Isolier-Doppelverglasung
- Torblatt außenseitig in RAL-Farbe nach Wahl des Bauherrn, innenseitig in Standardfarbe Grauweiß (RAL 9002)
Torführung, Laufrollen und Führungsschienen
- Fließend gelagerte Kunststoff-Laufrollen mit geschlossenen wartungsfreien Kugellagern, in keilförmig zum Torblatt ste- henden feuerverzinkten Stahl-Führungsschienen laufend
- Hochgezogener Laufschienenbeschlag entsprechend Tor- höhe, Sturzsituation und Öffnungsgeometrie
- Tore mit Vertikal-Umlenkung (BV) zur Führung des Tores senkrecht hinter der Fassade
  Ausnahme
  Tor 1: Führung über höhergeführte Umlenkung (BH)
Dichtungen
- An der Torzarge eingearbeitetes zweiseitiges Dichtgummi
- Im Sturzbereich: ins Torblatt eingezogene Gummilippe
- Im Bodenbereich: ins Torblatt eingezogenes Spezial-Dichtungsprofil aus Neopren, ca. 30 mm hoch
Alle Abdichtungen der Sektionen untereinander sowie oben und unten mit EPDM-Profilen

Elektrischer Torantrieb
- Elektrischer Torantrieb über Frequenzumrichter gesteuert
- Mittlere Öffnungs- und Schließgeschwindigkeit mindestens 0,2 m pro Sekunde
- Mit Not-Kettenbetätigung
- Berührungslose Schließbereichsüberwachung mittels sta- tionärem industriellem Sicherheits-Lichtgitter als Mehr- strahl-System, in den seitlichen Torführungen integriert
- Überwachung des unteren Gefahrenbereichs über die ge- samte Torbreite zur frühzeitigen Erkennung von Personen, Fahrzeugen und Ladungsteilen im Schließbereich
- Automatische Stillsetzung und Reversierung des Torlaufes bei Hinderniserkennung
- Zusätzl. optische Unterkontaktleiste an Hauptschließkante
Torsteuerung
- Torsteuerung mit Klartextdisplay in Selbsthaltung
- Steuerung mit Schlüsselschalter mit PZ-Zylinder
- Ansteuerung der Tore zusätzlich über bauseitigen Zentral- schalter
- Einschließlich aller erforderlichen Elektroinstallationen ab 400-Volt-Anschluss, Schutzart mindestens IP 54
- Rohrwellen-System für hohe Lastwechselzahl im indus- triellen Dauerbetrieb

Konstruktion und Ausführung
- Alle Stahlteile verzinkt
- Beschlagteile korrosionsgeschützt oder in Edelstahl
- Windlast-Widerstand nach DIN EN 12424: mind. Klasse 3
Anmerkung
Die Sicherheitsausstattung ist als stationäres industrielles Sicherheits-Lichtgitter zur berührungslosen Überwachung des Schließbereichs auszuführen.

Torblattgebundene, voreilende Lichtschranken sowie funkge- stützte o. mitfahrende Übertragungssysteme sind nicht zulässig.

**6.5.10 Sektionaltor Nr. 1 – B/H: 4,50 x 9,00 m**
Sektionaltor wie in Vorbemerkung beschrieben liefern und betriebsfertig, wasser- und winddicht in die Fassade einbauen, einschl. Einweisung und Übergabe der Bedienungsanleitungen und Prüfbücher

Nummer: 1
Einbauort: Tor an Nordfassade
Größe: 4,50 x 9,00 m
Menge: 1,000 St
Kostengruppe DIN 276 2018-12: 334

**6.5.20 Sektionaltore Nr. 2 - 6 – B/H: 4,50 x 6,00 m**
Sektionaltore wie in Vorbemerkung beschrieben liefern und betriebsfertig, wasser- und winddicht in die Fassade einbauen, einschl. Einweisung und Übergabe der Bedienungsanleitungen und Prüfbücher

Nummer: 2 - 6
Einbauort: 4 x an Südfassade, 1 x an Nordfassade
Größe: 4,50 x 6,00 m
Menge: 5,000 St
Kostengruppe DIN 276 2018-12: 334

**6.5.30 Zulage Schlupftür Tor Nr. 3 – B/H: 1,07 x 2,46 m**
Schlupftür als Notausgangstür, mit Niedrig-Schwelle 15mm hoch; nach außen öffnend, Anti-Panik-Schloss + -Beschlag, PZ-Schloss, einschl. Rosetten, hydraul.-mechan. Obentürschließer, 2 Türkontaktschalter, unsichtbar eingebaut als Zulage zu v.g. Sektionaltoren

Einbauort: Tor 3 an Südfassade
Größe Tor: 4,50 x 6,00 m
Größe Schlupftür: 1,07 x 2,46 m (gem. Werkzeichnung)

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Menge: 1,000 St
Kostengruppe DIN 276 2018-12: 334

**6.5.40 Schnelllauftore Nr. 3a - 6a – B/H: 4,50 x 6,00 m**
Lieferung und Einbau von Schnelllauftoren vor Sektionaltoren, an Außenseite

Einbauort: Tore Nr. 3 - 6 an Südfassade
Größe: 4,50 x 6,00 m

- Behang aus gewebeverstärktem PES, 1 mm dick
- Gewebeverstärkter Rolltorbehang in extrem widerstandsfähiger und reißfester Ausführung
- Seitlich am Behang angebrachte Führungsrollen bewirken die automatische Behangspannung

Gewebeverstärkter Rolltorbehang in extrem widerstands- fähigerund reißfester Ausführung

Der Rolltorbehang wird ohne verschleißbare mechanische Teile im Führungsprofil geführt. Seitlich am Behang angebrachte Führungsrollen bewirken die automatische Blattspannung.
Die im Rolltorbehang eingelegten Windsicherungen erlaubeneine Windlastaufnahme der Windlastklasse 2.

Öffnungs- / Schließgeschwindigkeit:
- Öffnen ca. 2,0 m/s
- Schließen ca. 0,8 m/s

Seitenteile in feuerverzinkter Ausführung

Steuerung
- Torsteuerung CS 320 FU
- FU-Steuerung montiert in speziell entwickeltem Kunststoffgehäuse IP 65
- Netzanschlussleitung mit CEE-Stecker und 3-fach Tastatur (AUF-NOT/AUS-ZU) auf dem Gehäusedeckel. LCD Diagnose-Anzeige
Zusätzlich ist eine elektrische Verriegelung der Steuerfunktionen von Schnelllauftor und Sektionaltor vorzusehen. Die Freigabe des Sektionaltores erfolgt nur bei geöffnetem Schnelllauftor. Die Freigabe des Schnelllauftores erfolgt nur bei geschlossenem Sektionaltor. Eine gleichzeitige Torbewegung ist zu verhindern.

Antrieb
- Aufsteckantrieb mit Elektromagnetbremse, 400 Volt / Schutzart IP 54
- Intergrierte Fangvorrichtung, digitale Endschalter
- Notöffnung über Nothandkurbel, Anschlußspannung
- Serienmäßig mit digitalem Endschalter (Absolutwertgeber); Motorbremse selbst nachregulierend
- Notkurbeleinrichtung am Schneckenradgetriebemotor

Sicherheitseinrichtungen
- Der Schneckenradgetriebemotor ist serienmäßig mit einer Fangvorrichtung bzw. Absturzsicherung ausgerüstet
- Zum Schutz für Mensch und Material werden die Tore mit einem Lichtgitter abgesichert.
- Das Lichtgitter wird geschützt in den seitlichen Führungs- schienen eingebaut. Beim Schließen des Tores wird ein Unfall durch ungewollte Berührung ausgeschlossen.
- Die Sicherheitsrichtlinien nach ASR A1.7 für kraft-betätigte Tore werden erfüllt. Geprüfte Sicherheit der Betriebskräfte und sicheres Öffnen nach DIN EN 13241-1
Menge: 4,000 St
Leistungsbereichkatalog: 031
Kostengruppe DIN 276 2018-12: 334

**6.5.50 Zulage – Notstromversorgung Torantrieb (Akku / USV)**
Zulage zur Herstellung einer unterbrechungsfreien Notstrom- versorgung für den Torantrieb mittels USV- / Akkuanlage zur Sicherstellung eines definierten Weiterbetriebs bei Netzausfall

Einbauort: Tor Nr. 3 an Südfassade (4,50 x 6,00 m)

Leistungsumfang
- Lieferung und Einbau eines USV-/Akku-Systems zur Versorgung des Torantriebs bei Stromausfall
- Auslegung für mehrere Torzyklen (mind. Öffnen und Schließen) im Notbetrieb
- Automatische, unterbrechungsfreie Umschaltung bei Netzausfall sowie Rückschaltung bei Netzrückkehr
- Einbindung in die bestehende Torsteuerung einschließlich Anpassung der Regel- und Sicherheitstechnik
- Integrierte Ladeeinrichtung, Überwachung und Schutzfunktionen
- Vollständige Verkabelung, Montage und betriebsfertige Inbetriebnahme

Die Auslegung ist auf den konkreten Torantrieb (Leistung, Last, Zyklenanforderung) abzustimmen und als funktionsfähiges Gesamtsystem herzustellen.
Menge: 1,000 St
Kostengruppe DIN 276 2018-12: 334

**6.5.60 Sektionaltor Nr. 7 – manuelle Betätigung B/H: 10,00 x 6,00 m**
Sektionaltor wie in Vorbemerkung beschrieben liefern und betriebsfertig, wasser- und winddicht in die Fassade einbauen, jedoch ohne elektrischen Torantrieb und stattdessen mit manueller Bedienung über Kettenzug

Einschl. Einweisung und Übergabe der Bedienungsanleitungen

Nummer: 7
Einbauort: Tor an Süddfassade
Größe: 10,00 x 6,00 m
Menge: 1,000 St
Kostengruppe DIN 276 2018-12: 334

**6.5.70 Sektionaltore Nr. 8 + 9 – B/H: 4,15 x 4,50 m**
Sektionaltore wie in Vorbemerkung beschrieben liefern und betriebsfertig, wasser- und winddicht in die Fassade einbauen, einschl. Einweisung und Übergabe der Bedienungsanleitungen und Prüfbücher

Nummer: 8 + 9
Tore an Verladetunnel / Waage
Größe: 4,15 x 4,50 m
Menge: 2,000 St
Kostengruppe DIN 276 2018-12: 334

**6.5.80 Zulage Schlupftüren Tore Nr. 8 + 9 – B/H: 1,26 x 2,46 m**
Schlupftüren als Notausgangstüren, mit Niedrig-Schwelle 15mm hoch; nach außen öffnend, Anti-Panik-Schloss + -Beschlag, PZ-Schloss, einschl. Rosetten, hydraul.-mechan. Obentürschließer, 2 Türkontaktschalter, unsichtbar eingebaut als Zulage zu v.g. Sektionaltoren

Einbauort: Tore Nr. 8 + 9 an Verladetunnel / Waage
Größe Tor: 4,15 x 4,50 m
Größe Schlupftür: 1,26 x 2,46 m (gem. Werkzeichnung)

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Menge: 2,000 St
Kostengruppe DIN 276 2018-12: 334

**6.5.90 Schnelllauftore Nr. 8a + 9a – B/H: 4,15 x 4,50 m**
Schnelllauftore wie in Pos. 6.5.40 jedoch

Einbauort: Tore Nr. 8 + 9 an Verladetunnel / Waage
Größe: 4,15 x 4,50 m
Menge: 2,000 St
Kostengruppe DIN 276 2018-12: 334

**6.5.100 Sektionaltor Nr. 10 – B/H: 3,50 x 4,00 m**
Sektionaltor wie in Vorbemerkung beschrieben liefern und betriebsfertig, wasser- und winddicht in die Fassade einbauen, einschl. Einweisung und Übergabe der Bedienungsanleitungen und Prüfbücher

Nummer: 10
Einbauort: Tor an Durchfahrt
Größe: 3,50 x 4,00 m
Menge: 1,000 St
Kostengruppe DIN 276 2018-12: 334

**6.5.110 Zulage Schlupftür Tor Nr. 10 – B/H: 1,10 x 2,46 m**
Schlupftür als Notausgangstür, mit Niedrig-Schwelle 15mm hoch; nach außen öffnend, Anti-Panik-Schloss + -Beschlag, PZ-Schloss, einschl. Rosetten, hydraul.-mechan. Obentürschließer, 2 Türkontaktschalter, unsichtbar eingebaut als Zulage zu v.g. Sektionaltoren

Einbauort: Tor Nr. 10 an Durchfahrt
Größe Tor: 4,50 x 6,00 m
Größe Schlupftür: 1,10 x 2,46 m (gem. Werkzeichnung)

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Menge: 1,000 St
Kostengruppe DIN 276 2018-12: 334

**6.5.120 Funk-Handsender**
Lieferung und Programierung von Funk-Handsendern, mit dem die Tore getrennt voneinander geöffnet werden können

Multikanal mit mehr als 10 Kanälen

Die Reichweite der Handesender muss mind. 50 m betragen.
Menge: 10,000 St
Kostengruppe DIN 276 2018-12: 334

**6.5.130 Funk-Empfänger**
Lieferung und Programierung der Funkempfänger an den jeweiligen Toren
Menge: 12,000 St
Kostengruppe DIN 276 2018-12: 334

**6.5.140 vorh. Funk-Empfänger programmieren**
Programierung der vorhandenen Funkempfänger an den Toren der bestehenden Halle der Restmüllverladung, damit diese mit dem Mehrkanal-Handsender bedient werden können
Menge: 1,000 St
Kostengruppe DIN 276 2018-12: 334

**6.5.150 Inbetriebnahme, Einweisung, Abnahme**
Inbetriebnahme
Vollständige Überprüfung aller Betriebsmittel, Bauteile und Anlagenteile auf Vollständigkeit und vorschriftsmäßige Montage, Beschriftung, Erstbetrieb und  Probelauf

Einweisung
des Bedienpersonals bzgl. Funktion, Bedienung für Normal- betrieb und bei Störung, Wartung und Instandhaltung, Reparatur, Dokumentation.
Die erfolgte Einweisung muss durch das Betriebspersonal schriftlich bestätigt werden.

Abnahme
durch Sachverständigen / Sachkundigen

Die Abnahmen und Einweisungen müssen vor Abnahme der Baumaßnahmen erfolgen.

Anlässlich der Abnahme sind dem AG das Prüfbuch und ein Wartungsangebot zu übergeben.
Menge: 1,000 St
Kostengruppe DIN 276 2018-12: 334

**6.5.160 Außentürel. Drehflügeltür 1flg B 1010 mm H 2010 mm stumpfer Anschlag 1,8W/m2K Metalltür vollflächig Stahl**
STLB-Bau 2025-10 026
Außentürelement, als Drehflügeltür, einflügelig, mit Anschlagfalz,
Breite Nennmaß Wandöffnung '1010' mm,

Höhe Nennmaß Wandöffnung '2010' mm,
Wandaufbau im Anschlussbereich einschalig, Befestigung an Stahl, Leibungsmontage mittig, in Öffnungen mit stumpfem Anschlag,
bauphysikalische Anforderungen: Windlast Klasse 2 (Prüfdruck P1 800 Pa) DIN EN 12210, Wärmeschutz DIN EN ISO 10077-1, DIN 4108-4 Ud kleiner gleich 1,8 W/m2K,
Ausführung mit Blockzarge/Blendrahmen, Zarge aus Stahlblech, Dicke Werkstoff Zarge 2 mm, Zarge verzinkt und pulverbeschichtet, Sollschichtdicke DIN EN ISO 12944-5 80 mym, ohne Bodeneinstand, ohne Türschwelle,
Ausführung als Metalltür, vollflächig, Türflügel aus Stahl, Blechdicke 1,5 mm, Oberfläche der Öffnungsfläche verzinkt und pulverbeschichtet, Sollschichtdicke DIN EN ISO 12944-5 80 mym, Oberfläche der Schließfläche verzinkt und pulverbeschichtet, Sollschichtdicke DIN EN ISO 12944-5 40 mym, mit Bändern, 4 Bänder je Flügel,
vorgerichtet für Notausgangsverschluss DIN EN 179 Typ A Drücker-Betätigung, mit Einsteckschloss, vorgerichtet für PZ, mit Obentürschließer, Abdichtung der äußeren Dichtebene mit imprägniertem Fugendichtungsband aus Schaumkunststoff, Beanspruchungsgruppe 1 DIN 18542, 3-seitig, Abdichtung der inneren Dichtebene mit Dichtstoff (zulässige Gesamtverformung mind. 12,5 %), 3-seitig, Dämmebene (Funktionsebene) vollständig ausfüllen, mit Polyurethan-Ortschaum.
Menge: 3,000 St
Leistungsbereichkatalog: 026
Kostengruppe DIN 276 2018-12: 334

**6.5.170 Notausgangsverschluss TypA Einbruchschutz-Kl.2**
Notausgangsverschluss DIN EN 179 für einflügelige Türen, Typ A Drücker-Betätigung, Flügelmasse bis 100 kg, Dauerfunktionstüchtigkeit 100000 Prüfzyklen, Korrosionsbeständigkeit DIN EN 1906 Klasse 4, Einbruchschutz DIN EN 1906 Klasse 2.
Menge: 3,000 St
Leistungsbereichkatalog: 029
Kostengruppe DIN 276 2018-12: 344

#### Abschnitt 6.6 Industrieverglasung

*Hinweis: Vorbemerkung*
Geplant sind Lichtbänder als vertikale Verglasungselemente in den Außenwänden der Halle, angeordnet innerhalb der Kas- settenfassade (wärmegedämmte Trapezblechbekleidung).

Die für die Öffnungen erforderlichen Stahlbauelemente wie Wechsel, Rahmen- und Auswechslungskonstruktionen sowie die zugehörige Unterkonstruktion sind nicht Bestandteil dieser Position. Die Vergütung hierfür erfolgt im Titel Stahlbau.

Vor Ausführung sind Bemusterungsunterlagen zur Abstimmung und Freigabe durch den Bauherrn vorzulegen.

**6.6.10 Lichtband aus Profil-Bauglas**
2-schaliges Glas-Lichtband liefern und einschl. aller Systemprofile, Verglasungshalter, Dichtungen und Befes- tigungsmittel montieren

Höhe Lichtband 2,00 m

Verglasung in geeigneter Ausführung für den Einsatz in Außenwänden von Industriehallen, mit erhöhten Anforderungen an Wärmeschutz und mechanische Belastbarkeit

Anforderungen
- Brandverhalten gemäß gültigen Normen und bauaufsichtlichen Anforderungen (mind. normal entflammbar, sofern systembedingt zulässig)
- Wärmedurchgangskoeffizient U-Wert < 2,8 W/(m²K)
- Dauerelastische und systemgerechte Abdichtung der Fugen zwischen Glas und Glas sowie Glas und Rahmen mittels geeigneter, UV- und witterungsbeständiger Dichtstoffe nach Herstellervorschrift
- Sichere Ableitung von anfallendem Kondensat innerhalb des Systems
Menge: 350,000 m2

**6.6.20 Seitlicher und oberer Anschluss Lichtband**
Seitlicher und oberer Anschluss der 2-schaligen Profil-Wandverglasung bestehend aus:

- Anschlusswinkel aus feuerverzinktem Stahl nach stat. Erfordernis
- Befestigung an bauseits vorhandene Unterkonstruktion aus Stahl
- thermisch getrennte U-Profile 60-2,0, Aluminium, Oberfläche pulverbeschichtet, RAL-Ton nach Angabe, Befestigung mit Trennschicht aus Dämmmaterial, z.B. Neoprenstreifen, an Anschlusswinkel einschl. aller Eck- und Dehnfugenverbinder sowie wind- und schlagregendichtes Ausbilden der Anschlüsse. Alle Anschlussfugen sind mit geeignetem Material nach Herstellervorschrift dauerelastisch zu versiegeln. Farbton nach Angabe
Menge: 200,000 m

**6.6.30 H-Profile, 60-1,5 für Lichtband**
Senkrecht H-Profile, 60-1,5, thermisch getrennt für 2-schalige Profil-Wandverglasung als senkrechte Unterteilung und Auswechslung der Verglasung
- Befestigung an vorhandene Unterkonstruktion aus Stahl
- sonst wie v. g. Pos.
Menge: 80,000 m

**6.6.40 Unterer Anschluss Glas-Lichtband**
Unteren Anschluss der Lichtband-Verglasung liefern und montieren

Leistungsumfang
- Konsolwinkel aus feuerverzinktem Stahl nach Erfordernis
- Befestigung an Stahl-Unterkonstruktion
- thermisch getrennte U-Profile 60-1,5, Aluminium, Oberfläche pulverbeschichtet, RAL-Ton nach Angabe, Befestigung mit Trennschicht aus Dämmmaterial, z.B. Neoprenstreifen, an Konsolwinkel
- Fensterbankblech, 3-fach gekantet, Abmessungen abgestimmt auf Fassadenkonstruktion einschl. Haltebügel
- Fußprofil und Fensterblech Aluminium, Oberfläche pulverbeschichtet, RAL-Ton nach Angabe
- Einschl. aller Eck- und Dehnfugenverbinder sowie wind- und schlagregendichtes Ausbilden der Anschlüsse.

Alle Anschlussfugen sind mit geeignetem Material nach Herstellervorschrift dauerelastisch zu versiegeln. RAL-Farbton nach Angabe.
Menge: 180,000 m

#### Abschnitt 6.7 Dachausstiegsleitern

**6.7.10 Dachaufstiegsleiter hohes Dach**
Lagernde Steigleiter mit Rückenschutz und Zwischenpodest, Stahl, verzinkt, einschl. sämtlicher Befestigungs- und Ver- bindungsmittel an Außenfasssade montieren

Aufstiegshöhe ca. 12,55 m mit oberem Geländerabschluss  und Haltevorrichtung zum Aufstieg auf das Trapezblechdach. Der Rückenschutz ragt 1,00 m über den oberen Ausstieg hinaus.

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Menge: 1,000 St

**6.7.20 Dachaufstiegsleiter vom tiefen auf das hohe Dach**
Lagernde Steigleiter mit Rückenschutz, an Außenfasssade montiert, Stahl, verzinkt, einschl. sämtlicher Befestigungs- und Verbindungsmittel montieren

Aufstiegshöhe ca. 3,25 m mit oberem Geländerabschluss  und Haltevorrichtung zum Aufstieg auf das Trapezblechdach. Der Rückenschutz ragt 1,00 m über den oberen Ausstieg hinaus.

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Menge: 1,000 St

#### Abschnitt 6.8 Absturzsicherung

*Hinweis: Lage Absturzsicherung*
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
Die rot gestrichelten Polygonzüge markieren die Lage des Geländers

**6.8.10 Geländersystem zur Absturzsicherung**
Höhenverstellbares Aluminium-Geländersystem mit höhen- variablen, innengedämmten Haltefüßen zur Direktbefestigung am Untergrund bei wärmegedämmten Flachdächern; geeignet für Untergründe aus Stahltrapezprofilen
Systembeschreibung
- Für Dächer bis 10° Neigung, hier: 6°
- Innengedämmte Haltefüße zur wärmebrückenfreien Montage
- Direktmontage auf Stahltrapezprofilen (t min. = 0,75 mm)
- Höhe Dachdämmung zwischen den Blechen: 100 mm
- Abstand der Geländerpfosten: max. 2,50 m
- Geländerrohre inkl. Stoßverbinder
- Diagonalstreben
- Systemkonformes Zubehör- und Befestigungsmaterial
- Eindicht-Manschetten und Schrumpfschlauch passend zur Dachabdichtun
- Blitzschutz -leitfähig

Lieferumfang
- 300 m Seitenschutz einschließlich Haltefüße zur Direkt- montage auf Stahltrapezprofilen
- Grundelemente und Haltefüße
- 300  m Bordbrett (erforderlich da keine Attika)
-
- Anfangs-/Endausbildung, einschl. Kürzen der Gel.holme
-
- Eckausbildung einschl. Kürzen der Geländerholme
- Eckelemente / Formteile / Holmverbinder

Montage

Liefern, nach Herstellerangaben auf der Tragkonstruktion befestigen, fachgerecht in den Dachaufbau einbinden und mit zur Dachabdichtung passenden Systemteilen eindichten

Normen-Verweis
- Geprüft und zertifiziert nach DIN EN 13374, Klasse A
- Erfüllt die Anforderungen der DGUV-I 201-056
- Erfüllt die Anforderungen der DIN EN 62305-3 als natürlicher Bestandteil der Blitzschutzableitung

Bemerkung
Es wird ein Übergang von der  tieferen auf die höhere  Dach- fläche (in Achse B) mit einer festmontierten Dachaufstiegsleiter geschaffen. Hier ist ist das Geländer zu unterbrechen. Im Be- reich der hohen Dachaufstiegsleiter an der Ostfassade ist das Geländer ebenfalls zu unterbrechen.
Menge: 300,000 m

### Bereich 7 Blitzschutz- / Erdungsanlagen, Überspannungsschutz (ELT)

#### Abschnitt 7.1 Erdung + Blitzschutz

*Hinweis: Lage Bestands-PV-Anlage*
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Lage Bestands-PV-Anlage

**7.1.10 Verlegeskizze zur Blitzschutzanlage**
Für die Ausführung der Blitzschutzanlage auf dem Gebäude ist
eine Verlegeskizze anzufertigen und mit der Bauleitung  abzustimmen.

Weiterhin sind die Blitzschutz-Anschlüsse der PV-Anlage (Fremdeigentum, s. Foto vorherige Hinweisposition) abzustimmen. Nach Auftragserteilung wird der Kontakt des PV-Anlagenbauers und- betreibers zur Verfügung gestellt; mit diesem ist vor Blitzschutz-Anlagenplanung Kontakt aufzunehmen.
Vorlage in Papierform (2-fach) und digital (dxf oder dwg)

Vorlage 4 Wochen nach Auftragserteilung zur Prüfung, Abstimmung und Freigabe mit dem AG
Menge: 1,000 St

**7.1.20 Potentialausgleich / Erdung Stahlstützen**
Herstellen einer umlaufenden Potentialausgleichs-Ringleitung innerhalb der Hallenkonstruktion im Bereich Sockel / Fassadenanschluss, auf Höhe ca. 0,50 m über OK Bodenplatte. Führung innerhalb der konstruktiven Zäsur zwischen Sockel und Trapezblechfassade. Die hierfür notwendigen systemkonformen Klemmen, Verbinder und Halterungen zur Befestigung am StB-Sockel sind in die Position miteinzurechnen.

Ringleitung aus Rundstahl V4A, Ø 10 mm, durchlaufend, stoß- und korrosionssicher verbunden, einschl. notwendiger Materialien zur Befestigungs an der Hallenkonstruktion

Anschluss sämtlicher Stahlstützen an die Ringleitung, jeweils einzeln, mittels zugelassener Anschlussklemmen; dauerhaft blitzstromtragfähig und korrosionsbeständig
Anzahl Stützen: 50

Einbindung in vorhandenes Erdungssystem über bestehende, oberirdisch geführte Erdungsfahnen am Sockelbereich außen; Anschlüsse an sämtliche vorhandenen Erdungsfahnen herstellen - die Bestands-Blitzschutzplanung ist den Ausschreibungsunterlagen beigefügt.

Durchgängigkeit der elektrischen Verbindung herstellen und nachweisen; Übergangswiderstände im Rahmen der Inbetriebnahme prüfen und dokumentieren

Einbindung in das Gebäudeblitzschutzsystem nach Schutzklasse III gemäß DIN 18014
Menge: 200,000 m

**7.1.30 Zulage Potentialausgleich Torbereiche**
Zulage zur Ringleitung aus V4A-Rundstahl Ø 10 mm für die Überführung im Bereich der Hallentore

Herstellen der elektrischen Durchgängigkeit der Ringleitung über die Toröffnungen hinweg, einschließlich aller erforderlichen Überbrückungen, Befestigungen und Anpassungen an die örtliche Tragstruktur

Führung jeweils 0,50 m oberhalb der Toröffnungen

Torgrößen
1 x 3,50/4,00 m
2 x 4,15/4,50 m
1 x 4,50/9,00 m
5 x 4,50/6,00 m
1 x 10,00/6,00 m

Abstimmung der Leitungsführung und exakten Befestigungspunkte mit dem Gewerk `Tore´; Koordination der Montage im Torsturzbereich, einschließlich Anpassung an konstruktive Anforderungen des Torherstellers

Alle erforderlichen Klemmen, Verbinder, Befestigungsmittel und Nebenleistungen sind in der Position enthalten, die Umsetzung erfolgt dauerhaft blitzstromtragfähig und korrosionsbeständig.
Menge: 10,000 St

**7.1.40 Fangleitung / Blitzschutz Dach**
Herstellen einer umlaufenden Fangleitung unter der Hallen- dachdecke als Bestandteil der äußeren Blitzschutzanlage

Führung der Ringleitung im Inneren der Halle zwischen den Stahlstützen, unterhalb der Dachhaut / Trapezblecheindeckung; dauerhaft blitzstromtragfähig verbunden und mechanisch an der Stahlkonstruktion befestigt

Verbindung zu den vertikalen Ableitungen über die Stahlstützen bzw. das Tragwerk

Ringleitung aus Rundstahl V4A, Ø 10 mm, durchlaufend, stoß- und korrosionssicher verbunden

Einbindung in das Gebäudeblitzschutzsystem nach Schutzklasse III gemäß DIN EN 62305-3

Die Leitungsführung ist 2 Wochen vor Beginn der Arbeiten mit der Bauleitung abzustimmen und vom AG freigeben zu lassen.
Menge: 250,000 m

**7.1.50 Blitzschutz – Fassadenanschluss**
Anbindung der äußeren Trapezblech-Kassettenfassade an das  Blitzschutzsystem der Hallenkonstruktion

Die Fassadenbekleidung ist im Raster von ca. 5,0 m entlang der gesamten Fassadenflächen anzuschließen. Der Abstand entspricht der halben Strecke zwischen den Stützen.

Ausbildung der Anschlussstellen an der äußeren Fassadenebene mit geeigneten Kontakt- und Verbindungs- elementen zur sicheren elektrischen Anbindung der Metallfassade

Die Anschlussleitungen sind von der Fassadenaußenseite durch den Sockel / die Frostschürze ins Gebäudeinnere mittels geeigneter, dauerhafter Durchführungen (Schutzrohre/Hülsen) korrosionsgeschützt und mechanisch entkoppelt zu führen.

Innenliegende Anbindung der Fassadenanschlüsse an die untere umlaufende Potentialausgleichs-Ringleitung aus V4A-Rundstahl Ø 10 mm; dauerhaft blitzstromtragfähige Verbindung sämtlicher Anschlussleitungen mit der Ringleitung

Material und Ausführung korrosionsbeständig, einschließlich aller erforderlichen Klemmen, Verbinder, Durchführungen und Befestigungsmittel

Einbindung in das Gesamt-Blitzschutzsystem der Halle nach Schutzklasse III gemäß DIN EN 62305-3
Menge: 45,000 St

**7.1.60 Blitzschutz – Anschluss Regenfallrohre**
Anbindung der Regenfallrohre DN 150 an das Blitzschutzsystem der Hallenkonstruktion

Die Fassadenbekleidung ist im Raster von ca. 5,0 m entlang der gesamten Fassadenflächen anzuschließen. Der Abstand entspricht der halben Strecke zwischen den Stützen.

Ausbildung der Anschlussstellen am Regenfallrohr mit geeigneten Kontakt- und Verbindungselementen zur sicheren elektrischen Anbindung

Die Anschlussleitungen sind von der Gebäudeaußenseite durch den Sockel / die Frostschürze ins Gebäudeinnere mittels geeigneter, dauerhafter Durchführungen (Schutzrohre/Hülsen) korrosionsgeschützt und mechanisch entkoppelt zu führen.

Innenliegende Anbindung der Regenfallrohr-Anschlüsse an die untere umlaufende Potentialausgleichs-Ringleitung aus V4A-Rundstahl Ø 10 mm; dauerhaft blitzstromtragfähige Verbindung sämtlicher Anschlussleitungen mit der Ringleitung

Material und Ausführung korrosionsbeständig, einschließlich aller erforderlichen Klemmen, Verbinder, Durchführungen und Befestigungsmittel

Einbindung in das Gesamt-Blitzschutzsystem der Halle nach Schutzklasse III gemäß DIN EN 62305-3
Menge: 13,000 St

**7.1.70 Blitzschutz – Dachfangstangen**
Liefern und montieren von Fangstangen als Bestandteil der äußeren Blitzschutzanlage auf den Hallendächern

Die Länge der Fangstangen häng von der Positionierung der Fangstangen ab und ist mit der Bauleitung abzustimmen und vom Auftraggeber freigeben zu lassen.

Anordnung der Fangstangen zur Sicherung der Dachflächen sowie sämtlicher Dachöffnungen gemäß durch den Auftrag- nehmer zu erstellender Ausführungs- und Positionsskizze

Erfasst werden insbesondere RWA-Kuppeln sowie beidseitige Bereiche entlang des im First angeordneten Lichtbandes. Die Skizze, die 4 Wochen nach Auftragserteilung vorzulegen ist, regelt Lage und Raster der Fangstangen verbindlich und ist durch den Auftraggeber freizugeben.

Die Dachfangstangen sind mit für Windzone 2 geeigneten Fuß- bzw. Aufständerungssystemen zur kraftschlüssigen Befestigung auszuführen. Ausführung, Bauart und Befestigungsprinzip der Fußkonstruktionen sind mit dem Auftraggeber abzustimmen.

Die Anordnung hat so zu erfolgen, dass die Schutzwirkung nach dem Blitzkugelverfahren für Schutzklasse III gemäß DIN EN 62305-3 gewährleistet wird.

Anbindung an die Dachfangleitung der Blitzschutzanlage; dauerhaft blitzstromtragfähig und korrosionsbeständig ausgeführt

Mengenansatz: Anzahl RWA-Kuppeln
Menge: 25,000 St

**7.1.80 Anschluss Blitzschutz Dach an innere, obere Ringleitung**
Herstellen der Anbindung des Dachfangsystems (Fangdraht- system sowie zugehörige Fangstangen und Fangspitzen) an die innere umlaufende Potentialausgleichs-Ringleitung unterhalb der Hallendachdecke.

Die Einbindung erfolgt mind. alle 15 m zur gleichmäßigen Ableitung der Blitzteilströme in das Potentialausgleichssystem. Die genaue Lage der Anschlussstellen ist unter Berück- sichtigung der Dachgeometrie und der Stahltragstruktur festzulegen und mit der Bauleitung abzustimmen.

Die Anschlussleitungen sind vom Dachfangsystem in das Gebäudeinnere zu führen. Die Durchführung erfolgt über geeignete, dauerhafte und korrosionsgeschützte Durchführungen (z. B. Hülsensysteme), mechanisch entkoppelt und ohne Beeinträchtigung der Dach- bzw. Fassadenfunktion.

Innenliegende Anbindung an die unter dem Hallendach velaufende Potentialausgleichs-Ringleitung aus V4A-Rundstahl Ø 10 mm; dauerhaft blitzstromtragfähige Verbindung aller Anschlussleitungen mit der Ringleitung

Die Ausführung ist so vorzusehen, dass eine normgerechte Einbindung des Dachfangsystems gemäß DIN EN 62305-3 gewährleistet ist.
Menge: 20,000 St

**7.1.90 Blitzschutz – Dachrand / Fangdrahtsystem**
*** Pauschalposition
Herstellen der Dachrandfangeinrichtung als Bestandteil der äußeren Blitzschutzanlage auf den Hallendächern

Ausführung als umlaufender Fangdraht aus AlMgSi Ø 8 mm entlang der Trauf- und Ortgangbereiche und zur Verbindung / zum Anschluss sämtlicher auf dem Dach befindlicher Fangeinrichtungen. Der Fangdraht ist in geeigneten Abständen an der Dachunterkonstruktion bzw. an konstruktiv tragfähigen Punkten der Stahlkonstruktion dauerhaft blitzschutztragfähig und mechanisch sicher zu befestigen.

Anordnung von Fangspitzen im Abstand von maximal 15,0 m entlang des Dachrandes. Die Fangspitzen sind als kurze, steife Ausbildungen mit einer Höhe von ca. 25 cm über dem Fangdraht herzustellen und dauerhaft mechanisch fest mit dem Fangdrahtsystem verbunden.

Die Dachrandfangeinrichtung ist so auszubilden, dass die Schutzwirkung nach dem Blitzkugelverfahren für Schutzklasse III gemäß DIN EN 62305-3 gewährleistet wird.

Einbindung in das Gesamt-Blitzschutzsystem der Hallenkonstruktion einschließlich Verbindung zur Dachfangleitung sowie zu den vertikalen Ableitungen über die Stahlstützen. Dauerhaft korrosionsbeständig und blitzschutztragfähig ausgeführt.

Mengenansatz
ca. 300 m Dachrand
ca. 20 Fangspitzen

Der Anschluss der Bestands-Blitzschutzanlage auf dem Dach des Bürogebäudes an die neue Blitzschutzanlage ist Bestandteilder Leistung.
Menge: 1,000 psch

**7.1.100 Blitzschutz – Dachrand / Fangdrahtsystem – Zulage PV-Anschlussmöglichkeiten**
Zulage zur Dachrandfangeinrichtung (Fangdrahtsystem) für die Herstellung definierter Potentialausgleichsanschlüsse zur späteren Einbindung von Photovoltaikanlagen auf den Dachflächen

Herstellen von Anschlussmöglichkeiten am bestehenden Blitzschutz- und Potentialausgleichssystem im Bereich der Dachrandfangeinrichtung sowie der Dachfangleitung.

Ausbildung von Potentialausgleichsanschlusspunkten, verteilt auf die vorgesehenen PV-Flächen (4 Flächen auf dem hohen Dach, 2 Flächen auf dem niedrigen Dach). Je PV-Fläche sind mindestens 2 Anschlussmöglichkeiten vorzusehen. Lage in Abstimmung mit Tragwerk und Dachgeometrie.

Ausführung als dauerhaft blitzschutztragfähige und korrosionsbeständige Anschlussstellen (Klemmen bzw. Anschlussfahnen) in das Fangdraht- bzw. Dachfang- leitungssystem eingebunden

Die Ausführung ermöglicht die spätere Einbindung von Photovoltaikanlagen in das Blitzschutzsystem gemäß DIN EN 62305-3.

Die Installation der PV-Anlage erfolgt bauseits und ist nicht Bestandteil dieser Ausschreibung.

Alle Anschlussstellen dauerhaft zugänglich und eindeutig zuordenbar herzustellen. Die Positionen der Anschlusspunkte sind im Zuge der Abstimmung der Vergeskizzen ebenfalls festzulegen.
Menge: 12,000 St

**7.1.110 Blitzschutz – Anschluss Regenrinne**
Anbindung der Regenrinnen an das Blitzschutzsystem der Hallenkonstruktion

Die durchlaufenden Regenrinnen sind an je mindestens einer Stelle mit Überbrückungsseilen an das Fangdrahtsystem der Dachflächen anzuschließen. Voraussetzung ist eine durchgehend elektrisch leitfähige Ausbildung der Rinne.

Material und Ausführung korrosionsbeständig, einschließlich aller erforderlichen Klemmen, Verbinder, Durchführungen und Befestigungsmittel

Einbindung in das Gesamt-Blitzschutzsystem der Halle nach Schutzklasse III gemäß DIN EN 62305-3
Menge: 5,000 St

#### Abschnitt 7.2 Prüfung und Dokumentation

**7.2.10 Prüfung der Erdungs- und Blitzschutzanlage**
Prüfung der Erdungsanlage nach DIN 18014 und Blitzschutzanlage nach DIN EN 62305-3 (VDE 0185-305-3)
Menge: 1,000 St
Leistungsbereichkatalog: 050

**7.2.20 Dokumentation der Erdungs- und Blitzschutzanlage**
Dokumentation der Erdungsanlage nach DIN 18014 und Blitzschutzanlage nach DIN EN 62305-3 (VDE 0185-305-3)
Menge: 1,000 St
Leistungsbereichkatalog: 050

### Bereich 8 Reinigung

#### Abschnitt 8.1 Reinigung Stahlbauteile Halle

*Hinweis: Reinigung rußbeaufschlagter Stahlbauteile*
Die Stahlbauteile der Halle sind infolge des Brandereignisses mit Ruß, Rauchgaskondensaten und brandtypischen Rückständen beaufschlagt. Dabei ist von einer Belastung mit polyzyklischen aromatischen Kohlenwasserstoffen (PAK) sowie weiteren Schadstoffen auszugehen. Infolge der Brandgase können zudem korrosionsfördernde Rückstände, insbesondere chloridhaltige Ablagerungen, vorhanden sein.

Die Reinigung hat so zu erfolgen, dass sämtliche haftenden Rückstände vollständig entfernt werden und eine einwandfreie Grundlage für nachfolgende Arbeiten, insbesondere den Austausch von Verbindungsmitteln, gewährleistet ist.

Die Ausführung erfolgt mittels geeigneter Verfahren, z. B. Absaugen lose anhaftender Partikel, anschließende Nassreinigung unter Einsatz eines alkalischen Netzmittels sowie mechanische Unterstützung (Abreiben/Bürsten) in Abhängigkeit vom Verschmutzungsgrad. Die Reinigungsmethode ist so zu wählen, dass eine vollständige Entfernung der Schadstoffbelastung erreicht wird, ohne die Bauteiloberflächen zu schädigen.

Anfallendes Reinigungswasser ist aufzunehmen und fachgerecht zu entsorgen; diese Leistung wird gesondert vergütet.

**8.1.10 Reinigung Stahlrahmen hohe Halle**
Reinigung der Stahlrahmen der hohen Halle, bestehend aus Stützen und Dachträgern, von Ruß, Rauchgaskondensaten und sonstigen brandbedingten Ablagerungen

Die Reinigung umfasst alle Oberflächen einschließlich Knotenpunkte und Anschlussbereiche. Die Ausführung erfolgt gemäß Vorbemerkung, einschließlich erforderlicher Vorreinigung (z. B. Absaugen) sowie Nassreinigung mit geeigneten Reinigungsmitteln und mechanischer Unterstützung.

Die Leistung beinhaltet alle Arbeitsgänge, Geräte und Hilfsmittel zur vollständigen Reinigung der Bauteile. Aufnahme und Entsorgung des Reinigungswassers erfolgt in gesonderter Position.
Hinweis
ca. 2,50 m² zu reinigende Oberfläche je m Bauteillänge

Mengenansatz
10 Rahmen à 65,00 m Bauteillänge = 650,00 m
ca. 2,50 m2 zu reinigende Oberfläche je m Bauteillänge
→ 650,00 x 2,50 m2 = 1.625 m2
Menge: 1625,000 m2

**8.1.20 Reinigung Stahlrahmen niedrige Halle**
Reinigung der Stahlrahmen der niedrigen Halle, bestehend aus Stützen (nur 1-seitig in Achse A bzw. A´) und Dachträgern, von Ruß, Rauchgaskondensaten und sonstigen brandbedingten Ablagerungen

Die Reinigung umfasst alle Oberflächen einschließlich Knotenpunkte und Anschlussbereiche. Die Ausführung erfolgt gemäß Vorbemerkung, einschließlich erforderlicher Vorreinigung (z. B. Absaugen) sowie Nassreinigung mit geeigneten Reinigungsmitteln und mechanischer Unterstützung.

Die Leistung beinhaltet alle Arbeitsgänge, Geräte und Hilfsmittel zur vollständigen Reinigung der Bauteile. Aufnahme und Entsorgung des Reinigungswassers erfolgt in gesonderter Position.

Hinweis
ca. 1,90 m² zu reinigende Oberfläche je m Bauteillänge

Mengenansatz
6 Rahmen à 30,00 m Bauteillänge = 180,00 m
ca. 1,90 m2 zu reinigende Oberfläche je m Bauteillänge
→ 180,00 x 1,90 m2 = 342,00 m2
Menge: 350,000 m2

**8.1.30 Reinigung Stahlbauteile Giebel hohe Halle**
Reinigung der Stahlbauteile in den Giebelbereichen der hohen Halle, bestehend aus Stützen und Dachrandträgern, von Ruß, Rauchgaskondensaten und sonstigen brandbedingten Ablagerungen

Die Reinigung umfasst alle Oberflächen einschließlich Anschlussbereiche und Knotenpunkte. Die Ausführung erfolgt gemäß Vorbemerkung zur Reinigung rußbeaufschlagter Stahlbauteile, einschließlich Vorreinigung (z. B. Absaugen loser Partikel) sowie Nassreinigung unter Einsatz geeigneter Reinigungsmittel mit mechanischer Unterstützung.

Die Leistung beinhaltet sämtliche Arbeitsgänge, Geräte und Hilfsmittel zur vollständigen Reinigung der Bauteile. Aufnahme und Entsorgung des Reinigungswassers erfolgt in gesonderter Position.

Hinweis
ca. 1,50 m2 zu reinigende Oberfläche je m Bauteillänge

Mengenansatz je Giebel
6 Stützen HEA 260 à 13,50 m = 81,00 m
2 Randstützen HEA 180 à 12,50 m = 25,00 m
2 Dachrandträger HEA 180 à 20,00 m = 40,00 m
Gesamtlänge = 146,00 m

→ 146,00 x 1,50 m2 = 219,00 m2
→ 219,00 m2 x 2,00 = 438,00 m2
Menge: 438,000 m2

**8.1.40 Bereitstelllung Abwasser aus Reinigung**
Aufnehmen, Zwischenlagern und zur Entsorgung durch den AG Bereitstellen des bei der Nassreinigung angefallenen Abwassers

Das Abwasser enthält Ruß, Rauchgaskondensate, chlorid- haltige Ablagerungen und Rückstände des eingesetzten alkalischen Reinigungsmittels.

Die Leistung umfasst alle erforderlichen Behältnisse, Pumpen, Schlauchführungen und Transportmittel zur sicheren Hand- habung des Reinigungswassers.
Menge: 5,000 m3

### Bereich 9 Außenanlagen, Straßenbau

*Hinweis: Vorbemerkung*
Die nachfolgenden Positionen beinhalten die Ausführung von Sanierungsarbeiten bzw. Ergänzungsarbeiten an der Asphaltdecke im Bereich der Hallentore. Diese anfallenden Arbeiten sind vor und nach dem Einbau der neuen Hallentore auszuführen.

Die zu erneuernden Stellen sind kleinflächig und daher entsprechend zu kalkulieren.

#### Abschnitt 9.1 Toreinfahrten

**9.1.10 Abbruch der Anfahrtschutzzone**
Abbrechen der vorhandenen Anfahrtschutzzonen im Bereich der Hallentore (OK Schutzfläche ca. 12–15 cm über OK Asphalt) einschließlich der Einfassung mit Betonbordsteinen und Pflasterbelag. Das anfallende Material ist nach Art und Sorte getrennt zu lagern.

Leistungsumfang
- Abbruch von Betonbordsteinen und Pflasterflächen
- Trennung des Materials nach Sorten
- Lagerung bzw. Bereitstellung zur Entsorgung
- Sicherung der angrenzenden, vorhandenen Oberflächen

Maße:  3,22 m x 1,74 m
  2,88 m x 1,74 m
  2,75 m x 1,74 m
  3,87 m x 1,74 m
  3,87 m x 1,74 m
  1,80 m x 1,74 m
Menge: 6,000 St
DIN276: 394
Kostengruppe DIN 276 2018-12: 394

**9.1.20 Wiederherstellung der Anfahrtschutzzone**
Wiederherstellung der Anfahrtschutzzone gem. ursprünglichem Aufbau, einschließlich der Einfassung mit Betonbordsteinen und Pflasterbelag mit Unterbau, abgerundeten Ecken

Die Zonen sind so wiederherzustellen, dass sie den vorherigen Höhen, Ebenen und Materialien entsprechen. Anschlüsse an die angrenzenden, vorhandenen Oberflächen bzw. Deckschichten sind fachgerecht herzustellen.

Maße:  3,22 m x 1,74 m
  2,88 m x 1,74 m
  2,75 m x 1,74 m
  3,87 m x 1,74 m
  3,87 m x 1,74 m
  1,80 m x 1,74 m

Leistungsumfang
- Lieferung und Einbau der Betonbordsteine und Pflasterflächen
- Anpassung an vorhandene Höhen und Ebenen
- Fachgerechte Anschlüsse an angrenzende Oberflächen
- Herstellung einer belastbaren, ebenen und fertigen Fläche

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Menge: 6,000 St
DIN276: 539
Kostengruppe DIN 276 2018-12: 539

**9.1.30 Teilweises Zurückschneiden der Asphaltdecke**
Einfräsen bzw. teilweises Wegschneiden der vorhandenen Asphaltdecke im Bereich der Toröffnungen

Der Rückschnitt erfolgt bis zur erforderlichen Tiefe und Breite, um den Leibungsanschluss der Tore ordnungsgemäß zu ermöglichen.

Inklusive fachgerechtem Trennen des Asphaltmaterials, Aufnahme und Sammeln des anfallenden Fräsgutes sowie Säuberung der Schnittflächen

Abrechnung je Tor
Menge: 10,000 m2
DIN276: 532
Kostengruppe DIN 276 2018-12: 532

**9.1.40 Wiederherstellung der Asphaltdecke nach Tormontage**
Untergrundbehandlung und Wiederherstellen der Asphaltdecke im zuvor zurück- geschnittenen Bereich

Die neue Deckschicht ist mit schmelzbarem Fugenband
an den bestehenden Straßenoberbau anzuschließen.
Vor Anschluss ist die Kante des bestehenden Straßenoberbaus  zu säubern und voranzustreichen.

Die Oberfläche wird durch Abstreuen und Einwalzen von rohem Edelsplitt 2/5 mm auf die noch heiße Deckschicht abgestumpft.
Einschließlich Lieferung des Asphaltmaterials, fachgerechtem Verdichten, Anpassung an die vorhandene Decke und Schutz benachbarter Einbauten vor Verschmutzung. Nicht gebundenes Abstreumaterial ist zu entfernen.

Die Arbeiten sind in Handarbeit auszuführen, um Schäden an der angrenzenden Bausubstanz zu vermeiden.

Abrechnung je Tor
Menge: 10,000 m2
DIN276: 532
Kostengruppe DIN 276 2018-12: 532

#### Abschnitt 9.2 Schutzplanken

**9.2.10 Schutzplanken aufstellen**
Lieferung und Aufstellung von mobilen Schutzplanken zur temporären Absicherung von geöffneten Bodenbereichen

Die Planken sind flexibel versetzbar, um den Aufstellort bei Bedarf an geänderte Bedingungen anzupassen.

Leistungsumfang
- Lieferung der mobilen Schutzplanken
- Aufstellen und Vorhalten für die Dauer der Asphaltarbeiten
- Flexible Anpassung des Aufstellortes an wechselnde Bereiche
- Fachgerechte Sicherung der Gefahrenbereiche
Menge: 20,000 m
DIN276: 539
Kostengruppe DIN 276 2018-12: 539

### Bereich 10 Dokumentation

#### Abschnitt 10.1 Dokumentation

**10.1.10 Bestands- und Revisionsdokumentation**
*** Pauschalposition
Erstellen und Zusammenstellen einer vollständigen Bestands- und Revisionsdokumentation über die tatsächlich ausgeführte Bauleistung.

Die Dokumentation umfasst sämtliche vom Auftragnehmer erstellten und für die Ausführung relevanten Unterlagen und ist entsprechend den Vorgaben der Vorbemerkung geordnet, vollständig und prüffähig aufzubereiten.

Leistungsumfang
- Zusammenstellung und Aufbereitung aller Ausführungs-, Werk- und Verlegepläne im tatsächlichen Ausführungsstand
- Zusammenstellung der statischen Berechnungen und Nachweise der ausgeführten Konstruktionen
- Einarbeitung von Änderungen und Anpassungen aus der Bauausführung in die Bestandsunterlagen
- Zusammenstellung technischer Unterlagen wie Bedienungs-, Betriebs-, Montageanleitungen und Produktdatenblätter
- Erstellung eines strukturierten Inhaltsverzeichnisses und eindeutige Kennzeichnung aller Unterlagen
Übergabe
1-fach in Papierform, geordnet in beschrifteten Ordnern
und digital (dxf / dwg, pdf)

Die Unterlagen müssen den tatsächlich ausgeführten Zustand vollständig und nachvollziehbar abbilden.
Menge: 1,000 psch

### Bereich 11 Stundenlohnarbeiten

#### Abschnitt 11.1 Stundenlohnarbeiten

*Hinweis: Vorbemerkung Stundenlohnarbeiten*
Vorbemerkungen:
Planungs- und Koordinierungsmaßnahmen auf der Baustelle werden durch den Obermonteur, berufsfachspezifische Leistungen durch den Facharbeiter / Monteur und Hilfstätigkeiten werden durch den Helfer bearbeitet.

In den nachfolgenden Positionen ist der Einsatz für elektrisch- oder akkubetriebene Maschinen und Werkzeuge mit einer Leistung bis zu 6 kW sowie sonstige Klein- und Handwerkzeuge einzurechnen.

Die Arbeiten sind nur nach Vorankündigung und ausdrücklicher Anordnung durch die Bauleitung bzw. den Auftraggeber durchzuführen. Stundenlohnzettel sind spätestens 5 AT nach Durchführung der Arbeiten vorzulegen. Verspätet eingereichte  Rapporte werden nicht anerkannt. Es werden nur die tatsächlich auf der Baustelle geleisteten Stunden vergütet. Fahrt-, Ruhe- oder Pausenzeiten sind mit den Einheitspreisen abgegolten. Fahrt- und Materialbeschaffungszeiten werden nicht vergütet.

**11.1.10 Vorarbeiter / -in Stundenlohnarbeiten**
Stundenlohnarbeiten durch Vorarbeiter / -in auf Anordnung des AG ausführen. Der Verrechnungssatz für die jeweilige Arbeitskraft umfasst sämtliche Aufwendungen wie Lohn- und Gehaltskosten, Lohn- und Gehaltsnebenkosten, Zuschläge, lohngebundene und lohnabhängige Kosten, sonstige Sozialkosten, Gemeinkosten, Wagnis und Gewinn. Einschließlich Werkzeug und Kleingerät inkl. Verbrauchsstoffe bis 6 KW
Menge: 10,000 h

**11.1.20 Facharbeiter / -in Stundenlohnarbeiten**
Stundenlohnarbeiten durch Facharbeiter / -in auf Anordnung des AG ausführen. Der Verrechnungssatz für die jeweilige Arbeitskraft umfasst sämtliche Aufwendungen wie Lohn- und Gehaltskosten, Lohn- und Gehaltsnebenkosten, Zuschläge, lohngebundene und lohnabhängige Kosten, sonstige Sozialkosten, Gemeinkosten, Wagnis und Gewinn. Einschließlich Werkzeug und Kleingerät inkl. Verbrauchsstoffe bis 6 KW
Menge: 10,000 h

**11.1.30 Hilfsarbeiter / -in Stundenlohnarbeiten**
Stundenlohnarbeiten durch Hilfsarbeiter / -in auf Anordnung des AG ausführen. Der Verrechnungssatz für die jeweilige Arbeitskraft umfasst sämtliche Aufwendungen wie Lohn- und Gehaltskosten, Lohn- und Gehaltsnebenkosten, Zuschläge, lohngebundene und lohnabhängige Kosten, sonstige Sozialkosten, Gemeinkosten, Wagnis und Gewinn. Einschließlich Werkzeug und Kleingerät inkl. Verbrauchsstoffe bis 6 KW.
Menge: 10,000 h

**11.1.40 Bagger, Lader, Raupe, Walze bis 110 KW, einschl. Fahrer**
Einsatzzeit eines Baggers bis 20 t Betriebsgewicht, einer Raupe, eines Radladers oder einer Walze, Motorleistung über 110,0 bis 160 KW, einschl. Fahrer
Menge: 10,000 h

**11.1.50 Einsatzzeit LKW 3-Achser, einschl. Fahrer**
Einsatzzeit eines LKW-3-Achsers, einschl. Fahrer
Menge: 10,000 h

**11.1.60 Einsatzzeit LKW 4-Achser, einschl. Fahrer**
Einsatzzeit eines LKW-4-Achsers, einschl. Fahrer
Menge: 10,000 h

**11.1.70 Einsatzzeit eines fahrbaren Kompressors**
Kompressor, mit Bedienpersonal, auf Anordnung des AG vorhalten, der Verrechnungssatz für das Gerät umfasst sämtliche Aufwendungen für den betriebsbereiten Zustand, Gemeinkosten, Wagnis und Gewinn, Leistung 5 bis 10 m3 / min, max. 2 Bohrhammer.
Menge: 10,000 h
